# Jahres-LV Stadt Dreieich 2027/2028
Angebotsaufforderung (GAEB 90, DA83)
Vergabenummer: 1
Währung: EUR
Auftraggeber: Magistrat der Stadt Dreieich

## Zusätzlicher Text
VORBEMERKUNGEN
Vorbemerkung Rahmenvertrag Straßen- und Kanalbauarbeiten Allgemeine
Vorbemerkung und Angaben zur Kalkulation sowie Ausführung

## Zusätzlicher Text
Allgemein
Die Stadt Dreieich beabsichtigt eine Rahmenvereinbarung für die
Unterhaltung der Straßen- und Kanalbauarbeiten mit einem Bieter für die
Jahre 2027 und 2028 abzuschließen. Innerhalb des Stadtgebietes werden
ganzjährig Bauarbeiten an Verkehrsflächen und Kanälen ausgeführt.
Hierbei handelt es sich um einen Jahresvertrag, der etwa 100
Einzelmaßnahmen beinhaltet. Diese Anzahl ist nicht rechtsverbindlich.
Die Leistungen werden in Form von Einzelaufträgen zu den Bedingungen der
jeweiligen Rahmenvereinbarung vergeben. Die Einzelaufträge umfassen
Leistungen der im Leistungsverzeichnis beschriebenen Art.

Die Vertragsdauer beginnt mit dem Datum vom 01.01.2027 und endet am
31.12.2028. In beiderseitigem Einverständnis zwischen Auftragnehmer (AN)
und Auftraggeber (AG) besteht die Möglichkeit einer Vertragsverlängerung
um ein Jahr.

Gegenstand des Jahresvertrages sind Straßenbau- und Kanalbauarbeiten,
einschließlich Hausanschlussleitungen und Straßeneinläufe. Die im
Leistungsverzeichnis hinterlegten Mengen - Erfahrungswerte aus den
vergangenen Jahren - dienen lediglich der Ermittlung des
wirtschaftlichsten Angebotes sowie der Vereinbarung der
Vergütungsgrundlage für die Dauer der Rahmenvereinbarung. Dieser
Verbrauch ist für 2027/28 nicht bindend. Die Anzahl der Einzelaufträge
und der konkrete Abruf der im Leistungsverzeichnis enthaltenen
Leistungspositionen nach Art und Menge, die über die Rahmenvereinbarung
erteilt werden, hängen vom konkreten Einzelfall ab und sind zum
Zeitpunkt der Beauftragung der Rahmenvereinbarung nicht vorab
definierbar. Eine Mindestabrufmenge oder  Beauftragung von Leistungen
ähnlichen Umfangs wird nicht garantiert. Eine  Abrufverpflichtung
besteht nicht.

Wird die Vertragssumme innerhalb der Laufzeit nicht erreicht, besteht
kein Anspruch auf Erfüllung der Angebotssumme.
Die Annahme von Aufträgen sowie deren Ausführung und Abrechnung erfolgt
unter Zugrundelegung der einschlägigen Vorschriften der VOB, Teil B.
Sollten einzelne Vorschriften der VOB/B aus irgendwelchen Gründen nicht
angewendet werden können, so bleiben die übrigen Bestimmungen unberührt.
Der Einzelauftrag kommt durch Einzelabruf in Textform, i.d.R. per E-
Mail, oder in
Einzelfällen auch telefonisch zustande. Er wird vorwiegend während der
üblichen
Bürozeiten durch projektverantwortliche Mitarbeiter des AG ausgelöst.
Sämtliche Arbeiten sind ohne Unterbrechung und zügig durchzuführen.
Unverschuldete Arbeitsunterbrechungen sind unverzüglich der
verantwortlichen Stelle (Produkt "Öffentliche Verkehrsflächen" oder
Produkt "Abwasserentsorgung") der Stadt Dreieich zu melden.

Aufbrüche sind spätestens nach 5 Werktagen wieder fachgerecht zu
verschließen.

Da es sich bei den Einzelmaßnahmen auch um akute Gefahrenstellen handeln
kann, muss der AN tagsüber jederzeit erreichbar und einsatzbereit sein.
Die eingesetzten Kolonnen müssen jederzeit über ein Mobiltelefon zu
erreichen sein.

Eine für die Ausführung der anfallenden Arbeiten entsprechende
Leistungsfähigkeit des AN ist obligatorisch. In der Regel ist von zwei
zur Verfügung stehenden Kolonnen (mind. 3 Arbeitskräfte) für den
Straßenbau und einer Kolonne für den Kanalbau auszugehen.

Bei dem vorliegenden Leistungsverzeichnis handelt es sich um ein Jahres-
Leistungsverzeichnis für Reparatur- und Kleinleistungen. Bei allen im
Leistungsverzeichnis aufgeführten Positionen, die nicht nach Stück
abgerechnet werden, ist für die Kalkulation davon auszugehen, dass sich
die ausgeschriebenen Jahresmengen aus mehreren zeitlich und örtlich
getrennten Einzelmaßnahmen mit jeweils gesondertem Geräteeinsatz
zusammensetzen können. Die Einheitspreise sind unter dieser
Voraussetzung zu kalkulieren. Ein Anspruch auf zusätzliche Vergütung
oder Anpassung der Einheitspreise allein deshalb, weil die
ausgeschriebenen Mengen nicht zusammenhängend in einem Arbeitsgang
ausgeführt werden, besteht nicht.

## Zusätzlicher Text
Baustelleneinrichtung und -räumung
Um geeignete Flächen für die Baustelleneinrichtung einschließlich der
Materialablagerung und der Zufahrtswege hat sich der AN selbst zu
bemühen und evtl. dafür anfallende Kosten (Pacht, Wiederherstellung des
alten Zustandes und Haftansprüche Dritter) zu tragen.

Die Abrechnung der Baustelleneinrichtung erfolgt ausschließlich über die
imLeistungsverzeichnis aufgeführten Positionen. Weitere gesonderte
Vergütungen für An- und Abfahrt, Einrichtung, Vorhalten oder Räumung
werden nicht gewährt. Gleichzeitige Einsätze mehrerer Kolonnen auf einer
Einsatzstelle berechtigen nicht zur mehrfachen Abrechnung der
Baustelleneinrichtung.

## Zusätzlicher Text
Baustrom und Bauwasser
Baustrom und Wasser stehen an der Baustelle nicht zur Verfügung. Der AN
hat geeignete Anlagen nach Erfordernissen bereitzustellen. Die Kosten
für Baustrom und Bauwasser sind in die Einheitspreise einzurechnen,
sofern hierfür im Leistungsverzeichnis keine gesonderte Vergütung
vorgesehen ist.
Standrohre mit Wasserzähler sind gegen eine entsprechende Kaution und
Leihgebühr bei den Stadtwerken Dreieich zu beantragen und abzuholen. Die
Kosten für die Miete und die Kaution des Standrohres sowie der Bezug /
Verbrauch von Trinkwasser und das Entsorgen des Abwassers sind vom AN zu
tragen und können bei den Stadtwerken erfragt werden.

## Zusätzlicher Text
Baustellensicherung
Die Verkehrssicherung erfolgt nach ZTV - SA und RSA in der jeweils
aktuell gültigen Fassung. Alle für die Verkehrssicherung erforderlichen
Maßnahmen sind vom AN unter seiner Verantwortung durchzuführen.
Vor Beginn der Arbeiten hat der AN einen Beschilderungsplan zu erstellen
und von der Verkehrsbehörde genehmigen zu lassen. Die Beschilderung ist
gemäß dem Beschilderungsplan aufzustellen, zu beleuchten, während der
Bauzeit vorzuhalten und nach Beendigung der Arbeiten wieder abzubauen.
Alle hierfür entstehenden Kosten einschließlich der Genehmigungsgebühren
sind in die Einheitspreise einzurechnen. Die Beschilderung wird gemäß
den Positionen des Leistungsverzeichnisses abgerechnet. Die
erforderlichen Zeitaufwendungen werden nicht gesondert vergütet.
Nachträglich von den Verkehrsbehörden angeordnete Beschilderungen sowie
Beschilderungen von Umleitungen werden in den dafür vorgesehenen
Positionen des Leistungsverzeichnisses abgerechnet.
Die Kontrolle der Verkehrs- und Baustellenabsicherung übernimmt der AN
gem. den Vorgaben der ZTV-SA. Es sind täglich 2 Kontrollfahrten (auch an
den Wochenenden) sowie zusätzlich nach Unwetter oder Sturm
durchzuführen. Die Kontrollen sind aufzuzeichnen und dem AG vorzulegen

Die Baustelle und die Baustofflagerplätze sind auf Kosten des ANs
vorschriftsmäßig abzuschranken, zu beschildern und zu beleuchten. Die
Baustoffe sind möglichst außerhalb der Straße zu lagern, damit vor und
während der Bauarbeiten die Belange der Anlieger gewahrt werden.

Es ist eine Notfalltelefonnummer für die kurzfristige Erreichbarkeit
außerhalb der üblichen Geschäftszeiten anzugeben. Der Verantwortliche
ist mit Namen und Telefonnummer dem AG und der zuständigen
Verkehrsbehörde zu benennen.

Automatische Lichtsignalanlagen werden ebenfalls in den dafür
vorgesehenen Positionen des Leistungsverzeichnisses abgerechnet.

Der AN hat während der Bauzeit den Anordnungen der Bauleitung des AGs
und der Verkehrsbehörde Folge zu leisten.

Die provisorische Abdeckung von Leitungsgräben und Baugruben auch für
Schwerlastverkehr ist mittels dafür statisch ausreichend bemessener
Stahlplatten zu gewährleisten.
Hierfür entstehende Kosten, auch Kosten für mehrmaliges Auf-und Abladen,
sind in die Einheitspreise einzurechnen. Kosten für die
Aufrechterhaltung des Anliegerverkehrs, insbesondere Einfahrten, sind in
die Einheitspreise einzurechnen.
Soweit für Stahlplatten, Stahlplattenüberfahrten oder deren vom AG
angeordnetes Umsetzen gesonderte Positionen im Leistungsverzeichnis
vorgesehen sind, erfolgt die Vergütung ausschließlich nach diesen
Positionen.

Der AN hat dem AG die öffentlich-rechtliche Genehmigung umgehend,
spätestens jedoch vor Baubeginn zu übergeben.

## Zusätzlicher Text
Erdarbeiten
Abrechnungsbreiten für Rohrgräben und Baugruben nach VOB/C DIN 18300 und
DIN EN 1610 (neueste Fassung).

Für die Bodenbeschreibung und die Kalkulationsgrundlage der Erdarbeiten
gelten die Festlegungen in Titel Erdarbeiten. Der nach Straßenaufbruch
anstehende Boden ist mittels geeigneten Aushubgeräten bzw. von Hand
auszuheben, wobei die unfallsichere Aussteifung der Baugrube
gewährleistet sein muss.

Für die Abrechnung des Rohrgrabens gilt die lichte Grabenbreite nach DIN
4124 "Baugruben und Gräben; Böschungen, Verbau, Arbeitsraumbreiten" und
DIN EN 1610 "Verlegung und Prüfung von Abwasserleitungen und -kanälen"
zzgl. Verbau (falls erforderlich) x Grabenlänge  x Baugrubentiefe.
Die Mindestbreiten nach DIN 4124 und DIN EN 1610 sind einzuhalten.

Erdarbeiten für die Herstellung der Kanalgräben erfolgen ab
Geländeniveau nach Oberbodenabtrag bzw. nach Auskofferung (Planumsniveau
 ist Abrechnungsgrundlage für den Ansatz von Kanalgrabenpositionen).

Als Grabentiefe wird die mittlere Tiefe im Abschnitt zwischen 2
Schächten, bzw. zwischen 2 Armaturen/Hydranten angesetzt:
Aushub für Gräben und Gruben ist nach erfolgtem Abtrag des Oberbodens,
bzw. nach Aufnehmen des Fahrbahn-/Gehwegaufbaus, herzustellen/
abzurechnen.
Die Wandstärke des Grabenverbaus wird mit 2 x 0,15 m = 0,3 m (Summe für
beide Seiten) angesetzt. Sollte der AN hiervon abweichende Wandstärken
verwenden, so ist dies in die entsprechenden Einheitspreise
einzurechnen.
Einzurechnen ist, dass der AN vor der Verwendung des gewählten
Verbautyps einen statischen Nachweis führt und an den AG übersendet.

Fehlaushub durch Verschulden des AN wird nicht vergütet. Bei zu tief
ausgehobenem Rohrgraben ist bis zur planmäßigen Höhe mit unbelastetem,
verdichtungsfähigem Material kostenlos aufzufüllen und zu verdichten.

Wird in der Gründungssohle nicht tragfähiger Boden angetroffen, so sind
die weiteren Maßnahmen mit dem AG vor Ort abzusprechen.

Sollte der Graben, entgegen der Vorschrift nach DIN EN 1610, eine
geringere Breite haben, wird die gemessene Breite vergütet.

Die Tiefenlage der Grabensohle richtet sich nach der jeweiligen
Auflagerart, Auflagerdicke und -ausführung gemäß DIN EN 1610, bzw.
Beschreibung in der Leistungsbeschreibung.

Der Mehraufwand für Arbeiten im Bereich vorhandener Armaturen (Schieber-
, Hydrantenkappen etc.) sowie um vorhandene Schächte ist in die
Einheitspreise einzurechnen.

Zur Massenermittlung der Aushubpositionen wird von senkrechtem
Baugrubenverbau ausgegangen.

Über die Einbaufähigkeit des Bodens entscheidet der AG.

## Zusätzlicher Text
Hinweise zur Kalkulation
Der AN hat dem AG eine Notfalltelefonnummer für die kurzfristige
Erreichbarkeit außerhalb der üblichen Geschäftszeiten anzugeben unter
der der AN auch außerhalb der Arbeitszeiten erreichbar ist.
Arbeitseinsätze können an allen Werktagen (Montag bis Samstag) im Jahr
und bei dringendem Anlass (Notfall) auch sonntags angefordert werden.

In der Regel sind die Arbeiten an den Werktagen (Montag bis Samstag) von
7:00 Uhr bis 17:00 Uhr oder nach Vorgabe durch den AG auszuführen.

## Zusätzlicher Text
Versorgungsleitungen
Der AN hat sich vor Ausführung der Arbeiten selbst über die Existenz und
Lage jeglicher Leitungen zu unterrichten, die unterirdisch im Baubereich
liegen und sich bei den zuständigen Trägern anhand der Bestandspläne und
den dazu ergangenen Anweisungen zu unterrichten. Im Bereich von
bestehenden Versorgungsleitungen muss der Erdaushub mit besonderer
Sorgfalt, gegebenenfalls in Handarbeit, durchgeführt werden. Für
entstehende Schäden haftet der Unternehmer. Alle durch
Versorgungsleitungen entstehenden mittelbaren und unmittelbaren Kosten
werden, soweit nicht in den Einzelpositionen enthalten, durch die
Einheitspreise abgegolten.

## Zusätzlicher Text
Baustellenpolier
Ein Polier oder Vorarbeiter (bei Bedarf ein Baustelleningenieur), der
fachlich und persönlich geeignet und deutschsprachig ist, muss während
der Arbeitszeit anwesend sein.

## Zusätzlicher Text
Erschwernisse durch Anliegerverkehr während der Bauzeit
Es wird vorausgesetzt, dass erforderlicher Anliegerverkehr zu
betreffenden Grundstücken während der Bauzeit ermöglicht wird.
Diesbezüglich kurzzeitige vollständige Sperrungen sind nur
abschnittsweise in Abstimmung mit dem AG möglich.

## Zusätzlicher Text
Sicherung von Grundstücksgrenzen
Vorhandene Grenzsteine bzw. Pflöcke müssen während der Bauarbeiten
gesichert werden. Für diese Leistungen sind im Leistungsverzeichnis
keine Positionen enthalten. Sie sind in die Einheitspreise einzurechnen.
Grenzpunkte, die durch die Bauabnahme auf Verschulden des AN nicht mehr
vorhanden sind, werden zu Lasten des ANs wieder hergestellt.

Das Überfahren von privaten Grundstücken ist nur mit ausdrücklicher
Genehmigung des Eigentümers gestattet.

## Zusätzlicher Text
Beschädigungen
Für Beschädigungen an Einrichtungen irgendwelcher Art, wie
Hinweistafeln, Einfriedigungen, Grenzsteinen, Frucht- und Baumbestand
usw. die auf das Verschulden des ANs zurückzuführen sind, ist dieser
verpflichtet, die Schäden zu seinen Lasten zu beheben. Mängel, die bei
der Abnahme beanstandet werden, sind vom AN sofort zu beseitigen.

## Zusätzlicher Text
Aufmaße, Rechnungsstellung
Alle Aufmaße haben nach Möglichkeit gemeinsam mit der städtischen
Bauleitung zu erfolgen. Ist dies nicht möglich, so hat der AN dafür zu
sorgen, dass Leistungen, deren Umfang durch den Fortschritt der Arbeiten
nicht mehr feststellbar sind, rechtzeitig aufgemessen werden und durch
Fotos, auf den Fotos muss als Anhalt ein Zollstock (Schichtendicke) zu
sehen sein, dokumentiert werden. Bei nachträglicher Anerkennung einer
Leistung ist der durch die Bauleitung festgestellte Leistungsumfang
unanfechtbar. Aus Abrechnungszeichnungen oder Handskizzen müssen alle
Maße, die für die Rechnung benötigt werden, unmittelbar zu ersehen sein.
Die  Abrechnungszeichnungen sind entsprechend der Anzahl der Rechnungen
einzureichen. Pro Auftrag ist je eine Rechnung zu erstellen.
Bei Kanalhausanschlussreparaturen und -erneuerungen sind
Einzelrechnungen mit getrennter Ausweisung nach Lohn- und Materialkosten
zu erstellen.

Das vorliegende Leistungsverzeichnis gilt gemeinsam für die Fachbereiche
Straßenbau und Kanalbau. Sämtliche Positionen des
Leistungsverzeichnisses können unabhängig von ihrer Zuordnung zu
einzelnen Titeln für Leistungen beider Haushaltsstellen herangezogen
werden, sofern die jeweilige Leistung beauftragt und ausgeführt wurde.
Die Gliederung in Titel dient ausschließlich der sachlichen
Strukturierung und stellt keine Beschränkung auf eine bestimmte Stelle
beim AG dar.

Jeder Einzelauftrag ist ausschließlich gegenüber der beauftragenden
Stelle abzurechnen, die den jeweiligen Einzelauftrag erteilt hat.

Die Rechnungsstellung hat je Einzelauftrag getrennt und unter
eindeutiger Angabe der vom AG mitgeteilten Stelle zu erfolgen. Eine
Mehrfachvergütung inhaltsgleicher Leistungen ist ausgeschlossen.

## Zusätzlicher Text
Abnahmen
Der AN hat in allen Fällen Abnahmen oder Teilabnahmen zu verlangen und
rechtzeitig zu beantragen. Eine förmliche Abnahme wird verlangt; sie ist
vom AN schriftlich zu beantragen.

## Zusätzlicher Text
Bautagebericht
Bautageberichte sind auf Verlangen wöchentlich vorzulegen.

## Zusätzlicher Text
Tagelohnarbeiten / Stundenlohnarbeiten
Tagelohnarbeiten bedürfen in jedem Fall der vorherigen ausdrücklichen
Genehmigung des AGs und der Bauüberwachung. Dieselben sind täglich durch
Tagelohnzettel zu belegen und von der Bauüberwachung bautäglich
bestätigen zu lassen.
Es werden nur die an Ort und Stelle geleisteten Arbeitsstunden vergütet.
Kosten für An- und Abfahrt sind in den Einheitspreisen einzukalkulieren.

## Zusätzlicher Text
Preise
Sämtliche Preise sind Festpreise für die gesamte Dauer der
Bauausführung, auch bei Überschreitung der Bauzeit für sämtliche
anfallenden Kosten für Löhne, Maschinen, Geräte, Vorhaltungen,
Bauleitung usw. Sie enthalten alle Materialien, Geräte und
Nebenleistungen. Es dürfen nur gütegeschützte Materialien
(Eignungserzeugnis) und geräuscharme schallgedämmte Geräte für den
Einsatz verwendet werden.

## Zusätzlicher Text
Preisbindung, Vertragsdauer
Das Angebot ist für die Dauer von 2 Jahren zu kalkulieren. Die
Vertragsdauer soll 2 Jahre betragen, im gegenseitigen Einvernehmen ist
eine Vertragsverlängerungen um ein Jahr möglich. Die im LV angegebenen
Mengen sind Jahresmengen. Die aus dem LV ermittelte Angebotssumme
entspricht einer kalkulatorischen Jahressumme.

## Zusätzlicher Text
Nachunternehmer
Eine teilweise Vergabe an Nachunternehmer ist nur nach schriftlicher
Zustimmung des AGs gestattet.

## Zusätzlicher Text
Leistungsverzeichnis
Das Leistungsverzeichnis wurde in Positionen mit Mengenstaffelungen
unterteilt.

Da es sich bei der Ausschreibung um ganzjährige Reparatur- und
Baumaßnahmen handelt lässt sich der Umfang der auszuführenden Arbeiten
nicht im Voraus festlegen. Die aus den ausgeschriebenen Jahresmengen
ermittelte Angebotssumme begründet keinen Anspruch auf Abruf
entsprechender Leistungen oder Mengen.

## Zusätzlicher Text
Nachweise/ Qualifikation
Präqualifizierte Unternehmen führen den Nachweis der Eignung durch den
Eintrag in die Liste des Vereins für die Präqualifikation von
Bauunternehmen e.V. (Präqualifikationsverzeichnis). Bei Einsatz von
Nachunternehmen ist auf gesondertes Verlangen nachzuweisen, dass diese
präqualifiziert sind oder die Voraussetzung für die Präqualifikation
erfüllen.

Die Firma muss Inhaber des RAL-Gütezeichens RAL-GZ 961 mit den
Beurteilungsgruppen AK2 + I + R + D der Gütegemeinschaft Kanalbau oder
gleichwertig sein..
Alternativ erklärt sich der Bieter per Eigenerklärung bereit, für die
Dauer der Vertragslaufzeit einen separaten Überwachungsvertrag auf
eigene Kosten abzuschließen, nach dem die Anforderungen der Güte- und
Prüfbestimmungen RAL-GZ 961 erfüllt und überwacht werden.

NACHWEISE
Der AN hat folgende Nachweise und/oder Qualifikationsbescheinigungen den
Ausschreibungsunterlagen beizufügen:
- Nachweise über vergleichbare Leistungen (Referenzliste),
- RAL-GZ 961 AK2 + I + R + D (Güteschutz Kanalbau),
-  GW 381 (DVGW),
- ausreichende Leistungsfähigkeit (Mitarbeiterzahl, Fuhrpark,
Kolonnenanzahl),
- Nachweis über die regelmäßige sicherheitstechnische Unterweisung der
Mitarbeiter

Leistungsverzeichnis
Das vorliegende Leistungsverzeichnis beinhaltet:
Jahres-LV 2027/2028 Unterhaltung Straßen- und Kanalbauarbeiten in der
Stadt Dreieich

## Zusätzlicher Text
Technische Vertragsbedingungen
Als Vertragsgrundlage gelten die VOB/B und die VOB/C in der jeweils
aktuellen Fassung. Sämtliche DIN-Normen, DIN EN-Normen sowie sonstigen
technischen Regelwerke sind in der zum Zeitpunkt der Ausführung gültigen
Fassung anzuwenden.

Für die Ausführung der Arbeiten gelten insbesondere die Regelwerke der
Forschungsgesellschaft für Straßen- und Verkehrswesen (FGSV), u. a. die
Zusätzlichen Technischen Vertragsbedingungen und Richtlinien für
Erdarbeiten im Straßenbau (ZTV E-StB), für Aufgrabungen in
Verkehrsflächen (ZTV A-StB), für den Bau von Entwässerungseinrichtungen
im Straßenbau (ZTV Ew-StB), für Schichten ohne Bindemittel (ZTV SoB-StB)
, für den Bau von Verkehrsflächenbefestigungen aus Asphalt (ZTV Asphalt-
StB, Teil 1 und Teil 2), für Pflasterdecken, Plattenbeläge und
Einfassungen (ZTV Pflaster-StB), für Fugen in Verkehrsflächen (ZTV Fug-
StB), für Landschaftsbauarbeiten im Straßenbau (ZTV La-StB), für
Markierungen auf Straßen (ZTV M) sowie für Sicherungsarbeiten an
Arbeitsstellen an Straßen (ZTV-SA).

Für die verwendeten Baustoffe und Bauprodukte gelten die zugehörigen
Technischen Lieferbedingungen (TL), insbesondere TL Gestein-StB, TL SoB-
StB, TL Asphalt-StB, TL Bitumen-StB, TL BE-StB, TL Pflaster-StB, TL Fug-
StB und TL M.

Für die Durchführung und Bewertung von Prüfungen gelten die zugehörigen
Technischen Prüfvorschriften (TP), insbesondere TP BF-StB, TP Gestein-
StB, TP Asphalt-StB, TP Bitumen-StB, TP Fug-StB, TP Pflaster-StB, TP M
und TP Eben, soweit diese für die jeweilige Leistung einschlägig sind.

Sämtliche Regelwerke gelten in der für den Auftrag maßgebenden Fassung
einschließlich der hierzu veröffentlichten Änderungen, Ergänzungen und
Berichtigungen.

Weiterhin sind die einschlägigen Richtlinien und Regelwerke zur
Dimensionierung und Ausführung von Verkehrsflächen anzuwenden,
insbesondere die Richtlinien für die Standardisierung des Oberbaues von
Verkehrsflächen (RStO) sowie die Richtlinien für die Entwässerung von
Straßen (REwS) und die Richtlinien für die umweltverträgliche Anwendung
von Ersatzbaustoffen im Straßenbau (RuA-StB). Für Arbeiten in
Wasserschutzgebieten sind die Richtlinien RiStWag zu beachten.

Für die Verkehrssicherung gelten die Richtlinien für die
verkehrsrechtliche Sicherung von Arbeitsstellen an Straßen (RSA) sowie
die zugehörigen Technischen Lieferbedingungen für Absperrgeräte und
Verkehrseinrichtungen.

Für den Kanal- und Leitungsbau sind insbesondere DIN EN 1610 "Verlegung
und Prüfung von Abwasserleitungen und -kanälen", DIN 18306
(Entwässerungskanalarbeiten), DIN 4124 (Baugruben und Gräben) sowie die
Richtlinie DWA-A 139 zu beachten. Ergänzend gelten die einschlägigen
Regelwerke des DVGW für den Leitungsbau.

Betonarbeiten sind gemäß DIN EN 206 und DIN 1045 auszuführen. Für Boden-
und Verbauarbeiten sind die einschlägigen DIN-Normen sowie die geltenden
geotechnischen Regelwerke zu berücksichtigen.

Bei der Ausführung sind sämtliche geltenden Vorschriften des Arbeits-
und Gesundheitsschutzes einzuhalten. Hierzu zählen insbesondere das
Arbeitsschutzgesetz (ArbSchG), die Betriebssicherheitsverordnung
(BetrSichV), die Gefahrstoffverordnung (GefStoffV) sowie die
Arbeitsstättenverordnung (ArbStättV). Darüber hinaus sind die
einschlägigen Unfallverhütungsvorschriften und Regeln der Deutschen
Gesetzlichen Unfallversicherung (DGUV), insbesondere DGUV Vorschrift 1
"Grundsätze der Prävention", DGUV Vorschrift 38 "Bauarbeiten", DGUV
Vorschrift 22 "Abwassertechnische Anlagen"
sowie die zugehörigen DGUV-Regeln und -Informationen für Arbeiten im
Kanal- und Leitungsbau zu beachten.

Vor dem Einstieg in Schächte, Kanäle und sonstige umschlossene Räume des
Kanalnetzes ist vom AN eine Freimessung auf gefährliche Gase und
Sauerstoffgehalt durchzuführen. Der Einstieg darf erst erfolgen, wenn
keine gesundheitsschädlichen oder explosionsfähigen Atmosphären
vorliegen und geeignete Schutzmaßnahmen getroffen wurden. Die
Durchführung der Messungen sowie die Bereitstellung der erforderlichen
Messgeräte und
Schutzausrüstung sind vom AN sicherzustellen und in die Einheitspreise
einzukalkulieren. Sämtliche Arbeiten sind unter Beachtung der
einschlägigen DGUV Vorschriften und -Regeln für Arbeiten in
umschlossenen Räumen von abwassertechnischen Anlagen auszuführen.

Der AN hat sicherzustellen, dass alle eingesetzten Arbeitskräfte
unterwiesen sind und die erforderliche persönliche Schutzausrüstung
verwenden. Die Arbeiten sind so zu planen und auszuführen, dass
Gefährdungen für Beschäftigte und Dritte vermieden werden. Sämtliche
hierfür erforderlichen Maßnahmen sowie etwaige Erschwernisse sind in die
Einheitspreise einzukalkulieren.

## Zusätzlicher Text
Ausführung
Für die Ausführung der Arbeiten gelten folgende weitere Grundsätze:

Beton und Zementmörtel müssen, soweit in der Leistungsbeschreibung
nichts Abweichendes festgelegt ist, den Anforderungen der DIN EN 206-1
und DIN 1045-2 in der für die Ausführung maßgebenden Fassung
entsprechen. Soweit einschlägig, sind zusätzlich die ZTV-ING zu
beachten.
Soweit Mindestdruckfestigkeitsklassen bei den Expositionsklassen
angegeben sind, resultieren diese allein aus der Expositionsklasse bzw.
der Kombination der Expositionsklassen.

Gemäß Kreislaufwirtschaftsgesetz (KrWG) beinhaltet Entsorgung
Verwertungs- und Beseitigungsverfahren, einschließlich der Vorbereitung
vor der Verwertung oder Beseitigung.

Der AN hat dafür Sorge zu tragen, dass sämtliche Mitarbeiter (auch nur
zeitweise Anwesende) die erforderliche persönliche Schutzausrüstung
tragen.

Der AN hat vor Beginn der Arbeiten eine aufsichtsführende Person für die
Leitung der Arbeiten und für sicherheitsrelevante Themen zu benennen.

Baugruben und Leitungsgräben sowie sonstige Gefahrenstellen sind gemäß
BG-Vorgaben abzusichern.

Der Zugang zu Baugruben und Gräben darf nur über gesicherte Leitern
erfolgen.

Geöffnete Schächte und Bodenöffnungen sind verschiebesicher abzudecken
oder mit mobilen Absturzsicherungselementen gemäß ZTV-SA zu umwehren.

Auf die Gefahren durch Motorabgase beim Einsatz von handbetriebenen
Rüttelplatten und Stampfern in Gräben und Baugruben wird ausdrücklich
hingewiesen. Der Einsatz von handgeführten Verdichtungsgeräten mit
Verbrennungsmotor in mehr als schultertiefen Gräben ( ca. t > 1,6 m )
ist nur mit entsprechenden technischen Schutzmaßnahmen zulässig.
Die Arbeitsplatzgrenzwerte (AGW) der Technischen Regeln für Gefahrstoffe
(TRGS) bzw. der Gefahrstoffverordnung sind einzuhalten.
Vom AN sind Maßnahmen zu ergreifen, die eine Gefährdung der
Beschäftigten minimieren (z.B. Verdichtungsgeräte mit Gas- oder Akku-
Elektroantrieb, Geräte mit Fernsteuerung, Ableiten bzw. Absaugen der
Abgase und Schadstoffe an der Entstehungsstelle, ausreichende Be- und
Entlüftung des Rohrgrabens, qualifizierte messtechnische Überwachung und
Kontrolle der CO-Belastung
bzw. Dieselmotoremissionen mit geeigneten Messgeräten). Sämtliche durch
die vorgenannten Maßnahmen auftretenden Erschwernisse, Behinderungen und
Mehraufwendungen sind in die Einheitspreise (EP) einzukalkulieren.

Ergänzend gelten die einschlägigen DGUV-Vorschriften, DGUV-Regeln und
DGUV-Informationen.

Untergraben von Schutt ist nicht gestattet. Durch den Baustellenverkehr
entstehende Beschädigungen und Verschmutzung öffentlicher Straßen und
Wege sind umgehend zu beseitigen.
Die Sauberhaltung der Zufahrtswege obliegt dem AN.

Die erforderlichen Anschüttungen und Hinterfüllungen erfolgen, wenn
nicht zwingende Gründe dagegen sprechen (z.B. Verdichtungsfähigkeit,
Verunreinigung), mit dem Aushub und/oder Abtragungsmaterial.

Über die Abfuhr von für Grabenverfüllung ungeeigneten Bodens entscheidet
der  AG. Bei der Abfuhr ist durch den AN sicherzustellen, dass die
verwertbaren Bestandteile des Erdaushubs nicht mit nicht verwertbaren
Bestandteilen vermischt werden.

Angetroffene künstliche Auffüllung darf nicht mit dem übrigen
Aushubmaterial gemischt werden. Vor einer Weiterverwendung des
Auffüllmaterials sind zur abfalltechnischen Einstufung chemischanalytische Untersuchungen nach den zum Zeitpunkt der Ausführung
geltenden abfallrechtlichen Vorgaben, insbesondere der
Ersatzbaustoffverordnung und - soweit einschlägig - der
Deponieverordnung durchzuführen (Probenahme nur im Beisein der
Bauüberwachung).

Bei der Ausführung des Bodenaushubs ist zwingend darauf zu achten, dass
bindiges und nichtbindiges Material getrennt werden (horizontweiser
Aushub). Durch die Vermischung von bindigem und nichtbindigem
Aushubmaterial wird ansonsten gut geeignetes, nichtbindiges
Wiedereinbaumaterial unbrauchbar.

Für eventuelle Arbeiten in der Nähe des Grundwassers sind
wasserwirtschaftliche Auflagen für den Geräteeinsatz und den Bauablauf
einzuhalten. Die wesentlichen Auflagen sind:
Schutz gegen Austritt von Diesel, Benzin und Hydrauliköl.
Jeder Geräteeinsatz ist auf die gegebenen Verhältnisse abzustimmen.

## Straßen- und Kanalbauarbeiten 2027/2028
Datum: 16.10.26

### Titel 01 BAUSTELLENEINRICHTUNG / VERKEHRSSICHERUNG

*Hinweis*
Baustelleneinrichtung

**01.0001 Baustelleneinrichtung je Einsatzstelle**
Baustelleneinrichtung für die Durchführung der
beauftragten Einzelmaßnahme herstellen und nach
Abschluss der Arbeiten räumen.
Die Leistung umfasst insbesondere:
- An- und Abtransport der für die Ausführung
erforderlichen Geräte, Werkzeuge, Betriebsmittel und
Materialien,
- Anfertigen und Verteilen von schriftlichen
Anliegerinformationen für bis zu 20 Grundstücke je
Einzelmaßnahme (Einwurf möglichst mit mind. 72 Stunden
Vorlauf).
- Aufstellen, Einrichten und betriebsfertiges
Bereitstellen der erforderlichen Geräte und
Einrichtungen,
- Einrichten der erforderlichen Arbeits-, Lager- und
Bereitstellungsflächen im unmittelbaren
Baustellenbereich, einschl. Absicherung,
- erforderliches Umsetzen der Baustelleneinrichtung und
der Baumaschinen innerhalb derselben Einsatzstelle bis
zu einer Entfernung von einschließlich 250 m,
- vollständiges Räumen der Baustelleneinrichtung nach
Abschluss der Arbeiten.
Eine Einsatzstelle ist der räumlich zusammenhängende
Arbeitsbereich einer beauftragten Einzelmaßnahme.
Mehrere Arbeitsbereiche innerhalb derselben
Einzelmaßnahme gelten als eine Einsatzstelle, sofern
sie einem örtlich zusammenhängenden Baufeld zuzuordnen
sind und hierfür kein vollständiges Räumen und erneutes
Einrichten der Baustelleneinrichtung erforderlich wird.
Das erforderliche Umsetzen von Baumaschinen innerhalb
desselben örtlich gebundenen Baufeldes über eine
Entfernung von mehr als 250 m bis einschließlich 1.000
m begründet keine neue Einsatzstelle und wird über die
hierfür vorgesehene gesonderte Position vergütet.
Eine weitere Baustelleneinrichtung wird nur vergütet,
wenn für einen weiteren Arbeitsbereich ein
vollständiges Räumen und erneutes Einrichten der
Baustelleneinrichtung erforderlich ist oder dies vom AG
angeordnet wird.
Mehrere Arbeitstage, Arbeitsunterbrechungen sowie
betriebsbedingt erforderliche mehrfache An- und
Abfahrten innerhalb derselben Einzelmaßnahme begründen
keine zusätzliche Vergütung dieser Position.
Eine erneute Vergütung erfolgt, wenn eine bereits
geräumte Einsatzstelle aufgrund eines weiteren Auftrags
oder auf Anordnung des AGs erneut eingerichtet werden
muss.
Das Vorhalten der Baustelleneinrichtung und die
Verkehrssicherung werden über gesonderte Positionen
vergütet.
Die Position wird je Einsatzstelle einmal vergütet.
Menge: 100,000 St

**01.0002 Vorhalten Baustelleneinrichtung je Einsatztag**
Baustelleneinrichtung auf der jeweiligen Einsatzstelle
während der Dauer der Leistungsausführung vorhalten,
unterhalten und betriebsbereit halten.
Die Abrechnung erfolgt je Kalendertag und
Einsatzstelle.
Als Einsatztag gilt ein Kalendertag, an dem auf der
jeweiligen Einsatzstelle insgesamt mindestens 4 Stunden
vertragsgemäße Bauleistungen ausgeführt werden.
Arbeitsunterbrechungen und Wartezeiten aus dem
Verantwortungsbereich des ANs werden bei der Ermittlung
der Mindestdauer von 4 Stunden nicht berücksichtigt.
Kalendertage ohne Leistungsausführung sind nicht
abrechenbar.
Abweichend hiervon werden Unterbrechungstage vergütet,
wenn die Unterbrechung durch den AG angeordnet wurde
und die Baustelleneinrichtung auf dessen Anordnung auf
der Einsatzstelle verbleiben muss. Für diese Tage gilt
die Mindestarbeitszeit von 4 Stunden nicht.
Menge: 220,000 d

**01.0003 Umsetzen von Baumaschinen innerhalb des Baufeldes, über 250m**
Alle erforderlichen Baumaschinen innerhalb einer
örtlich zusammenhängenden Einzelmaßnahme bzw. eines
örtlich gebundenen Baufeldes über eine Entfernung von
mehr als 250 m bis einschließlich 1.000 m umsetzen.
Die Leistung umfasst das erforderliche Verfahren bzw.
den Transport der Baumaschine einschließlich
erforderlichem Auf- und Abladen, Transport- und
Ladungssicherung sowie das Wiederherstellen der
Betriebsbereitschaft am neuen Einsatzort.
Die Abrechnung erfolgt für alle erforderlichen
Baumaschinen einer Maßnahme als ein Umsetzvorgang zu
einem neuen Einsatzort.
Maßgebend ist die Entfernung zwischen dem bisherigen
und dem neuen Einsatzort innerhalb des Baufeldes.
Das Umsetzen wird nur vergütet, wenn es aufgrund des
Arbeitsablaufs der beauftragten Einzelmaßnahme
erforderlich oder vom AG angeordnet ist.
Betriebsbedingt vom AN veranlasste Umsetzungen
begründen keinen gesonderten Vergütungsanspruch.
Umsetzungen bis einschließlich 250 m sind mit der
Position "Baustelleneinrichtung je Einsatzstelle"
abgegolten.
Menge: 15,000 St

**01.0004 Baustelleneinrichtung Asphaltkolonne bei Fertigereinsatz**
Baustelleneinrichtung für die Asphaltkolonne zur
Herstellung der Asphalttragschicht,
Asphaltbinderschicht und Asphaltdeckschicht. An- und
Abfahrt aller erforderlichen Geräte und Materialien. 1
Stück Baustelleneinrichtung Asphaltkolonne beinhaltet
die Herstellung der Asphalttragschicht,
Asphaltbinderschicht und Asphaltdeckschicht. Es wird
nur 1 Stück abgerechnet, auch wenn der Einsatz mehrere
Tage dauert. Pro Bauabschnitt wird die
Baustelleneinrichtung Asphaltkolonne maximal einmal
vergütet.
Position wird nur vergütet beim Einsatz von einem oder
mehreren Asphaltstraßenfertiger(n), je nach
Erfordernis,  einschließlich aller zusätzlichen
Maschinen wie z.B. Asphaltwalzen, Geräte zum Auftrag
von Haftmittel etc. beinhaltet bei Erfordernis auch den
Austausch der Geräte und Maschinen, wenn verschieden
große Geräte im Baufeld erforderlich sind. Bei
Asphalteinbau von Hand ohne Straßenfertiger wird die
Position nicht vergütet.
Falls durch die Mindestabnahmemengen beim
Asphaltmischwerk mehr Asphaltmischgüter abgerufen
werden müssen, als für den Einsatz benötigt werden,
sind die Kosten für die überschüssigen
Asphaltmischgüter, sowie deren fachgerechte Entsorgung,
in diese Position einzurechnen.
Menge: 10,000 St

*Hinweis*
VERKEHRSSICHERUNG

*Hinweis*
Vorbemerkungen Verkehrssicherung
In den nachfolgenden Leistungsposition enthalten sind
alle Maßnahmen zur Sicherung und Regelung des Verkehrs
innerhalb der Baustelle, welche als Folge der
auszuführenden Vertragsleistungen erforderlich werden.
Der AN hat die Verkehrssicherungsmaßnahmen nach
Anordnung der zuständigen Behörden unter Beachtung der
StVO und unter Beachtung der Rechte der Anlieger
durchzuführen.

Die nachfolgenden Positionen enthalten zusammenfassend
gängige Verkehrsregelpläne.

Verkehrslenkungsmaßnahmen außerhalb des Baubereiches
(z.B. Umleitungsbeschilderungen), sowie das Aufstellen
und Betreiben von Signalanlagen werden gesondert
vergütet.

**01.0005 Verkehrszeichen Regelplan BI/2, Fahrbahn**
Verkehrszeichen (reflektierend) gemäß Regelplan BI/2
zur Beschilderung der Baustelle nach dem genehmigten
Beschilderungsplan liefern, aufstellen, vorhalten,
beleuchten und nach Beendigung der Arbeiten wieder
abbauen, aufladen und abfahren, einschl. aller
Nebenarbeiten und Materiallieferungen.
Komplette Beschilderung einschließlich aller
erforderlichen Vorschriftszeichen nach § 41 StVO,
insbesondere Halteverbote VZ 283-10 bis 283-30 und
erforderlicher Zusatzzeichen, sowie Gefahrenzeichen
nach § 40 StVO für Arbeitsstellen.
Einschließlich der Einholung der verkehrsrechtlichen
Anordnung für Einrichtung und Betrieb der
Verkehrssicherung sowie Erstellung und Einreichung der
hierfür erforderlichen Unterlagen. Sämtliche hierfür
anfallenden Kosten und Gebühren einschließlich Gebühren
für erforderliche Verlängerungen der Anordnung sind
einzurechnen.
Grundvorhaltezeit: bis 14 Kalendertage je
Einzelauftrag.
Bei einer erforderlichen Vorhaltedauer von mehr als 14
Kalendertagen wird die Position für jeden weiteren
begonnenen Zeitraum von bis zu 14 Kalendertagen erneut
vergütet.
Eine zusätzliche Vergütung aufgrund einer Verlängerung
der Vorhaltezeit erfolgt nicht, soweit diese auf
Umständen aus dem Verantwortungsbereich des ANs beruht.
Menge: 35,000 St

**01.0006 Verkehrszeichen Regelplan BI/1 u. BI/3-14 sowie BI/16- BI/19, Fahrbahn**
Position wie vor, jedoch nach Regelplänen BI/1 u. BI/3-
14 sowie BI/16- BI/19.
Menge: 25,000 St

**01.0007 Verkehrszeichen Regelplan BI/15, Fahrbahn Vollsperrung**
Position wie vor, jedoch nach Regelplan BI/15.
Menge: 15,000 St

**01.0008 Verkehrszeichen Regelplan BII/1-10, Geh- u. Radweg**
Position wie vor, jedoch nach Regelplänen BII/1-10.
Menge: 25,000 St

**01.0009 Bausignalanlage, dreiphasig, aufstellen, umsetzen, beseitigen**
Baustellen-Lichtsignalanlage Typ C,
gem. VDE 0832, TL-LSA und RiLSA,
dreiphasig, komplett,
für Straßenverkehr mit Gegenverkehrsregelung,
aufstellen und nach Abschluss der Arbeiten beseitigen.
Ausführung mit automatischer Steuerung, 3 Stück
Signalgeber Kfz, 2 Stück Signalgeber Fußgänger,
Signalsicherung sowie der erforderlichen
Signalprogrammberechnung.
Signal für Fußgänger bei Bedarf,  Signal für Kfz im
Wechsel.
Abstand der Signale bis 150 m.
Einschl. Energieversorgung der Anlage nach Wahl des AN.
Abrechnung nach Stück.
Menge: 5,000 St
Zuordnung: 591

**01.0010 Bausignalanlage dreiphasig vorhalten, betreiben**
Vorbeschriebene Baustellensignalanlage,
automatische Steuerung,
für Straßenverkehr mit Gegenverkehrsregelung,
dreiphasig,
vorhalten und betreiben,
an Werk- und Feiertagen in der Zeit von 0 bis 24 Uhr.
Einschl. Wartung und Anpassung der Anlage.
Abrechnung nach Vorhaltedauer in Tagen
Menge: 20,000 d
Zuordnung: 591

**01.0011 Temporäre gelbe Folienmarkierung, Breite 12 cm, herst. und entfernen**
Temporäre gelbe Fahrbahnmarkierung aus selbstklebender,
für den Einsatz auf Verkehrsflächen geeigneter
Markierungsfolie liefern und entsprechend der
verkehrsrechtlichen Anordnung bzw. nach Vorgabe des AG
aufbringen.
Markierungsbreite 12 cm. Abgerechnet werden geradlinige
und gekrümmte Linienmarkierungen. Pfeile,
Schriftzeichen, Sperrflächen oder sonstige
Flächenmarkierungen sind nicht Bestandteil dieser
Position.
Untergrund im erforderlichen Umfang reinigen und
trocknen. Markierungsverlauf einmessen und anzeichnen.
Folie zuschneiden und vollflächig, faltenfrei, rutsch-
und verkehrssicher aufbringen. Erforderlicher
systemzugehöriger Primer ist einzurechnen.
Markierung bis zu 14 Kalendertage je Einzelauftrag
funktionsfähig vorhalten. Lose, verschobene oder
beschädigte Teilbereiche während dieser Zeit ohne
gesonderte Vergütung nacharbeiten oder ersetzen.
Nach Aufhebung der Verkehrsführung Markierungsfolie
vollständig entfernen. Folien- und Klebstoffreste
beseitigen, Oberfläche reinigen und anfallende Stoffe
ordnungsgemäß aufnehmen und entsorgen.
Beschädigungen oder nicht entfernbare Rückstände, die
durch ungeeignetes Material oder unsachgemäße
Ausführung verursacht werden, sind vom AN auf eigene
Kosten zu beseitigen.
Abrechnung nach tatsächlich hergestellter
Markierungslänge in m. Unterbrechungen werden nicht
übermessen.
Abrechnungsabgrenzung:
Die Leistung wird nicht über die allgemeinen
Verkehrssicherungspositionen oder Positionen für
Verkehrszeichen nochmals vergütet.
Menge: 150,000 m

**01.0012 Überfahrten aus Stahlplatten, b= 3.0 m x 1,5 m**
Provisorische Fahrbahnüberfahrten aus Stahlplatten
über dem Rohrgraben/ der Baugrube herstellen u.
vorhalten.
Das Provisorium wird pro Fahrbahnquerung jeweils einmal
vergütet. Sicherungen gegen Wegrutschen der
Stahlplatten ist einzurechnen. Mindestbreite der Platte
in Überfahrrichtung
3,00 m. Befahrbar mit PKW u. LKW bis 14 t Achslast.
Menge: 15,000 St
Zuordnung: 391

**01.0013 Überfahrten aus Stahlplatten, b= 3.0 m x 1,5 m, inkl. Asphaltanrampung**
Position wie vor, jedoch Überfahrten aus Stahlplatten
mit Asphaltanrampung, vorhalten und nach Beendigung der
Arbeiten wieder beseitigen.
Menge: 5,000 St

**01.0014 Zus. Stahlplatte 3,00 x 1,50 x 0,02 m bereitstellen und vorhalten**
Zusätzliche Stahlplatte aus Stahl, Abmessungen mind.
3,00 x 1,50 m, Dicke mindestens 20 mm, zur
provisorischen Abdeckung bzw. Sicherung von
Leitungsgraben, Baugrube oder sonstiger Öffnung
liefern, abladen, fachgerecht auflegen, sichern,
vorhalten und nach Beendigung des Einsatzes wieder
aufnehmen und abfahren.
Die Platte muss für die jeweils vorgesehene
Beanspruchung geeignet und in einwandfreiem Zustand
sein. Auflagerung und Sicherung gegen Kippen,
Verrutschen und unzulässige Durchbiegung sind in den
Einheitspreis einzurechnen.
Grundvorhaltezeit: bis 14 Kalendertage je Einzelauftrag
und Platte.
Bei einer erforderlichen Vorhaltedauer von mehr als 14
Kalendertagen wird die Position für jeden weiteren
begonnenen Zeitraum von bis zu 14 Kalendertagen erneut
vergütet.
Die Position gilt ausschließlich für zusätzlich vom AG
angeordnete Einzelplatten, die nicht bereits
Bestandteil einer nach anderer Position abgerechneten
Stahlplattenüberfahrt sind.
Abrechnung je tatsächlich eingesetzter zusätzlicher
Stahlplatte.
Abrechnungsabgrenzung:
Keine zusätzliche Vergütung neben der Position
"Überfahrten aus Stahlplatten, b >= 3,0 m" für Platten,
die zur Herstellung dieser Überfahrt ohnehin
erforderlich sind.
Menge: 10,000 St

**01.0015 Stahlplatte / Stahlplattenüberfahrt innerhalb des Baufeldes umsetzen**
Bereits innerhalb des Einzelauftrages vorhandene
Stahlplatte oder Stahlplattenüberfahrt auf
ausdrückliche Anordnung des AG von einer vorhandenen
Einbaustelle aufnehmen und an einer anderen
Einbaustelle innerhalb desselben örtlich
zusammenhängenden Baufeldes erneut verlegen.
Entfernung zwischen alter und neuer Einbaustelle: bis
100 m.
Leistung einschließlich Lösen vorhandener Sicherungen,
Aufnehmen, erforderlichem Hebezeug,
innerbaustellenlichem Transport, Abladen, Ausrichten,
Wiederverlegen und erneuter verkehrssicherer Sicherung.
Abgerechnet wird je Stahlplatte 3,0 m x 1,5 m und je
vom AG angeordnetem Umsetzvorgang.
Umsetzungen, die ausschließlich aufgrund der vom AN
gewählten Arbeitsweise, Gerätestellung,
Baustellenlogistik oder Bauablaufplanung erforderlich
werden, werden nicht gesondert vergütet.
Abrechnungsabgrenzung:
Die Position darf nur für eine tatsächliche
Ortsveränderung auf Anordnung des AG angesetzt werden.
Reines Aufnehmen und Wiederauflegen an derselben Stelle
ist mit der jeweiligen Stahlplatten-Grundposition
abgegolten.
Menge: 10,000 St

**01.0016 Fußgängerbehelfsbrücke herstellen**
Fußgängerbehelfsbrücke 1,20 m breit gem. ZTV-SA, mit
Absturzsicherung gem. DIN 4420 Teil 1 (glatter
Geländerholm in 1,0 m Höhe, einschl. Zwischenholm)
herstellen. Die Brücke muss für Fahrradfahrer,
Rollstuhlfahrer und Blinde geeignet sein.
Längsfugen > 10 mm sind nicht gestattet. Ein
rutschsicherer Belag wird vorgeschrieben. Die Brücke
während der gesamten Bauzeit vorhalten und nach
Abschluss der Bauarbeiten abbauen und abfahren.
Vergütet wird die Brücke einmalig an der erforderlichen
Stelle. In den EP ist das ggf. durch den Arbeitsablauf
bedingte mehrmalige Aufnehmen und Wiederversetzen
einzurechnen.
Menge: 5,000 St

**01.0017 Verkehrszeichen nach STVO liefern**
Verkehrszeichen nach StVO (reflektierend) zur
Beschilderung von Umleitungen gemäß des genehmigten
Beschilderungsplans als Zusatzbeschilderung zu den
Standardabsperrungen liefern, aufstellen, vorhalten,
beleuchten, entsprechend des Baufortschrittes umstellen
und nach Beendigung der Arbeiten wieder abbauen,
aufladen und abfahren.
Sämtliche Nebenarbeiten und Materiallieferungen sind
einzurechnen.
Menge: 40,000 St

**01.0018 Absperrschrankenzaun aufstellen**
Absperrschrankenzaun entsprechend den Vorschriften der
ZTV-SA mit Tastleiste auf Anforderung des AG liefern,
stand- und verkehrssicher aufstellen, vorhalten und
nach Bauende beseitigen. Höhe min. 1 m.
Menge: 400,000 St

**01.0019 Fotodokumentation je Einzelvorhaben Kanalbau**
Erstellung und Übergabe einer Fotodokumentation je
Einzelvorhaben durch den AN.
Dies gilt für Hausanschlussleitungen und Hauptkanal.
Maximal 10 Bilder.
Übergabe per Mail mit genauer Bezeichnung des
Vorhabens, Ortslage, Straße, Datum, Haltungsdaten.
Fotoanfertigung über:
- Freilegung Bestandskanal / -rohr,
- ggf. Zustand Bestandsanschluss /-anschlüsse,
- neue Anbohrungen an Kanal,
- Anschlussstutzen neu,
- Übergang auf Bestandskanal,
- Verschluss ehem. Anschluss,
- Leitungsverlauf und Anschlüsse vor der Verfüllung,
- Besonderheiten (z.B. Bögen, Abzweige, Reduzierungen),
- Einschlüsse im Untergrund (geologische
Besonderheiten),
- alle benachbarten Medien vor der Verfüllung.
Abrechnung 1 St. für die gesamte Dokumentation der
Einzelmaßnahme.
Menge: 30,000 St

### Titel 02 ARBEITEN AUF NACHWEIS

*Hinweis*
Verrechnungssätze für Arbeitskräfte und Baugeräte,
Stundenlohnarbeiten durch Arbeitskräfte und Baugeräte
auf ausschließliche Anordnung und nur nach
ausdrücklicher Beauftragung des AGs ausführen. Mit dem
Verrechnungssatz sind abgegolten:
- Sämtliche Aufwendungen für Lohn- und Lohnnebenkosten,
Zuschläge für Überstunden, etc. (Mittellohn).
- Gerätevorhalte- und Betriebskosten sowie die Kosten
für das Bedienungspersonal, sofern in den jeweiligen
Positionen nicht anders beschrieben.
Der Verrechnungssatz gilt für das zum Zeitpunkt des
Abrufes einsatzbereit auf der Baustelle befindliche
Personal bzw. Baugerät. Abgerechnet wird nach
tatsächlich geleisteten Stunden.
Es sind Tariflöhne anzubieten.

*Hinweis*
PERSONALEINSATZ

*Hinweis*
Vorbemerkungen Personaleinsatz
Stundenlohnarbeiten dürfen nur nach schriftlicher
Anordnung durch den AG ausgeführt werden.

Stundenlohnnachweise sind mit Angabe von Tag, örtlicher
Stelle, Zeitaufwand, Berufsgruppe der Mitarbeiter und
Unterschrift täglich der Bauleitung zur Anerkennung
vorzulegen.

Mit der Unterzeichnung dieses Angebotes erklärt der
Bieter rechtsverbindlich, dass die angebotenen
Verrechnungssätze unter Beachtung der preisrechtlichen
Vorschriften ermittelt sind und unabhängig von der Zahl
der geleisteten Stunden Gültigkeit haben.

Mit den Stundenlohnverrechnungssätzen sind abgegolten
sämtliche Aufwendungen, wie z. B. die Lohn- und
Gehaltskosten (Tariflöhne einschl. etwaiger
Lohnzulagen, Lohnzuschläge und vermögenswirksamer
Leistungen), die Lohn- und Gehaltsnebenkosten (z. B.
Auslösungen, Wegegelder, Wegzeitenentschädigungen,
Fahrtkostenerstattungen), die Sozialkassenbeiträge,
ggf. die Winterbauumlagen, die Gemeinkostenanteile
sowie der Gewinn, jedoch ohne Umsatzsteuer.

Zuschläge für etwaige Mehr-, Nacht-, Sonntags- und
Feiertagsarbeiten sind ggf. gesondert nachzuweisen und
werden nach den maßgeblichen Tarifen gesondert
vergütet.

In die Verrechnungssätze sind die Lohn- und
Gehaltskosten für die An- und Abfahrtszeiten
einzurechnen. Sie werden nicht
gesondert vergütet. In den Stundenlohnzetteln sind nur
die auf der Baustelle anfallenden Stunden anzugeben,
nicht aber die Wegezeiten.

Vom AG zu vertretende und anerkannte Warte- und
Arbeitsunterbrechungszeiten werden wie
Stundenlohnarbeiten vergütet.

**02.0001 Verrechnungssatz Polier, Vorarbeiter**
Stundenlohnarbeiten durch Poliere, Vorarbeiter auf
Anordnung des AG durchführen.
Menge: 30,000 h

**02.0002 Verrechnungssatz Facharbeiter**
Stundenlohnarbeiten durch Facharbeiter auf Anordnung
des AG durchführen.
Menge: 30,000 h

**02.0003 Verrechnungssatz Bauhelfer**
Stundenlohnarbeiten durch Bauhelfer auf Anordnung des
AG durchführen.
Menge: 30,000 h

*Hinweis*
GERÄTEEINSATZ

*Hinweis*
Vorbemerkungen Geräteeinsatz
Bei Gerätekosten im Stundenlohn sind die Kosten des
Bedienungspersonals und der Betriebsstoffe abgegolten.
Vergütet werden nur die reinen Einsatzzeiten auf der
Baustelle. Die Baggerausrüstungen sind einschließlich
der erforderlichen Zusatzausrüstung zu kalkulieren, die
für die ordnungsgemäße Durchführung der
Stundenlohnarbeiten notwendig sind.

**02.0004 Verrechnungssatz für Bagger bis 5,0 t**
Verrechnungssatz für Hydraulik-Bagger als Grundgerät
mit Ausleger, Raupenfahrwerk und Tieflöffel (0,1 bis
0,5 m3) bis 5,0 t einschließlich Bedienungspersonal und
Betriebsstoffe,
Minibagger, Kompaktbagger.
Menge: 15,000 h

**02.0005 Verrechnungssatz für Bagger über 5,0 bis 12,5 t**
Verrechnungssatz für Hydraulik-Bagger als Grundgerät
mit Ausleger, Raupenfahrwerk und Tieflöffel (über 0,5
m3) über 5,0 bis 12,5 t einschließlich
Bedienungspersonal und Betriebsstoffe.
Menge: 8,000 h

**02.0006 Verrechnungssatz für Radlader**
Verrechnungssatz für Radlader bis 35 kW
Antriebsleistung bzw. je nach Gerätebestand des AN,
einschließlich Bedienungspersonal und Betriebsstoffe.
Menge: 15,000 h

**02.0007 Verrechnungssatz für Saugbagger**
Verrechnungssatz für Saugbagger mit Gummimanschette am
Saugrüssel und Druckluftlanze, 8 m3 Behältervolumen,
einschließlich Bedienungspersonal und Betriebsstoffe.
Menge: 10,000 h

**02.0008 Verrechnungssatz für LKW bis 20 t**
Verrechnungssatz für LKW bis 20 t Nutzlast, Allrad
Kipper, bis 4-Achser einschließlich Bedienungspersonal
und Betriebsstoffe.
Menge: 20,000 h

**02.0009 Verrechnungssatz für LKW mit Ladegerät**
Verrechnungssatz für LKW mit Ladegerät einschließlich
Bedienungspersonal und Betriebsstoffe.
Menge: 8,000 h

**02.0010 Verrechnungssatz für LKW mit Thermobehälter**
Verrechnungssatz für LKW mit Thermobehälter
einschließlich Bedienungspersonal und Betriebsstoffe.
Menge: 10,000 h

**02.0011 Verrechnungssatz für Flächenrüttler**
Verrechnungssatz für Flächenrüttler einschließlich
Betriebsstoffe, ohne Bedienpersonal.
Menge: 10,000 h

**02.0012 Verrechnungssatz für Vibrostampfer**
Verrechnungssatz für Vibrostampfer einschließlich
Betriebsstoffe, ohne Bedienpersonal.
Menge: 10,000 h

**02.0013 Verrechnungssatz für Kompressor**
Verrechnungssatz für Kompressor mit Abbruchhammer etc.
einschließlich Betriebsstoffe, ohne Bedienpersonal.
Menge: 10,000 h

**02.0014 Verrechnungssatz für Trennschneider**
Verrechnungssatz für Trennschneider, benzingetrieben
mit Diamant- oder Verschleißscheibe, Motorflex
einschließlich Betriebsstoffe, ohne Bedienpersonal.
Menge: 10,000 h

**02.0015 Verrechnungssatz für elektr. Bohr-/Abbruchhammer o. Trennschleifer**
Verrechnungssatz für elektrischen Bohr-/ Abbruchhammer
oder Trennschleifer, etc., einschließlich
Betriebsstoffe, ohne Bedienpersonal.
Menge: 10,000 h

**02.0016 Verrechnungssatz für Tauchpumpe**
Verrechnungssatz für Tauchpumpe mit einer Leistung bis
5 l/s inkl. 50 m Schlauchleitung sowie der
Stromversorgung über Stromaggregat einschließlich
Betriebsstoffe, ohne Bedienpersonal.
Menge: 10,000 h

*Hinweis*
MATERIALLIEFERUNGEN

*Hinweis*
Vorbemerkungen Materiallieferungen
Die anzubietenden Verrechnungssätze für Baustoffe
verstehen sich einschl. Lieferung frei
Verwendungsstelle und des Aufwandes für Auf- und
Abladen. Lieferung frei Baustelle oder zu Lager des AG.
Zuviel geliefertes Material ist wieder abzufahren.
Für Maße und Güteeigenschaften gelten die
entsprechenden Technischen Richtlinien und
Vorschriften.
Materialverpackung und Abfälle sind geordnet zu
entsorgen.

**02.0017 Beton C 12/15**
Beton C 12/15 frei Baustelle liefern.
Menge: 4,000 cbm

**02.0018 Beton C 20/25**
Beton C 20/25 frei Baustelle liefern.
Menge: 4,000 cbm

**02.0019 Zementmörtel MG III Sackware**
Zementmörtel MG III als Sackware (25 kg) frei Baustelle
liefern, abladen, anmischen und zur Einbaustelle
fördern.
Menge: 10,000 St

**02.0020 Blitzbeton**
Blitzbeton als Sackware (25 kg) frei Baustelle liefern,
abladen, anmischen und zur Einbaustelle fördern.
Menge: 10,000 St

**02.0021 Splitt 0/5 frei Baustelle**
Splitt 0/5 frei Baustelle liefern.
Menge: 10,000 cbm

**02.0022 Betonverbundsteinpflaster Doppel-T, grau, Stärke 8 cm, liefern**
Betonverbundsteinpflaster in Doppel-T-Form, Farbe grau,
Nennformat ca. 20 x 16,5 cm, Dicke 8 cm, für
Verkehrsflächen geeignet, frost- und tausalzbeständig,
liefern.
Ausführung mit gefaster oder vergleichbar
kantenstabiler Oberseite. Bei Ergänzung vorhandener
Flächen sind Steinform, Oberflächenstruktur und Farbton
dem vorhandenen Bestand soweit marktüblich verfügbar
anzupassen.
Material frei Verwendungsstelle liefern, abladen und
transportsicher lagern. Beschädigte, gerissene oder
nicht verwendbare Steine werden nicht vergütet.
Abrechnung nach tatsächlich gelieferter und vom AG
akzeptierter Pflasterfläche in m2.
Nicht enthalten:
Verlegen, Bettung, Fugenmaterial, Abrütteln,
Schneidarbeiten sowie Herstellung oder Nacharbeiten der
Tragschichten.
Abrechnungsabgrenzung:
Diese Position ist ausschließlich als reine
Materiallieferung auf ausdrückliche Anordnung des AG
anzuwenden. Wird eine Position abgerechnet, in der
Lieferung und Verlegung von Betonverbundsteinpflaster
bereits enthalten sind, ist eine zusätzliche Abrechnung
dieser Lieferposition ausgeschlossen.
Menge: 100,000 m2

**02.0023 Wie vor, jedoch H-Doppelverbundpflaster, grau, Stärke 10 cm**
Wie zuletzt in vollem Wortlaut beschrieben,
jedoch H-Doppelverbundpflaster, grau, Stärke 10 cm.
Menge: 20,000 m2

**02.0024 Drainagekies liefern**
Drainagekies liefern,
Lieferung frei Baustelle oder auf Lager des AG,
Material:
Drainagekies 16/32 mm, gewaschen, DIN EN 12620,
unbelastet.
Der Drainagekies darf erst nach Vorlage aller
erforderlichen Nachweise für die Herkunft und die
Eignung des Materials entladen werden.
Menge: 3,000 to

**02.0025 Bordstein Form T 8 x 30 liefern**
Bordstein aus Beton liefern,
DIN EN 1340 - DIN 483,
Form Tiefbordstein b=8cm, h=30cm,
Bordstein mit garantierter Frost- und
Tausalzbeständigkeit, erhöhter Abrieb- und
Witterungswiderstand und erhöhte Biegezugfestigkeit,
ansonsten Güteeigenschaften nach DIN 1340:
Witterungswiderstand Klasse: D,
Festigkeit Klasse: U,
Abriebwiderstand Klasse: I.
Bordsteine frei Verwendungsstelle liefern, abladen und
fachgerecht lagern. Kanten und Sichtflächen müssen bei
Übergabe frei von transportbedingten Beschädigungen
sein. Bei Ergänzung vorhandener Anlagen sind
Oberflächenstruktur und Farbton dem vorhandenen Bestand
soweit marktüblich verfügbar anzupassen.
Abrechnung nach tatsächlich gelieferter und vom AG
akzeptierter Bordsteinlänge in m.
Nicht enthalten:
Versetzen, Betonfundament, Rückenstütze, Erdarbeiten,
Schneidarbeiten und Wiederherstellung angrenzender
Befestigungen.
Abrechnungsabgrenzung:
Diese Position ist ausschließlich als reine
Materiallieferung auf ausdrückliche Anordnung des AG
anzuwenden. Bei Abrechnung einer Bordsteinposition, in
der Lieferung und Einbau des Tiefbordes T 8/30 bereits
enthalten sind, ist eine zusätzliche Abrechnung dieser
Lieferposition ausgeschlossen.
Menge: 30,000 m

### Titel 03 Aufbrucharbeiten

*Hinweis*
Verkehrseinrichtungen

**03.0001 VZ mit Pfosten aufnehmen, lagern, wieder versetzen**
Vorhandenen Pfosten mit oder ohne Verkehrsschilder,
einschließlich Fundament ausbauen, säubern, seitlich
lagern und wieder einbauen.
Herstellung eines Fundament aus Beton C20/25.
Anfallendes Aufbruchmaterial aufnehmen und der
Verwertung nach Wahl des AN zuführen.
Menge: 15,000 St

**03.0002 Verkehrszeichen nach StVO bauseits geliefert montieren**
Verkehrszeichen bauseits durch den AG geliefert, als
dauerhaftes Verkehrszeichen an vorhandenem oder
gesondert vergütetem Rohrpfosten fachgerecht montieren.
Schildausführung bauseits:
- ca. Größe 2, Nenndurchmesser 600 mm, bis Abmessungen
ca. 1.000 x 250 mm,
- retroreflektierende Folie RA2,
- korrosionsbeständiger Schildkörper aus Aluminium,
- einschließlich aller erforderlichen Schellen,
Schrauben, Distanz- und Befestigungsteile.
Verkehrszeichen lot- und fluchtgerecht ausrichten und
dauerhaft gegen Verdrehen und Lösen sichern.
Rohrpfosten und Bodenhülse sind nicht Bestandteil
dieser Position und werden, soweit erforderlich, über
gesonderte Positionen vergütet.
Abrechnung je vollständig montiertem Verkehrszeichen.
Abrechnungsabgrenzung:
Die Position gilt für dauerhaft einzubauende
Verkehrszeichen und nicht für temporäre Beschilderung
einer Arbeitsstelle, die bereits über Regelplan- oder
Verkehrssicherungspositionen vergütet wird.
Menge: 10,000 St

**03.0003 Rohrpfosten, L = 3,50 m, d = 60 mm, liefern und aufstellen**
Rohrpfosten aus feuerverzinktem Stahlrohr für
Verkehrszeichen liefern und in vorhandene oder
gesondert vergütete Bodenhülse einsetzen.
Abmessungen:
- Länge 3,50 m,
- Außendurchmesser ca. 60,3 mm,
- Wanddicke mindestens 2,0 mm.
Pfosten lot- und fluchtgerecht ausrichten und mit der
systemzugehörigen Klemm- oder Arretiervorrichtung
dauerhaft gegen Verdrehen und unbeabsichtigtes
Herausziehen sichern.
Einschließlich oberem Rohrverschluss bzw. Abdeckkappe
und erforderlichem Kleinmaterial. Schnittstellen sind
dauerhaft gegen Korrosion zu schützen.
Bodenhülse, Fundament sowie Verkehrszeichen sind nicht
Bestandteil dieser Position.
Abrechnung je vollständig aufgestelltem Rohrpfosten.
Menge: 5,000 St

**03.0004 Rohrpfosten, L = 2,50 m, d = 60 mm, liefern und aufstellen**
Leistung wie vorbeschrieben, jedoch:
- Länge 2,50 m,
- Außendurchmesser ca. 60,3 mm,
- Wanddicke mindestens 2,0 mm.
Bodenhülse, Fundament sowie Verkehrszeichen sind nicht
Bestandteil dieser Position.
Abrechnung je vollständig aufgestelltem Rohrpfosten.
Menge: 5,000 St

**03.0005 Bodenhülse für Rohrpfosten d = 60 mm, L = 500 mm, liefern und einbauen**
Korrosionsgeschützte Bodenhülse, geeignet für
Verkehrszeichen-Rohrpfosten mit Außendurchmesser ca.
60,3 mm, Länge mindestens 500 mm, mit systemzugehöriger
Klemm-, Arretier- oder Verdrehschutzeinrichtung liefern
und dauerhaft einbauen.
Bodenhülse lot- und höhenrichtig ausrichten und in
Beton C 20/25 standsicher gründen.
Kalkulationsansatz je Bodenhülse:
- Fundamentaushub in ungebundenem Boden bzw.
ungebundener Tragschicht,
- Betonfundament ca. 30 x 30 x 60 cm,
- Beton C 20/25,
- Verfüllen verbleibender Arbeitsräume,
- Aufnehmen und Abfahren des im Fundamentbereich
anfallenden überschüssigen Aushubs.
Aufbruch und Wiederherstellung vorhandener Asphalt-,
Pflaster-, Platten- oder sonstiger befestigter
Oberflächen werden über die entsprechenden Positionen
des Leistungsverzeichnisses vergütet.
Abrechnung je vollständig eingebauter Bodenhülse.
Menge: 10,000 St

**03.0006 Poller aufnehmen, lagern, wieder versetzen**
Vorhandenen Poller aus Beton oder Metall,
einschließlich Fundament ausbauen, säubern, seitlich
lagern und wieder einbauen.
Herstellung eines Fundament aus Beton C20/25.
Anfallendes Aufbruchmaterial aufnehmen und der
Verwertung nach Wahl des AN zuführen.
Menge: 4,000 St

**03.0007 Fahrradbügel aufnehmen, lagern, wieder versetzen**
Vorhandenen Fahrradbügel,
einschließlich Fundament ausbauen, säubern, seitlich
lagern und wieder einbauen.
Herstellung eines Fundament aus Beton C20/25.
Anfallendes Aufbruchmaterial aufnehmen und der
Verwertung nach Wahl des AN zuführen.
Menge: 5,000 St

**03.0008 Drängelgitter mit Knieholm, herausnehmbar, einschließlich Bodenhülsen**
Drängelgitter / Schutzbügel mit Knieholm aus Stahl für
den dauerhaften Außeneinsatz liefern und standsicher
einbauen.
Ausführung:
- Gesamtbreite ca. 2.000 mm,
- Höhe über fertiger Oberfläche ca. 1.000 mm,
- gebogenes Stahlrundrohr, Durchmesser mindestens 48
mm,
- Wanddicke mindestens 2,5 mm,
- mit durchgehendem horizontalem Knieholm,
- Stahlkonstruktion feuerverzinkt,
- Oberfläche verzinkt oder nach Vorgabe des AG
zusätzlich gelb/schwarz beschichtet.
Drängelgitter vollständig aus den Bodenhülsen
herausnehmbar und wieder einsetzbar ausführen.
Einschließlich Lieferung und Einbau von zwei zum
Drängelgitter passenden, korrosionsgeschützten
Bodenhülsen, Länge jeweils mindestens 500 mm, mit
geeigneter Führung, Verdrehschutz sowie lösbarer
Arretierungs- bzw. Verriegelungseinrichtung.
Für jede Bodenhülse eine dauerhaft begehbare und bündig
mit der angrenzenden Oberfläche abschließende
Verschlusskappe liefern. Die Verschlusskappen müssen
bei herausgenommenem Drängelgitter sicher gegen
unbeabsichtigtes Entfernen befestigt werden können.
Bodenhülsen lot-, flucht- und höhengerecht ausrichten
und jeweils in einem Fundament aus Beton C 20/25
standsicher einbauen.
Fundamentabmessungen je Bodenhülse mindestens ca. 40 x
40 x 70 cm. Soweit für das angebotene System gemäß
Herstellerangaben größere Fundamentabmessungen
erforderlich sind, sind diese ohne gesonderte Vergütung
im Einheitspreis zu berücksichtigen.
Im Einheitspreis enthalten sind insbesondere:
zwei Bodenhülsen, Länge mindestens 500 mm,
zwei Verschlusskappen,
sämtliche Verriegelungs-, Arretierungs- und
Befestigungsteile,
erforderlicher Fundamentaushub in ungebundenen Boden-
und Tragschichten,
Fundamentbeton C 20/25,
Einbau und Ausrichten der Bodenhülsen,
erstmaliges Einsetzen und Verriegeln des
Drängelgitters,
Verfüllen und Verdichten verbleibender Arbeitsräume
sowie
Aufnehmen, Laden und Abfahren überschüssigen
Aushubmaterials.
Aufbruch und Wiederherstellung vorhandener Asphalt-,
Pflaster-, Platten- oder sonstiger befestigter
Oberflächen werden über die entsprechenden Positionen
des Leistungsverzeichnisses gesondert vergütet.
Abrechnung je vollständig geliefertem und
betriebsfertig eingebautem Drängelgitter einschließlich
Bodenhülsen und Fundamentierung.
Menge: 3,000 St

**03.0009 Findling aufnehmen, lagern, wieder versetzen**
Findling,
Gewicht über 500 bis ca. 750 kg,
in Grünfläche mit Bodendeckern,
aufnehmen,
für die Dauer der Einzelmaßnahme lagern,
nach Beendigung der Arbeiten in gleicher Lage wieder
versetzen.
Einschl. Transport auf der Baustelle.
Menge: 10,000 St

*Hinweis*
Platten u. Pflaster

**03.0010 Gehwegplatten aufnehmen u. entsorgen**
Vorhandene Gehwegplatten 30/30/4-6, 25-50-75/50/4-6,
einschl. Mörtelbett und Unterbeton, Dicke ca. 10-20 cm
aufnehmen,
Platten sowie Mörtelbett und Unterbeton laden,
anfallendes Aufbruchmaterial aufnehmen und der
Verwertung nach Wahl des AN zuführen.
Menge: 700,000 qm

**03.0011 Gehwegplatten aufnehmen, lagern, wiederverlegen**
Vorhandene Gehwegplatten 30/30/4-6, 25-50-75/50/4-6,
einschl. Mörtelbett und Unterbeton, Dicke ca. 10-20 cm
aufnehmen, reinigen und zur Wiederverwendung seitlich
lagern.
Anfallendes Aufbruchmaterial aufnehmen und der
Verwertung nach Wahl des AN zuführen.
Seitlich gelagerte Gehwegplatten 30/30/4-6, 25-50-75/
50/4-6,
wieder in Unterbeton C 20/25, 20 cm stark,
höhen- und fluchtgerecht einbauen,
vollständiges Verschlämmen der Fugen mit Zementmörtel
MG III.
Überschüssiger Zementmörtel ist sofort zu entfernen,
damit die Pflasterfläche ohne Zementschleier sichtbar
bleibt.
Menge: 50,000 qm

**03.0012 Betonverbundsteinpflaster aufnehmen u. entsorgen, bis 25 qm**
Vorhandenes Betonverbundsteinpflaster bis 10 cm stark,
einschl. Bettung, Dicke ca. 4 cm aufnehmen,
Pflaster sowie Bettung laden,
anfallendes Aufbruchmaterial aufnehmen und der
Verwertung nach Wahl des AN zuführen.
Bis 25 qm.
Menge: 40,000 qm

**03.0013 Betonverbundsteinpflaster aufnehmen u. entsorgen, über 25 qm**
Position wie vor, jedoch über 25 qm.
Menge: 75,000 qm

**03.0014 Betonverbundsteinpflaster aufnehmen, lagern, wiederverlegen**
Vorhandenes Betonverbundsteinpflaster bis 10 cm stark,
aufnehmen, reinigen und zur Wiederverwendung seitlich
lagern.
Anfallendes Aufbruchmaterial aufnehmen und der
Verwertung nach Wahl des AN zuführen.
Seitlich gelagerte Betonverbundsteine bis 10 cm stark,
wieder höhen- und fluchtgerecht auf Bettung 0/5 (Sand-
Splitt-Gemisch aus gebrochenem Naturstein),
4 cm stark (verdichtet),
verlegen und abrütteln.
Die Fugen sind vollständig mit Fugenmaterial 0/3
(Edelbrechsand) zuerst einzukehren und anschließend
einzuschlämmen.
Überschüssiges Fugenmaterial ist zu entfernen.
Einschl. liefern des Splitts.
Menge: 100,000 qm

**03.0015 Rasengittersteine aufnehmen u. entsorgen, bis 25 qm**
Vorhandene Rasengittersteine bis 12 cm stark,
Format 60/40 cm,
einschl. Bettung, Dicke ca. 4 cm aufnehmen,
Steine sowie Bettung laden,
anfallendes Aufbruchmaterial aufnehmen und der
Verwertung nach Wahl des AN zuführen.
Bis 25 qm.
Menge: 25,000 qm

**03.0016 Rasengittersteine aufnehmen u. entsorgen, über 25 qm**
Position wie vor, jedoch über 25 qm.
Menge: 75,000 qm

**03.0017 Rasengittersteine aufnehmen, lagern, wiederverlegen**
Vorhandene Rasengittersteine bis 12 cm stark,
aufnehmen, reinigen und zur Wiederverwendung seitlich
lagern.
Anfallendes Aufbruchmaterial aufnehmen und der
Verwertung nach Wahl des AN zuführen.
Seitlich gelagerte Rasengittersteine bis 12 cm stark,
wieder höhen- und fluchtgerecht auf Bettung 0/5 (Sand-
Splitt-Gemisch aus gebrochenem Naturstein),
4 cm stark (verdichtet),
verlegen und abrütteln.
Für die Verfüllung der Gitterwaben ist gesiebter
Oberboden zu liefern (gesonderte Pos.) und die Waben
sind komplett zu verfüllen.
Menge: 25,000 qm

**03.0018 Kleinpflaster aufnehmen u. entsorgen**
Vorhandenes Kleinpflaster aus Naturstein,
z.B. Mosaikpflaster Granit 40/40/40 mm,
einschl. Mörtelbett und Unterbeton, Dicke ca. 10 cm
aufnehmen,
Pflaster sowie Mörtelbett und Unterbeton laden,
anfallendes Aufbruchmaterial aufnehmen und der
Verwertung nach Wahl des AN zuführen.
Menge: 20,000 qm

**03.0019 Kleinpflaster aufnehmen, lagern, wiederverlegen**
Vorhandenes Kleinpflaster aus Naturstein,
z.B. Mosaikpflaster Granit 40/40/40 mm,
einschl. Mörtelbett und Unterbeton, Dicke ca. 10 cm
aufnehmen, reinigen und zur Wiederverwendung seitlich
lagern.
Anfallendes Aufbruchmaterial aufnehmen und der
Verwertung nach Wahl des AN zuführen.
Seitlich gelagertes Kleinpflaster aus Naturstein,
wieder in Mörtelbett C 20/25, 6 cm stark,
höhen- und fluchtgerecht einbauen,
vollständiges Verschlämmen der Fugen mit Zementmörtel
MG III.
Überschüssiger Zementmörtel ist sofort zu entfernen,
damit die Pflasterfläche ohne Zementschleier sichtbar
bleibt.
Menge: 25,000 qm

**03.0020 Großpflaster aufnehmen u. entsorgen**
Vorhandenes Großpflaster aus Naturstein,
z.B. Kopfsteinpflaster Granit 160-200/160/160 mm,
einschl. Mörtelbett und Unterbeton, Dicke ca. 20 cm
aufnehmen,
Pflaster sowie Mörtelbett und Unterbeton laden,
anfallendes Aufbruchmaterial aufnehmen und der
Verwertung nach Wahl des AN zuführen.
Menge: 20,000 qm

**03.0021 Großpflaster aufnehmen, lagern, wiederverlegen**
Vorhandenes Großpflaster aus Naturstein,
z.B. Kopfsteinpflaster Granit 160-200/160/160 mm,
einschl. Mörtelbett und Unterbeton, Dicke ca. 20 cm
aufnehmen, reinigen und zur Wiederverwendung seitlich
lagern.
Anfallendes Aufbruchmaterial aufnehmen und der
Verwertung nach Wahl des AN zuführen.
Seitlich gelagertes Großpflaster aus Naturstein,
wieder in Fundament aus Beton C 20/25, 20 cm stark,
höhen- und fluchtgerecht einbauen,
vollständiges Verschlämmen der Fugen mit Zementmörtel
MG III.
Überschüssiger Zementmörtel ist sofort zu entfernen,
damit die Pflasterfläche ohne Zementschleier sichtbar
bleibt.
Menge: 25,000 qm

*Hinweis*
RINNEN u. BORDE
Rinne u. Borde

**03.0022 Rinnenplatten 30/30 bis d 10 cm, aufnehmen u. entsorgen, bis 5 m**
Vorhandene Betonrinnenplatten 30/30 bis 10 cm,
einschl. Unterbeton, Dicke ca. 15-20 cm aufnehmen,
Platten und Unterbeton laden,
anfallendes Aufbruchmaterial aufnehmen und der
Verwertung nach Wahl des AN zuführen.
Bis 5 m.
Menge: 30,000 m

**03.0023 Rinnenplatten 30/30 bis d 10 cm, aufnehmen u. entsorgen, über 5 m**
Position wie vor, jedoch über 5 m.
Menge: 150,000 m

**03.0024 Rinnenplatten 30/30 aufnehmen, lagern, wiederverlegen**
Vorhandene Betonrinnenplatten 30/30 bis 10 cm,
einschl. Unterbeton, Dicke ca. 15-20 cm, aufnehmen,
reinigen und zur Wiederverwendung seitlich lagern.
Anfallendes Aufbruchmaterial aufnehmen und der
Verwertung nach Wahl des AN zuführen.
Seitlich gelagerte Betonrinnenplatten 30/30, bis 10 cm
stark, wieder in Unterbeton C 20/25, 20 cm stark,
höhen- und fluchtgerecht einbauen,
vollständiges Verschlämmen der Fugen mit Zementmörtel
MG III.
Überschüssiger Zementmörtel ist sofort zu entfernen,
damit die Rinnenflächen ohne Zementschleier sichtbar
bleiben.
Menge: 45,000 m

**03.0025 Rinnenplatten 15/30 bis d 10 cm, aufnehmen u. entsorgen, bis 5 m**
Vorhandene Betonrinnenplatten 15/30 bis 10 cm,
einschl. Unterbeton, Dicke ca. 15-20 cm aufnehmen,
Platten und Unterbeton laden,
anfallendes Aufbruchmaterial aufnehmen und der
Verwertung nach Wahl des AN zuführen.
Bis 5 m.
Menge: 30,000 m

**03.0026 Rinnenplatten 15/30 bis d 10 cm, aufnehmen u. entsorgen, über 5 m**
Position wie vor, jedoch über 5 m.
Menge: 60,000 m

**03.0027 Rinnenplatten 15/30 aufnehmen, lagern, wiederverlegen**
Vorhandene Betonrinnenplatten 15/30 bis 10 cm,
einschl. Unterbeton, Dicke ca. 15-20 cm, aufnehmen,
reinigen und zur Wiederverwendung seitlich lagern.
Anfallendes Aufbruchmaterial aufnehmen und der
Verwertung nach Wahl des AN zuführen.
Seitlich gelagerte Betonrinnenplatten 15/30, bis 10 cm
stark, wieder in Unterbeton C 20/25, 20 cm stark,
höhen- und fluchtgerecht einbauen,
vollständiges Verschlämmen der Fugen mit Zementmörtel
MG III.
Überschüssiger Zementmörtel ist sofort zu entfernen,
damit die Rinnenflächen ohne Zementschleier sichtbar
bleiben.
Menge: 45,000 m

**03.0028 Zweizeilige Pflasterrinne aufnehmen u. entsorgen**
Vorhandene Pflasterrinne aus Betonpflaster 16/16/11-14,
zweizeilig,
einschl. Unterbeton, Dicke ca. 15-20 cm aufnehmen,
Platten und Unterbeton laden,
anfallendes Aufbruchmaterial aufnehmen und der
Verwertung nach Wahl des AN zuführen.
Menge: 25,000 m

**03.0029 Pflasterrinne aus Natursteinen aufnehmen u. entsorgen, bis 5 qm**
Vorhandene Pflasterrinne aus Natursteinen,
z.B. Kopfsteinpflaster Granit 160-200/160/160 mm, ein-
bis dreizeilig,
einschl. Unterbeton, Dicke ca. 15-20 cm aufnehmen,
Steine und Unterbeton laden,
anfallendes Aufbruchmaterial aufnehmen und der
Verwertung nach Wahl des AN zuführen.
Bis 5 qm.
Menge: 25,000 qm

**03.0030 Pflasterrinne aus Natursteinen aufnehmen u. entsorgen, über 5 qm**
Position wie vor, jedoch über 5 qm.
Menge: 25,000 qm

**03.0031 Pflasterrinne aus Natursteinen aufnehmen, lagern, wiederverlegen**
Vorhandene Pflasterrinne aus Natursteinen,
z.B. Kopfsteinpflaster Granit 160-200/160/160 mm, ein-
bis
dreizeilig,
einschl. Unterbeton, Dicke ca. 15-20 cm, aufnehmen,
reinigen und zur Wiederverwendung seitlich lagern.
Anfallendes Aufbruchmaterial aufnehmen und der
Verwertung nach Wahl des AN zuführen.
Seitlich gelagerte Pflasterrinne aus Natursteinen
160-200/160/160 mm, ein- bis dreizeilig,
wieder in Unterbeton C 20/25, 20 cm stark,
höhen- und fluchtgerecht einbauen,
vollständiges Verschlämmen der Fugen mit Zementmörtel
MG III.
Überschüssiger Zementmörtel ist sofort zu entfernen,
damit die Rinnenflächen ohne Zementschleier sichtbar
bleibt.
Menge: 15,000 qm

**03.0032 Entwässerungsrinne NW 100-150 aufnehmen u. entsorgen**
Vorhandene Entwässerungsrinne NW 100-150,
einschl. Unterbeton, Dicke ca. 15-20 cm,
aufnehmen, laden und der Verwertung nach Wahl des AN
zuführen.
Menge: 10,000 m

**03.0033 Bordsteine H/R, aufnehmen u. entsorgen**
Vorhandene Bordsteine aus Beton,
Borde Form H oder R,
einschl. Rückenstütze und Unterbeton bis 50 cm Tiefe,
Hochbord 15-20/25-30/100, Rundbord 15-18/22/100
aufnehmen,
Bordsteine, Rückenstütze und Unterbeton laden,
anfallendes Aufbruchmaterial aufnehmen und der
Verwertung nach Wahl des AN zuführen.
Menge: 55,000 m

**03.0034 Bordsteine H/R aufnehmen, lagern, wiederverlegen**
Vorhandene Bordsteine aus Beton,
Borde Form H oder R,
einschl. Rückenstütze und Unterbeton bis 50 cm Tiefe,
Hochbord 15-20/25-30/100, Rundbord 15-18/22/100
aufnehmen, reinigen und zur Wiederverwendung seitlich
lagern.
Anfallendes Aufbruchmaterial aufnehmen und der
Verwertung nach Wahl des AN zuführen.
Seitlich gelagerte Bordsteine aus Beton,
Borde Form H oder R,
wieder in Fundament und Rückenstütze C 20/25, 20 cm
stark, höhen- und fluchtgerecht einbauen.
Menge: 35,000 m

**03.0035 Bordsteine T, aufnehmen u. entsorgen**
Vorhandene Bordsteine aus Beton,
Borde Form T oder Rasenkantenstein,
einschl. Rückenstütze und Unterbeton bis 50 cm Tiefe,
Tiefbord 8-10/20-30/100, Rasenkantenstein 5-6/20-30/100
aufnehmen,
Bordsteine, Rückenstütze und Unterbeton laden,
anfallendes Aufbruchmaterial aufnehmen und der
Verwertung nach Wahl des AN zuführen.
Menge: 40,000 m

**03.0036 Bordsteine T aufnehmen, lagern, wiederverlegen**
Vorhandene Bordsteine aus Beton,
Borde Form T oder Rasenkantenstein,
einschl. Rückenstütze und Unterbeton bis 50 cm Tiefe,
Tiefbord 8-10/20-30/100, Rasenkantenstein 5-6/20-30/100
aufnehmen, reinigen und zur Wiederverwendung seitlich
lagern.
Anfallendes Aufbruchmaterial aufnehmen und der
Verwertung nach Wahl des AN zuführen.
Seitlich gelagerte Bordsteine aus Beton,
Borde Form T oder Rasenkantenstein,
wieder in Fundament und Rückenstütze C 20/25, 20 cm
stark, höhen- und fluchtgerecht einbauen.
Menge: 30,000 m

**03.0037 Rampensteine, aufnehmen u. entsorgen**
Vorhandene Rampensteine aus Beton,
einschl. Rückenstütze und Unterbeton bis 50 cm Tiefe,
Abmessungen (bxtxl)  50-75/14-22/50-100 aufnehmen,
Rampensteine, Rückenstütze und Unterbeton laden,
anfallendes Aufbruchmaterial aufnehmen und der
Verwertung nach Wahl des AN zuführen.
Menge: 10,000 m

*Hinweis*
Rohre u. Schächte

**03.0038 Wasserhaltung, bis 5 h**
Wasserhaltung durch Pumpeneinsatz im Misch-/
Schmutzwasserbereich. Leistung min. 7 - 10 l/s.
Bis 5 h.
Menge: 25,000 h

**03.0039 Wasserhaltung, über 5 h**
Position wie vor, jedoch über 5 h.
Menge: 50,000 h

**03.0040 Vorh. Kanal DN 100-200 abbrechen u. entsorgen**
Vorhandenen Kanal DN 100 bis 200 aus Steinzeug-/Beton-/
Kunststoffrohren innerhalb der Baugrube, mehrmals
schneiden, abbrechen,
anfallendes Aufbruchmaterial aufnehmen und der
Verwertung nach Wahl des AN zuführen.
Aufbruch und Wiederherstellung des Oberbaus erfolgt
über die entsprechenden Positionen dieses LV.
Menge: 60,000 m

**03.0041 Vorh. Kanal DN 250-350 abbrechen u. entsorgen**
Position wie vor, jedoch DN 250-350.
Menge: 30,000 m

**03.0042 Vorh. Kanal DN 400-500 abbrechen u. entsorgen**
Position wie vor, jedoch DN 400-500.
Menge: 10,000 m

**03.0043 Vorh. Kanal DN 600 abbrechen u. entsorgen**
Position wie vor, jedoch DN 600.
Menge: 10,000 m

**03.0044 Vorh. Kanal abbrechen u. entsorgen, Asbestzementrohre, Zulage**
Zulage zu den vorbeschriebenen Kanalabbruchpositionen
für nachgewiesen asbesthaltige Asbestzement- bzw.
Faserzementrohre.
Asbesthaltige Rohre entsprechend den geltenden
Anforderungen, insbesondere TRGS 519, möglichst
zerstörungsfrei ausbauen, abtransportieren und
ordnungsgemäß entsorgen. Die vorhandenen
Anschlussleitungen dürfen dabei nicht beschädigt
werden.
Zu den Leistungen gehören insbesondere die
erforderlichen Anzeigen und Nachweise, sachkundige
Aufsicht, Schutzmaßnahmen, vorschriftsmäßige
Verpackung, Lagerung und Transport sowie
Entsorgungsnachweise.
Mit zur Leistung gehören sämtliche hierfür
erforderlichen Nebenarbeiten und Materiallieferungen
sowie die Mehraufwendungen bei erforderlichen
Trennarbeiten.
Menge: 10,000 m

**03.0045 Vorh. Kanalleitung verfüllen**
Rohrverfüllung mit Dämmermaterial fachgerecht
herstellen, einschließlich Materiallieferung.
Stillgelegte Rohre vollständig mit einem dauerhaften
Dämmermaterial verfüllen. Alle Öffnungen müssen dicht
und druckfest verschlossen sein. Entsprechendes ist
hier einzurechnen. Der AN hat sich vor der Verfüllung
zu informieren, dass alle Öffnungen verschlossen sind.
Die Verfüllung hat immer vom Tiefpunkt aus zu beginnen.
Für ausreichende Entlüftungsmöglichkeiten ist zu
sorgen.
Material:
fließendes, steinfreies, selbst erhärtendes
Füllmaterial,
zum Verfüllen von Hohlräumen ohne Verdichten,
Dämmer- und/oder Blitzdämmer,
Druckfestigkeit nach 28 Tagen: 3,0 -8,0 N/mm2,
inkl. Lüftungsleitungen aus Kunststoff DN 100 bis 150.
Menge: 5,000 cbm

**03.0046 Anschlussstillegung in Schächten durch Abmauerung bis DN 200**
Stilllegung von Zuläufen bis DN 200 in Schächten, mind.
DN 1000,
dauerhafter Verschluss an der Einbindestelle durch
Abmauerung mittels Mauerwerk und Mörtel der MGr. III,
wasserdicht verschließen,
die Fugen sind mit einem Fugenglattstrich zu versehen,
oder mit 2 cm Putz zu verputzen,
Material der Zuläufe Steinzeug oder Beton.
Menge: 2,000 St

**03.0047 Vorh. Schacht DN 1000 abbrechen u. entsorgen, T bis 3,50 m**
Vorhandenen Kanalschacht DN 1000 aus Beton-
Schachtfertigteilen oder Mauerwerk innerhalb der
Baugrube abbrechen, Tiefe bis 3,50 m,
inkl. Schachtabdeckung
anfallendes Aufbruchmaterial aufnehmen und der
Verwertung nach Wahl des AN zuführen.
Aufbruch, Verfüllung und Wiederherstellung des Oberbaus
erfolgt über die entsprechenden Positionen dieses LV.
Menge: 3,000 St

**03.0048 Beschädigte Schachtkonen u. -ringe abbrechen**
Beschädigte Schachtkonen und -ringe abbrechen,
DN 1000-DN 1500,
anfallendes Aufbruchmaterial aufnehmen und der
Verwertung nach Wahl des AN zuführen.
Aufbruch, Verfüllung und Wiederherstellung des Oberbaus
erfolgt über die entsprechenden Positionen dieses LV.
Menge: 10,000 St

*Hinweis*
ASPHALTAUFBRUCH

*Hinweis*
Vorbemerkungen Asphaltaufbruch
Asphaltbefestigungen sind getrennt vom übrigen Aushub
aufzunehmen und entsprechend seiner stofflichen
Zusammensetzung (bitumengebunden oder teerhaltig) zu
verwerten bzw. zu entsorgen.
Der AG ist bei Vorfinden von belasteten Materialien
unverzüglich zu informieren.

**03.0049 Bit. Befestigung Trennschnitt/ Nachschnitt, bis 15 cm, bis 20 m**
Bituminöse Befestigung maschinell senkrecht schneiden,
Dicke der bituminösen Befestigung bis 15 cm,
Ausführung mit Fugenschneidegerät.
Anfallendes Aufbruchmaterial aufnehmen und der
Verwertung nach Wahl des AN zuführen.
Schnittlänge bis 20 m.
Menge: 270,000 m

**03.0050 Bit. Befestigung Trennschnitt/ Nachschnitt, bis 15 cm, bis 50 m**
Position wie vor, jedoch Schnittlänge über 20 m bis 50
m.
Menge: 250,000 m

**03.0051 Bit. Befestigung Trennschnitt/ Nachschnitt, bis 15 cm, über 50 m**
Position wie vor, jedoch über 50 m.
Menge: 600,000 m

**03.0052 Zulage Bit. Befestigung Trennschnitt/ Nachschnitt, Mehrdicke je 2 cm**
Zulage für je 2 cm Mehrdicke zu v.g. Positionen.
Menge: 700,000 m

**03.0053 Bituminöse Befestigung aufbrechen, laden und verwerten, bis 5,0 cbm**
Bituminöse Befestigung aufbrechen, aufnehmen, laden,
abfahren und einer ordnungsgemäßen und zulässigen
Verwertung bzw. Entsorgung zuführen.
Dicke der bituminösen Befestigung bis 25 cm.
Einschließlich sämtlicher Aufwendungen für Aufbrechen,
Aufnehmen, Laden, Transport, Wiegen, Abladen sowie der
bei einer Einstufung nach AVV 17 03 02 anfallenden
Annahme-, Verwertungs- und Entsorgungskosten.
Abfalltechnische Grundeinstufung:
AVV-Abfallschlüssel 17 03 02 - Bitumengemische mit
Ausnahme derjenigen, die unter AVV 17 03 01* fallen.
Die Leistung gilt für eine Gesamtmenge bis
einschließlich 5,0 cbm Asphaltaufbruch je
Einzelauftrag.
Für die Ermittlung der maßgebenden Mengenstaffel ist
das Gesamtvolumen sämtlicher im jeweiligen
Einzelauftrag nach diesen Positionen anfallenden
Asphaltaufbruchs maßgebend, unabhängig von dessen
abfalltechnischer Einstufung und unabhängig davon, ob
Teilmengen über eine Zulage für belastetes
Asphaltaufbruchmaterial abgerechnet werden.
Sämtliche Transportfahrten, Teilmengen, Ausführungstage
und räumlich getrennte Aufbruchstellen desselben
Einzelauftrags werden zur Ermittlung der Gesamtmenge
zusammengerechnet.
Eine Aufteilung der Gesamtmenge auf unterschiedliche
Mengenstaffeln aufgrund verschiedener Transportfahrten,
Entsorgungswege oder abfalltechnischer Einstufungen ist
nicht zulässig.
Wahl und Einsatz geeigneter Transportfahrzeuge erfolgen
durch den AN unter Berücksichtigung der anfallenden
Mengen und örtlichen Verhältnisse. Sämtliche hieraus
entstehenden Aufwendungen sind mit dem Einheitspreis
abgegolten.
Abgerechnet wird das nach dem Abtragsprofil ermittelte
Volumen des abgefahrenen Asphaltaufbruchs in cbm.
Vom AN ist als Abrechnungsgrundlage ein Abtragsprofil
zu erstellen. Dieses muss mindestens enthalten:
Lage und Größe der Aufbruchfläche,
Aufbruchfläche in m²,
repräsentativ ermittelte mittlere Dicke der
Asphaltbefestigung,
daraus ermitteltes Abtragsvolumen in cbm.
Zusätzlich sind vom AN Wiegescheine einer geeichten
bzw. für diesen Zweck gesetzlich zugelassenen Waage
vorzulegen. Die Wiegescheine müssen dem jeweiligen
Einzelauftrag und, soweit unterschiedliche
abfalltechnische Einstufungen vorliegen, der jeweiligen
Materialcharge eindeutig zugeordnet werden können.
Für die Plausibilitätskontrolle wird folgender
rechnerischer Umrechnungsfaktor angesetzt:
1,0 cbm Asphaltbefestigung = 2,5 t
Der Umrechnungsfaktor dient ausschließlich der
Plausibilitätskontrolle.
Trenn-, Schneid-, Fräs- und Nachschnittarbeiten werden,
soweit erforderlich und im Leistungsverzeichnis
gesondert vorgesehen, über die entsprechenden
Positionen vergütet.
Mehrdicken über 25 cm werden über die hierfür
vorgesehene Zulageposition vergütet.
Mehraufwendungen für Asphaltaufbruch mit einer
abfalltechnischen Einstufung nach AVV 17 03 01* werden
ausschließlich über die hierfür vorgesehene
Zulageposition vergütet.
Menge: 30,000 cbm

**03.0054 Bit. Befestigung aufbrech., laden und verwerten, über 5,0 bis 50,0 cbm**
Wie vorherige Position, jedoch für eine Gesamtmenge
über 5,0 cbm bis einschließlich 50,0 cbm
Asphaltaufbruch je Einzelauftrag.
Für die Ermittlung der maßgebenden Mengenstaffel ist
das Gesamtvolumen sämtlicher im jeweiligen
Einzelauftrag anfallenden Asphaltaufbruchs
einschließlich etwaiger belasteter Teilmengen
maßgebend.
Die Aufteilung der Gesamtmenge auf mehrere
Mengenstaffeln aufgrund unterschiedlicher
Transportfahrten, Ausführungstage, Aufbruchstellen,
Entsorgungswege oder abfalltechnischer Einstufungen ist
ausgeschlossen.
Menge: 550,000 cbm

**03.0055 Bit. Befestigung aufbrechen, laden und verwerten, über 50,0 cbm**
Wie vorherige Position, jedoch für eine Gesamtmenge
über 50,0 cbm Asphaltaufbruch je Einzelauftrag.
Für die Ermittlung der maßgebenden Mengenstaffel ist
das Gesamtvolumen sämtlicher im jeweiligen
Einzelauftrag anfallenden Asphaltaufbruchs
einschließlich etwaiger belasteter Teilmengen
maßgebend.
Die Aufteilung der Gesamtmenge auf mehrere
Mengenstaffeln aufgrund unterschiedlicher
Transportfahrten, Ausführungstage, Aufbruchstellen,
Entsorgungswege oder abfalltechnischer Einstufungen ist
ausgeschlossen.
Menge: 650,000 cbm

**03.0056 Bit. Befestigung aufbr., Mehrdicke über 25 cm, Zulage je 5 cm**
Zulage zu den vorbeschriebenen Positionen für das
Aufbrechen bituminöser Befestigungen mit einer
Gesamtdicke von mehr als 25 cm.
Die Zulage wird für je weitere angefangene 5 cm
Asphaltstärke über die in den Grundpositionen
enthaltene Dicke von 25 cm vergütet.
Die Zulage umfasst ausschließlich sämtliche durch die
Mehrdicke entstehenden zusätzlichen Aufwendungen für
das Aufbrechen, Lösen und Aufnehmen der
Asphaltbefestigung.
Das Laden, Abfahren, Wiegen sowie die Verwertung bzw.
Entsorgung der durch die Mehrdicke zusätzlich
anfallenden Asphaltmasse werden bereits über die
tatsächlich nachgewiesene Gesamtmasse der jeweils
maßgebenden Grundposition vergütet und sind mit dieser
Zulage nicht nochmals abrechenbar.
Die tatsächlich vorhandene Asphaltstärke ist durch den
AN mittels geeigneter und repräsentativer
Dickenmessungen nachzuweisen und im Abtragsprofil zu
dokumentieren.
Die Messstellen sind so anzuordnen, dass die vorhandene
mittlere Schichtdicke der jeweiligen zusammenhängenden
Aufbruchfläche nachvollziehbar ermittelt werden kann.
Abgerechnet wird die hiervon betroffene Aufbruchfläche
in m² für jede angefangene Mehrdicke von 5 cm.
Beispiele:
Asphaltstärke über 25 bis 30 cm: 1-fache Zulage,
über 30 bis 35 cm: 2-fache Zulage,
über 35 bis 40 cm: 3-fache Zulage.
Die über die Mehrdicke zusätzlich anfallende Masse ist
Bestandteil der Gesamtmasse des Asphaltaufbruchs und
bei der Ermittlung der maßgebenden Mengenstaffel der
Grundposition zu berücksichtigen.
Menge: 125,000 qm

**03.0057 Belasteter Asphaltaufbruch AVV 17 03 01*, Zulage**
Zulage zu den vorbeschriebenen Grundpositionen für
Asphaltaufbruch, der aufgrund einer repräsentativen
abfalltechnischen Untersuchung als
kohlenteerhaltiges Bitumengemisch, AVV-Abfallschlüssel
17 03 01, gefährlicher Abfall*
eingestuft ist.
Die Zulage darf ausschließlich für Materialmengen
abgerechnet werden, deren entsprechende
abfalltechnische Einstufung durch geeignete
Untersuchungsunterlagen nachgewiesen und vom AG für den
jeweiligen Einzelauftrag anerkannt wurde.
Die jeweils zutreffende Grundposition für das
Aufbrechen, Aufnehmen, Laden, Abfahren und die
Verwertung bzw. Entsorgung des Asphaltaufbruchs wird
für diese Materialmenge zusätzlich abgerechnet.
Für die Auswahl der maßgebenden Mengenstaffel der
Grundposition ist das Gesamtvolumen des gesamten
Asphaltaufbruchs des Einzelauftrags einschließlich der
nach dieser Zulage abzurechnenden belasteten Teilmenge
maßgebend.
Eine gesonderte Einstufung der belasteten Teilmenge in
eine andere, insbesondere niedrigere Mengenstaffel ist
nicht zulässig.
Die Zulage umfasst ausschließlich die gegenüber der
Grundeinstufung AVV 17 03 02 entstehenden zusätzlichen
Aufwendungen infolge der Einstufung nach AVV 17 03 01*.
Hierzu gehören insbesondere:
getrenntes Aufnehmen und Getrennthalten des belasteten
Materials,
erforderliche Schutzmaßnahmen bei Aufnahme, Umschlag
und Transport,
erforderliche gesonderte Bereitstellung bzw.
Zwischenlagerung,
zusätzliche Lade-, Umschlag- und Transportaufwendungen,
soweit diese unmittelbar aus der besonderen
abfalltechnischen Einstufung resultieren,
Mehrkosten der Annahme und Entsorgung gegenüber der in
der Grundposition enthaltenen Verwertung bzw.
Entsorgung von Asphaltaufbruch nach AVV 17 03 02,
erforderliche Begleit-, Übernahme-, Wiege- und
Entsorgungsnachweise,
sämtliche unmittelbar aus dem vorgeschriebenen
Entsorgungsweg resultierenden Gebühren und
Nebenleistungen.
Die in den Grundpositionen bereits enthaltenen
Leistungen dürfen über diese Zulage nicht nochmals
vergütet werden.
Material unterschiedlicher abfalltechnischer Einstufung
ist getrennt zu halten. Eine Vermischung mit geringer
belastetem oder unbelastetem Asphaltaufbruch zum Zwecke
der Veränderung der abfalltechnischen Einstufung ist
nicht zulässig.
Der vorgesehene Entsorgungsweg ist vor der Abfuhr mit
dem AG abzustimmen.
Die ordnungsgemäße Entsorgung ist durch Wiege-,
Übernahme- und Entsorgungsnachweise vollständig zu
dokumentieren. Sämtliche Nachweise müssen dem
jeweiligen Einzelauftrag und der betreffenden
Materialcharge eindeutig zugeordnet werden können.
Abgerechnet wird ausschließlich die durch Wiegeschein
nachgewiesene Nettomasse des nach AVV 17 03 01*
eingestuften und entsprechend entsorgten
Asphaltaufbruchs.
Menge: 40,000 to

**03.0058 Bit. Decke fräsen, bis 6 cm, bis 50 qm**
Bituminöse Decken abfräsen,
Frästiefe bis 6 cm,
Fräsgut aufnehmen und entsorgen,
einschl. Deponiekosten bzw. Wiederaufbereitung.
Abfalltechnische Einstufung:
Verwertungsklasse A nach RuVA-StB 01,
AVV-Abfallschlüssel 17 03 02
Abgerechnet wird nach Abtragsprofilen.
Bis 50 qm.
Menge: 50,000 qm

**03.0059 Bit. Decke fräsen, bis 6 cm, bis 100 qm**
Position wie vor, jedoch über 50 bis 100 qm.
Menge: 100,000 qm

**03.0060 Bit. Decke fräsen, bis 6 cm, bis 200 qm**
Position wie vor, jedoch über 100 bis 200 qm.
Menge: 500,000 qm

**03.0061 Bit. Decke fräsen, bis 6 cm, über 200 qm**
Position wie vor, jedoch über 200 qm.
Menge: 750,000 qm

**03.0062 Bit. Decke fräsen, Mehrdicke, Zulage**
Zulage für je 2 cm Mehrdicke zu v.g. Positionen.
Menge: 200,000 qm

**03.0063 Bit. Befestigung nachschneiden, D= 4 cm, bis 25 m**
Bituminöse Befestigung maschinell senkrecht
nachschneiden,
Dicke der bituminösen Befestigung bis 4 cm,
und ca. 15 cm Abstand zum Fräs-, Aufbruch- o.
Grabenrand,
Ausführung mit Fugenschneidegerät.
Anfallendes Aufbruchmaterial aufnehmen und der
Verwertung nach Wahl des AN zuführen.
Bis 25 m.
Menge: 150,000 m

**03.0064 Bit. Befestigung nachschneiden, D= 4 cm, bis 100 m**
Position wie vor, jedoch über 25 bis 100 m.
Menge: 250,000 m

**03.0065 Bit. Befestigung nachschneiden, D= 4 cm, über 100 m**
Position wie vor, jedoch über 100 m.
Menge: 500,000 m

**03.0066 Fugenausbildung herstellen, bis 25 m**
Fugenausbildung in vorhandenen Rissen und Fugen in der
Asphaltdeckschicht herstellen,
Fuge gemäß ZTV Fug-STB in der für den Auftrag
maßgebenden Fassung fluchtgerecht schneiden,
ca. 40 mm tief, 12 mm breit, und vollständig reinigen,
einschließlich Reinigen der Flanken.
Fugen mit zugelassener Vergussmasse vollfugig
vergießen.
Bis 25 m.
Menge: 130,000 m

**03.0067 Fugenausbildung herstellen, bis 100 m**
Position wie vor, jedoch über 25 bis 100 m.
Menge: 150,000 m

**03.0068 Fugenausbildung herstellen, über 100 m**
Position wie vor, jedoch über 100 m.
Menge: 500,000 m

**03.0069 Gussasphaltrinne aufbrechen, laden, entsorgen, bis 5 m**
Vorhandene Gussasphaltrinne, Breite 30 cm,
einschl. Unterbau,
aufbrechen, aufnehmen und entsorgen,
einschl. Deponiekosten bzw. Wiederaufbereitung,
Abfalltechnische Einstufung:
Verwertungsklasse A nach RuVA-StB 01,
AVV-Abfallschlüssel 17 03 02
Bis 5 m.
Menge: 10,000 m

**03.0070 Gussasphaltrinne aufbrechen, laden, entsorgen, über 5 m**
Position wie vor, jedoch über 5 m.
Menge: 50,000 m

*Hinweis*
Betonaufbruch

**03.0071 Betonierte Flächen aufbrechen, laden, entsorgen, bis 15 cm**
Betonierte Flächen aufbrechen, aufnehmen und entsorgen,
ohne Bewehrung,
einschl. Deponiekosten bzw. Wiederaufbereitung,
Dicke der betonierten Befestigung bis 15 cm.
Abgerechnet wird nach Abtragsprofilen.
Menge: 20,000 qm

**03.0072 Betonierte Flächen, aufbrechen, laden, entsorgen, Mehrdicke, Zulage**
Zulage für je 2 cm Mehrdicke zu v.g. Positionen.
Menge: 6,000 qm

**03.0073 Bew. betonierte Flächen aufbrechen, laden, entsorgen, bis 15 cm**
Betonierte Flächen aufbrechen, aufnehmen und entsorgen,
mit Bewehrung,
einschl. Deponiekosten bzw. Wiederaufbereitung,
Dicke der betonierten Befestigung bis 15 cm.
Abgerechnet wird nach Abtragsprofilen.
Menge: 20,000 qm

**03.0074 Bew. betonierte Flächen, aufbr., laden, entsorgen, Mehrdicke, Zulage**
Zulage für je 2 cm Mehrdicke zu v.g. Positionen.
Menge: 6,000 qm

**03.0075 Fundamentüberstand abbrechen**
Fundamentüberstand von Gebäuden,
Einfriedungen der Privatgrundstücke und Bordsteinen,
die sich im Straßenverkehrsbereich befinden,
abbrechen ohne die Gebäude,
Einfriedungen oder Bordsteine zu beschädigen.
Handabbruch ist einzukalkulieren.
Stemm- und Schnittarbeiten an bewehrten und unbewehrten
Beton, an Mauerwerken und Fundamenten,
anfallendes Aufbruchmaterial aufnehmen und der
Verwertung nach Wahl des AN zuführen.
Menge: 20,000 m

**03.0076 Hindernis im Boden aus Mauerwerk abbrechen**
Hindernis im Boden aus Mauerwerk abbrechen,
anfallendes Aufbruchmaterial aufnehmen und der
Verwertung nach Wahl des AN zuführen.
Menge: 5,000 cbm

**03.0077 Hindernis im Boden aus Beton abbrechen**
Hindernis im Boden aus Beton abbrechen,
anfallendes Aufbruchmaterial aufnehmen und der
Verwertung nach Wahl des AN zuführen.
Menge: 5,000 cbm

**03.0078 Hindernis im Boden aus Stahlbeton abbrechen**
Hindernis im Boden aus Stahlbeton abbrechen,
anfallendes Aufbruchmaterial aufnehmen und der
Verwertung nach Wahl des AN zuführen.
Menge: 5,000 cbm

*Hinweis*
Ungebundene Tragschichten

**03.0079 Ungebundene Tragschichten aufnehmen u. entsorgen, bis 10 cbm**
Vorhandene ungebundene Tragschichten,
als Frostschutz-, Schottertragschicht,
in unterschiedlichen Stärken,
lösen, laden, aufnehmen,
und der Verwertung nach Wahl des AN zuführen.
Abgerechnet wird nach Abtragsprofilen.
bis 10 cbm
Menge: 10,000 cbm

**03.0080 Ungebundene Tragschichten aufnehmen u. entsorgen, über 10 cbm**
Position wie vor, jedoch über 10 cbm.
Menge: 100,000 cbm

**03.0081 Ungeb. Tragschichten aufnehmen, lagern u. wiedereinbauen**
Vorhandene ungebundene Tragschichten,
als Frostschutz-, Schottertragschicht,
in unterschiedlichen Stärken,
lösen, separieren, zwischenzulagern,
und wieder einbauen.
Unbrauchbare Stoffe aufnehmen und der Verwertung nach
Wahl des AN zuführen.
Abgerechnet wird nach Abtragsprofilen.
Menge: 25,000 cbm

**03.0082 Auffüllmaterial aufnehmen, lagern u. wiedereinbauen**
Vorhandenes Auffüllmaterial,
geeignet als Austauschboden,
in unterschiedlichen Tiefen,
lösen, separieren, zwischenzulagern,
und wieder einbauen.
Unbrauchbare Stoffe aufnehmen und der Verwertung nach
Wahl des AN zuführen.
Abgerechnet wird nach Abtragsprofilen.
Menge: 80,000 cbm

### Titel 04 Erd- und Rodungsarbeiten, Kanalgräben nach DIN EN 1610

*Hinweis*
Hinweise zu Erdarbeiten
Kanalgräben und Baugruben gemäß den Mindestabmessungen
der DIN 4124/DIN EN 1610 herstellen.
Der zum späteren Hinterfüllen, Einbetten oder Auffüllen
der Kanalgräben und Baugruben geeignete Boden ist
seitlich zu lagern.
Den durch Rohre und Rohrummantelung  verdrängte und zur
Grabenverfüllung ungeeignete Aushub laden und
fachgerecht entsorgen, einschl. Deponiekosten bzw.
Wiederaufbereitung (gesonderte Pos.).
Abgerechnet wird die durchschnittliche Tiefe der
Grabensohle.
Die Grabentiefe ist definiert als Höhenunterschied
zwischen Grabensohle und Oberkante Straße abzüglich der
Materialstärken der im Abschnitt Straßenbau und
Oberflächenwiederherstellung gesondert vergüteten
Aufbruchpositionen (auch Pflasterdecken).

Der Verwertungsweg ist dem AG nachzuweisen.

Die nachfolgenden Positionen für Erdarbeiten und
Grabenherstellung gelten gewerkeübergreifend für
Straßen- und Kanalbauarbeiten.

BODENBESCHREIBUNG / KALKULATIONSGRUNDLAGE
Für die Kalkulation der nachfolgenden Regel-
Aushubpositionen wird Boden zugrunde gelegt, der
hinsichtlich seiner Löse- und Bearbeitbarkeit mit den
früheren Bodenklassen 3 bis 5 nach DIN 18300:2012-09
vergleichbar ist.

Die Bezugnahme auf die früheren Bodenklassen dient
ausschließlich der Beschreibung der für die Kalkulation
zugrunde zu legenden Löse- und Bearbeitbarkeit des
Bodens. Sie stellt keine Klassifizierung des Bodens
nach der aktuell gültigen DIN 18300 dar.

Der Regel-Aushub umfasst die im innerstädtischen
Tiefbau üblicherweise anzutreffenden gewachsenen und
aufgefüllten Böden, soweit deren Löse- und
Bearbeitbarkeit innerhalb des vorstehend beschriebenen
Vergleichsbereiches liegt.

Boden- und Felsverhältnisse sowie künstliche
Hindernisse, deren Löse- und Bearbeitbarkeit außerhalb
dieses beschriebenen Regelfalls liegen, werden nur dann
gesondert vergütet, wenn hierfür eine entsprechende
Zulage- oder Sonderposition des Leistungsverzeichnisses
vorhanden ist und die Voraussetzungen dieser Position
erfüllt sind. Der AN hat den AG vor Ausführung einer
solchen gesondert zu vergütenden Leistung zu
informieren. Die angetroffenen Verhältnisse sind vor
ihrer Veränderung hinsichtlich Lage, Ausdehnung und
Menge nachvollziehbar zu dokumentieren.

Aufbruch und Aufnahme vorhandener Asphalt-, Pflaster-,
Platten-, Beton- und sonstiger befestigter Oberflächen
sowie der gesondert ausgeschriebenen ungebundenen
Oberbauschichten sind nicht Bestandteil der
Aushubpositionen und werden über die hierfür
vorgesehenen Positionen vergütet.

Maßgebende Aushubtiefe ist die Tiefe von Oberkante des
nach Ausbau der gesondert vergüteten Oberflächen bzw.
Oberbauschichten anstehenden Bodens bis zur planmäßigen
Aushubsohle. In unbefestigten Flächen gilt die
vorhandene Geländeoberkante nach einem gegebenenfalls
gesondert vergüteten Oberbodenabtrag.

Bei wechselnden Aushubtiefen ist der Graben in
abrechnungstechnisch nachvollziehbare Abschnitte
entsprechend den nachfolgenden Tiefenstufen zu
unterteilen. Die Abrechnung erfolgt nach dem
tatsächlich hergestellten, planmäßigen Abtragsprofil im
anstehenden Zustand. Nicht angeordneter Mehraushub,
Überprofil, zusätzliche Arbeitsräume oder Böschungen
aufgrund der vom AN gewählten Ausführung werden nicht
gesondert vergütet.

Bei Positionen mit Mengenstaffelung bis 10 m3 / über 10
m3 ist die gesamte Aushubmenge der jeweiligen
Tiefenstufe je Einzelauftrag maßgebend. Überschreitet
die Menge 10 m3, wird die gesamte Menge der
betreffenden Tiefenstufe über die Position "über 10 m3"
abgerechnet. Eine künstliche Aufteilung eines
zusammenhängenden Einzelauftrags auf mehrere
Mengengruppen ist ausgeschlossen.

Für Anschlussleitungen bis einschließlich DN 250 dürfen
ausschließlich die hierfür bezeichneten
Anschlussleitungs-Aushubpositionen verwendet werden.

Für sämtliche Graben- und Baugrubenaushubpositionen ist
bei tatsächlichen Aushubtiefen über 1,25 m ein
geeigneter Verbau nach Wahl des AN in den Einheitspreis
einzurechnen. Dies umfasst die Auswahl und Bemessung
der geeigneten Verbauart, Anlieferung, Einbau,
Vorhaltung für die Dauer der Arbeiten, erforderliches
Anpassen bzw. Umsetzen entsprechend dem Baufortschritt
sowie den vollständigen Rückbau. Eine gesonderte
Vergütung des Regelverbaus erfolgt nicht. Für die
Ermittlung des abrechenbaren Aushubvolumens gelten die
in den Vorbemerkungen festgelegten Abrechnungsregeln
für den verbauten Grabenquerschnitt. Dies gilt auch,
wenn der obere Bereich des Grabens aus
arbeitstechnischen Gründen geböscht hergestellt wird.

*Hinweis*
Gestängeschutz
Im Baufeld liegen während der Bauzeit z.T. beengte
Platzverhältnisse vor.
In die Positionen einzurechnen ist das Schützen der
vorhandenen Gestänge und Hydranten während der Bauzeit
nach Wahl des AN.

**04.0001 Sträucher- und Gehölzflächen roden h bis 150 cm**
Sträucher- und Gehölzflächen roden,
aus Sträuchern und Bäumen bis 10 cm Stammdurchmesser,
einschl. roden der Wurzelstöcke,
Bewuchshöhe bis 150 cm,
anfallendes Rodungsmaterial aufnehmen und der
Verwertung nach Wahl des AN zuführen.
Menge: 80,000 qm

**04.0002 Sträucher- und Gehölzflächen roden h über 150 bis 300 cm**
Position wie vor, jedoch Bewuchshöhe über 150 bis 300
cm.
Menge: 80,000 qm

**04.0003 Wurzelstock roden, D 10 bis 50 cm**
Wurzelstock von bereits gefälltem und entsorgtem
Laubbaum roden,
Durchmesser der Schnittfläche über 10 bis 50 cm, 1 m
über OK Gelände,
Wurzellöcher mit geeignetem Boden verfüllen,
anfallendes Rodungsmaterial aufnehmen und der
Verwertung nach Wahl des AN zuführen.
Menge: 5,000 St

**04.0004 Wurzelstock roden, D über 50 bis 75 cm**
Position wie vor, jedoch Durchmesser der Schnittfläche
über 50 bis 75 cm, 1 m über OK Gelände.
Menge: 5,000 St

**04.0005 Wurzelschutzvlies zur Umwicklung von Leitungen**
Wurzelschutzlage aus einem wasserdurchlässigen und
thermisch verfestigten Faservliesstoff liefern und
einbauen,
als Leitungsschutz oder vertikalem Einbau,
Material: thermisch verfestigtes PP/PE,
Kernmantelfaser Vliesstoff,
Flächengewicht: 325 g/qm
Zugfestigkeit: 24,3 kN/m (EN ISO 10319),
Dehnung: 59 % (EN ISO 10319),
Breite: 1,00 m,
Stärke: 0.8 mm,
Stempeldurchdrückkraft: 3.399 N (EN ISO 12236),
Wasserdurchlässigkeit: 55 l/m²s (EN ISO 11058),
Öffnungsweite: 100 µm (EN ISO 12956),
dauerbeständig, UV stabil, ohne Umweltauswirkungen auf
den Boden und das Grundwasser.
Menge: 50,000 qm

**04.0006 Wurzelführungsbahn aus HDPE, 1 mm, H = 1500 mm liefern, einbauen**
Hochdichte Wurzelführungsbahn aus HDPE,
zum Schutz von befestigten Oberflächen, Technik- und
Versorgungsleitungen, etc.,
unempfindlich gegen Wurzelwachstum, Fäule,
Mikroorganismen,
mit integrierten Rippen zur Führung der Wurzeln nach
unten.
Rollenware; Höhe: 1500 mm; Stärke: min. 1 mm
Dichte: min. 0,97g/cm3; Bruchspannung: 28-30 MPa;
Bruchdehnung: > 600 MPa; Weiterreißwiderstand: >100 MPa
liefern und nach Herstellerangaben an Wand Gräben oder
Pflanzgruben gegen anstehenden Boden einbauen,
verbinden der Enden durch Überlappen und Verkleben mit
Spezialklebeband nach Vorgabe des Herstellers.
Einschl. Zuschnitt auf der Baustelle.
Einschl. Fixierung der Wurzelführungsbahn vor und
während des Boden oder Substrateinbaus.
Zwickel/ Eckausrundungen zw. Folie und anstehendem
Boden einschlämmen, um Setzungen zu vermeiden,
Bodenmaterial von Baustelle.
Ausführung an Einzelstandorten. in nicht
zusammenhängenden Teilbereichen.
Menge: 75,000 m2

**04.0007 Rasen-/ Wiesenfläche abschälen und abfahren bis 5 cm Tiefe**
Rasen-/ Wiesenfläche abschälen und abfahren (bis 5 cm
Tiefe), anfallendes Schälgut aufnehmen und der
Verwertung nach Wahl des AN zuführen.
Menge: 80,000 qm

**04.0008 Oberboden abtragen u. entsorgen, D bis 20 cm**
Oberboden unterhalb der Grasnabe gem. DIN 18300,
in vorgefundener Stärke ca. 20 cm,
profilgerecht abtragen,
und der Verwertung nach Wahl des AN zuführen.
Begleitende Handschachtungen sind einzukalkulieren.
Menge: 50,000 cbm

**04.0009 Oberboden abtragen, seitlich lagern, D bis 20 cm**
Oberboden unterhalb der Grasnabe gem. DIN 18300,
in vorgefundener Stärke ca. 20 cm,
profilgerecht abtragen,
seitlich zum Wiedereinbau lagern, bei Bedarf laden und
zu einem Lagerplatz des AN fördern und in einer Miete
mit einer max. Höhe von 1,50 m lagern,
für die Dauer der Bauzeit schützen.
Der Unrat ist auszusortieren und abzufahren.
Begleitende Handschachtungen sind einzukalkulieren.
Menge: 20,000 cbm

**04.0010 Oberboden seitlich gelagert andecken, D bis 30 cm**
Oberboden, seitlich gelagert,
aufnehmen und profilgerecht andecken,
bei Bedarf von einem Lagerplatz des AN zum Einbauort
transportieren,
Dicke der Andeckung bis 30 cm,
Menge: 20,000 cbm

**04.0011 Oberboden liefern und andecken, D bis 30 cm**
Oberboden liefern und profilgerecht andecken,
Dicke der Andeckung bis 30 cm,
frei von Verunreinigungen und Wurzelwildkräutern,
durchlässig, humos, gesiebt.
Menge: 30,000 cbm

**04.0012 Rasenfläche durch Ansaat wiederherstellen**
Rasenfläche auf zuvor hergestelltem und gesondert
vergütetem Oberboden durch Ansaat wiederherstellen.
Oberste Bodenschicht lockern und Feinplanum herstellen;
Steine, Wurzelreste und sonstige störende Fremdstoffe
entfernen. Standortgerechte, handelsübliche
Saatgutmischung für Gebrauchsrasen liefern, gleichmäßig
aussäen, leicht einarbeiten, anwalzen und einmalig
durchdringend wässern.
Abrechnung nach fertig angesäter Fläche.
Oberbodenlieferung bzw. -andeckung sowie eine
weitergehende Fertigstellungs- oder Entwicklungspflege
sind nicht Bestandteil dieser Position.
Menge: 50,000 qm

**04.0013 Bodenaushub Suchgräben T bis 2,00 m**
Boden für Suchgraben (Querschlag) ausheben, zur
Lageerkundung von Kabeln und Leitungen, ab Planum
Straßenbau bzw. Planum Bodenverbesserung.
Straßenaufbruch wird gesondert vergütet. Aushub
seitlich lagern, Suchgraben nach Abschluss der
Erkundung wieder verfüllen und lagenweise verdichten.
Bei tatsächlichen Aushubtiefen über 1,25 m ist ein
geeigneter Verbau nach Wahl des AN einschließlich
Einbau, Vorhaltung, erforderlichem Umsetzen und Rückbau
in den Einheitspreis einzurechnen. Eine gesonderte
Vergütung des Regelverbaus erfolgt nicht.
Aushubtiefe bis 2,00 m, Breite von 1,00 bis 2,00 m.
Ausführung und Vergütung nur nach besonderer Anordnung
des AG.
Abrechnung nach tatsächlich ausgeführtem Aushubvolumen
im anstehenden Zustand.
Menge: 35,000 cbm

**04.0014 Bodenaushub T bis 0,50 m lösen, laden, Lager, bis 10 cbm**
Bodenaushub für Gräben und Baugruben, profilgerecht
lösen, nach Aufnahme des ungebundnen Oberbaus,
Aushubtiefe bis 0,50 m. Boden hinsichtlich seiner Löse-
und Bearbeitbarkeit vergleichbar mit den früheren
Bodenklassen 3 bis 5 nach alter DIN 18300:2012-09 gemäß
Vorbemerkungen Erdarbeiten. Aushub laden und auf
Zwischenlager des AN zur Beprobung als Haufwerk fördern
und lagern. Abgerechnet wird nach Abtragprofilen.
Straßenaufbruch wird gesondert vergütet.
Bis 10 cbm je Einzelauftrag und Tiefenstufe.
Nicht anzuwenden für die Herstellung von
Anschlussleitungen bis einschließlich DN 250.
Menge: 50,000 cbm

**04.0015 Bodenaushub T bis 0,50 m lösen, laden, Lager, über 10 cbm**
Position wie vor, jedoch über 10 cbm je Einzelauftrag
und Tiefenstufe.
Menge: 300,000 cbm

**04.0016 Bodenaushub T > 0,50 bis 1,50 m lösen, laden, Lager, bis 10 cbm**
Position wie zuletzt in vollem Wortlaut beschrieben,
jedoch Aushubtiefe über 0,50 m bis 1,50 m.
Soweit die tatsächliche Aushubtiefe 1,25 m
überschreitet, ist ein geeigneter Verbau nach Wahl des
AN einschließlich Einbau, Vorhaltung, erforderlichem
Anpassen bzw. Umsetzen und Rückbau vollständig in den
Einheitspreis einzurechnen. Eine gesonderte Vergütung
des Regelverbaus erfolgt nicht. Für die Abrechnung
gelten die in den Vorbemerkungen festgelegten Vorgaben
zum verbauten Grabenquerschnitt.
Bis 10 cbm je Einzelauftrag und Tiefenstufe.
Menge: 50,000 cbm

**04.0017 Bodenaushub T > 0,50 bis 1,50 m lösen, laden, Lager, über 10 cbm**
Position wie vor, jedoch über 10 cbm je Einzelauftrag
und Tiefenstufe.
Soweit die tatsächliche Aushubtiefe 1,25 m
überschreitet, ist ein geeigneter Verbau nach Wahl des
AN einschließlich Einbau, Vorhaltung, erforderlichem
Anpassen bzw. Umsetzen und Rückbau vollständig in den
Einheitspreis einzurechnen. Eine gesonderte Vergütung
des Regelverbaus erfolgt nicht. Für die Abrechnung
gelten die in den Vorbemerkungen festgelegten Vorgaben
zum verbauten Grabenquerschnitt.
Menge: 300,000 cbm

**04.0018 Bodenaushub T > 1,50 bis 3,00 m lösen, laden, Lager, bis 10 cbm**
Position wie zuletzt in vollem Wortlaut beschrieben,
jedoch Aushubtiefe über 1,50 m bis 3,00 m.
Ein geeigneter Verbau nach Wahl des AN einschließlich
Einbau, Vorhaltung, erforderlichem Anpassen bzw.
Umsetzen und Rückbau ist vollständig in den
Einheitspreis einzurechnen. Eine gesonderte Vergütung
des Regelverbaus erfolgt nicht. Für die Abrechnung
gelten die in den Vorbemerkungen festgelegten Vorgaben
zum verbauten Grabenquerschnitt.
Bis 10 cbm je Einzelauftrag und Tiefenstufe.
Menge: 50,000 cbm

**04.0019 Bodenaushub T > 1,50 bis 3,00 m lösen, laden, Lager, über 10 cbm**
Position wie vor, jedoch über 10 cbm je Einzelauftrag
und Tiefenstufe.
Ein geeigneter Verbau nach Wahl des AN einschließlich
Einbau, Vorhaltung, erforderlichem Anpassen bzw.
Umsetzen und Rückbau ist vollständig in den
Einheitspreis einzurechnen. Eine gesonderte Vergütung
des Regelverbaus erfolgt nicht. Für die Abrechnung
gelten die in den Vorbemerkungen festgelegten Vorgaben
zum verbauten Grabenquerschnitt.
Menge: 400,000 cbm

**04.0020 Bodenaushub T > 3,00 bis 4,00 m lösen, laden, Lager**
Position wie zuletzt in vollem Wortlaut beschrieben,
jedoch Aushubtiefe über 3,00 m bis 4,00 m.
Ein geeigneter Verbau nach Wahl des AN einschließlich
Einbau, Vorhaltung, erforderlichem Anpassen bzw.
Umsetzen und Rückbau ist vollständig in den
Einheitspreis einzurechnen. Eine gesonderte Vergütung
des Regelverbaus erfolgt nicht. Für die Abrechnung
gelten die in den Vorbemerkungen festgelegten Vorgaben
zum verbauten Grabenquerschnitt.
Menge: 100,000 cbm

**04.0021 Bodenaushub T > 4,00 bis 7,00 m lösen, laden, Lager**
Position wie zuletzt in vollem Wortlaut beschrieben,
jedoch Aushubtiefe über 4,00 m bis 7,00 m.
Ein geeigneter Verbau nach Wahl des AN einschließlich
Einbau, Vorhaltung, erforderlichem Anpassen bzw.
Umsetzen und Rückbau ist vollständig in den
Einheitspreis einzurechnen. Eine gesonderte Vergütung
des Regelverbaus erfolgt nicht. Für die Abrechnung
gelten die in den Vorbemerkungen festgelegten Vorgaben
zum verbauten Grabenquerschnitt.
Aushubtiefen über 7,00 m sind nicht Bestandteil dieser
Position und bedürfen einer gesonderten Vereinbarung
vor Ausführung.
Menge: 50,000 cbm

*Hinweis*
Bodenaushub für Anschlussleitungen bis einschl. DN/DA
250
Kalkulationsvorgabe, in jeder nachfolgenden Position
enthalten:
Bei der Herstellung von Anschlussleitungen bis
einschließlich DN 250 ist ein Anteil von 50 % der nach
der jeweiligen Position abzurechnenden Aushubmenge als
Handaushub einzukalkulieren. Dies gilt insbesondere
aufgrund des Freilegens vorhandener Anschlusspunkte
sowie der zu erwartenden Leitungsquerungen. Der hieraus
entstehende Mehraufwand ist vollständig im
Einheitspreis enthalten. Eine zusätzliche Vergütung
dieses Handaushubanteils über Positionen für
Handschachtung, Handschachtung mit Maschineneinsatz
oder Stundenlohnarbeiten erfolgt nicht.

**04.0022 Bodenaushub Anschlussleitung bis DN 250, T bis 1,50 m, bis 10 cbm**
Bodenaushub für Gräben und örtlich erforderliche
Baugruben zur Herstellung, Erneuerung oder Reparatur
von Anschlussleitungen bis einschließlich DN 250,
profilgerecht lösen, Aushubtiefe bis 1,50 m. Boden
hinsichtlich seiner Löse- und Bearbeitbarkeit
vergleichbar mit den früheren Bodenklassen 3 bis 5 nach
DIN 18300:2012-09 gemäß Vorbemerkungen Erdarbeiten.
Aushub laden und auf Zwischenlager des AN zur Beprobung
als Haufwerk fördern und lagern. Abgerechnet wird nach
Abtragprofilen. Straßenaufbruch wird gesondert
vergütet.
Bei der Kalkulation sind 50 % der abzurechnenden
Aushubmenge als Handaushub einzurechnen. Dies gilt
insbesondere für das Freilegen vorhandener
Anschlusspunkte sowie im Bereich zu erwartender
Leitungsquerungen. Eine zusätzliche Vergütung dieses
Handaushubanteils über Positionen für Handschachtung,
Handschachtung mit Maschineneinsatz oder
Stundenlohnarbeiten erfolgt nicht.
Soweit die tatsächliche Aushubtiefe 1,25 m
überschreitet, ist ein geeigneter Verbau nach Wahl des
AN einschließlich Einbau, Vorhaltung, erforderlichem
Anpassen bzw. Umsetzen und Rückbau vollständig in den
Einheitspreis einzurechnen. Eine gesonderte Vergütung
des Regelverbaus erfolgt nicht. Für die Abrechnung
gelten die in den Vorbemerkungen festgelegten Vorgaben
zum verbauten Grabenquerschnitt.
Bis 10 cbm je Einzelauftrag und Tiefenstufe.
Menge: 30,000 cbm

**04.0023 Bodenaushub Anschlussleitung bis DN 250, T bis 1,50 m, über 10 cbm**
Position wie vor, jedoch über 10 cbm je Einzelauftrag
und Tiefenstufe.
Der Anteil von 50 % Handaushub und der Ausschluss einer
zusätzlichen Vergütung gelten unverändert.
Soweit die tatsächliche Aushubtiefe 1,25 m
überschreitet, ist ein geeigneter Verbau nach Wahl des
AN einschließlich Einbau, Vorhaltung, erforderlichem
Anpassen bzw. Umsetzen und Rückbau vollständig in den
Einheitspreis einzurechnen. Eine gesonderte Vergütung
des Regelverbaus erfolgt nicht. Für die Abrechnung
gelten die in den Vorbemerkungen festgelegten Vorgaben
zum verbauten Grabenquerschnitt.
Menge: 30,000 cbm

**04.0024 Bodenaushub Anschlussl. bis DN 250, T > 1,50 bis 3,00 m, bis 10 cbm**
Position wie zuletzt in vollem Wortlaut beschrieben,
jedoch Aushubtiefe über 1,50 m bis 3,00 m.
Ein geeigneter Verbau nach Wahl des AN einschließlich
Einbau, Vorhaltung, erforderlichem Anpassen bzw.
Umsetzen und Rückbau ist vollständig in den
Einheitspreis einzurechnen. Eine gesonderte Vergütung
des Regelverbaus erfolgt nicht. Für die Abrechnung
gelten die in den Vorbemerkungen festgelegten Vorgaben
zum verbauten Grabenquerschnitt.
Bei der Kalkulation sind 50 % der abzurechnenden
Aushubmenge als Handaushub einzurechnen. Dies gilt
insbesondere für das Freilegen vorhandener
Anschlusspunkte sowie im Bereich zu erwartender
Leitungsquerungen. Eine zusätzliche Vergütung dieses
Handaushubanteils über Positionen für Handschachtung,
Handschachtung mit Maschineneinsatz oder
Stundenlohnarbeiten erfolgt nicht.
Bis 10 cbm je Einzelauftrag und Tiefenstufe.
Menge: 30,000 cbm

**04.0025 Bodenaushub Anschlussl. bis DN 250, T > 1,50 bis 3,00 m, über 10 cbm**
Position wie vor, jedoch über 10 cbm je Einzelauftrag
und Tiefenstufe.
Der Anteil von 50 % Handaushub und der Ausschluss einer
zusätzlichen Vergütung gelten unverändert. Der in der
vorherigen Position beschriebene Verbau ist ebenfalls
vollständig im Einheitspreis enthalten und wird nicht
gesondert vergütet.
Menge: 50,000 cbm

**04.0026 Bodenaushub Anschlussleitung bis DN 250, T > 3,00 bis 4,00 m**
Position wie zuletzt in vollem Wortlaut beschrieben,
jedoch Aushubtiefe über 3,00 m bis 4,00 m.
Ein geeigneter Verbau nach Wahl des AN einschließlich
Einbau, Vorhaltung, erforderlichem Anpassen bzw.
Umsetzen und Rückbau ist vollständig in den
Einheitspreis einzurechnen. Eine gesonderte Vergütung
des Regelverbaus erfolgt nicht. Für die Abrechnung
gelten die in den Vorbemerkungen festgelegten Vorgaben
zum verbauten Grabenquerschnitt.
Bei der Kalkulation sind 50 % der abzurechnenden
Aushubmenge als Handaushub einzurechnen. Dies gilt
insbesondere für das Freilegen vorhandener
Anschlusspunkte sowie im Bereich zu erwartender
Leitungsquerungen. Eine zusätzliche Vergütung dieses
Handaushubanteils über Positionen für Handschachtung,
Handschachtung mit Maschineneinsatz oder
Stundenlohnarbeiten erfolgt nicht.
Menge: 20,000 cbm

**04.0027 Bodenaushub Anschlussleitung bis DN 250, T > 4,00 bis 7,00 m**
Position wie zuletzt in vollem Wortlaut beschrieben,
jedoch Aushubtiefe über 4,00 m bis 7,00 m.
Ein geeigneter Verbau nach Wahl des AN einschließlich
Einbau, Vorhaltung, erforderlichem Anpassen bzw.
Umsetzen und Rückbau ist vollständig in den
Einheitspreis einzurechnen. Eine gesonderte Vergütung
des Regelverbaus erfolgt nicht. Für die Abrechnung
gelten die in den Vorbemerkungen festgelegten Vorgaben
zum verbauten Grabenquerschnitt.
Bei der Kalkulation sind 50 % der abzurechnenden
Aushubmenge als Handaushub einzurechnen. Dies gilt
insbesondere für das Freilegen vorhandener
Anschlusspunkte sowie im Bereich zu erwartender
Leitungsquerungen. Eine zusätzliche Vergütung dieses
Handaushubanteils über Positionen für Handschachtung,
Handschachtung mit Maschineneinsatz oder
Stundenlohnarbeiten erfolgt nicht.
Aushubtiefen über 7,00 m sind nicht Bestandteil dieser
Position und bedürfen einer gesonderten Vereinbarung
vor Ausführung.
Menge: 20,000 cbm

**04.0028 Geeigneten gelagerten Bodenaushub wieder einbauen**
Geeigneten und vom AG zum Wiedereinbau freigegebenen,
seitlich oder auf Zwischenlager des AN gelagerten
Bodenaushub aufnehmen, erforderlichenfalls zur
Einbaustelle fördern und nach Herstellung der
Leitungszone bzw. nach Freigabe der Baugrube lagenweise
einbauen und verdichten.
Der Verbau ist im Zuge der Verfüllarbeiten taktweise
zurückzubauen. Ein Verdichten gegen den Verbau ist
nicht zulässig. Im Bereich von Rohrleitungen sind die
für die jeweilige Leitung zulässigen Verdichtungsgeräte
und Schütthöhen einzuhalten.
Verdichtungsgrad mindestens DPr 97 %, soweit in den
Vorbemerkungen oder den zugehörigen Oberbaupositionen
keine höheren Anforderungen gestellt werden. Auf dem
Erdplanum ist, soweit dort gefordert, der vorgesehene
Verformungsmodul nachzuweisen.
Die Leitungszone einschließlich Rohrauflager und
Rohrummantelung ist nicht Bestandteil dieser Position
und wird gesondert vergütet.
Abrechnung nach tatsächlich wieder eingebautem und
verdichtetem Volumen.
Abrechnungsabgrenzung:
Der Aushub selbst wird ausschließlich über die
zugehörige Aushubposition abgerechnet. Mit dieser
Position wird nur das Wiederaufnehmen, Fördern
innerhalb der für den Einzelauftrag erforderlichen
Lagerlogistik, Einbauen und Verdichten des zur
Wiederverwendung freigegebenen Bodens vergütet.
Menge: 35,000 cbm

**04.0029 Störstoffe aus Bodenaushub separieren, Zulage**
Zulage für Bodenaushub separieren, laden und verwerten.
Störstoffe wie Bauschutt, Betonreste, Ziegelsteine,
Natursteinpflaster und ähnliche Fremdbestandteile aus
dem Aushubmaterial auf dem Zwischenlager aussortieren,
getrennt laden und einem zulässigen Verwertungs- oder
Entsorgungsweg zuführen.
Abrechnung nach nachgewiesener Masse der ausgesonderten
Störstoffe in t. Wiege- bzw. Entsorgungsnachweise sind
dem Einzelauftrag zuzuordnen.
Menge: 15,000 to

*Hinweis*
Vorbemerkung zu abweichenden Boden- und
Felsverhältnisse
Die Regel-Aushubpositionen erfassen die beschriebene
übliche Bodenbeschaffenheit. Die nachfolgenden Zulagen
gelten ausschließlich für nachweislich abweichende
Boden- oder Felsverhältnisse, die einen gegenüber den
Regel-Aushubpositionen wesentlich erhöhten bzw.
abweichenden Löse- und Bearbeitungsaufwand verursachen.

Die Bezugnahme auf frühere Bodenklassen nach DIN 18300:
2012-09 dient ausschließlich als vertraglicher
Vergleichsmaßstab für die Löse- und Bearbeitbarkeit und
stellt keine Bodenklassifizierung nach der aktuell
gültigen DIN 18300 dar.

Vor Ausführung bzw. Veränderung der betreffenden
Bereiche ist der AG unverzüglich zu informieren. Lage,
Ausdehnung, Beschaffenheit und Menge sind prüfbar zu
dokumentieren. Eine Vergütung der Zulagen erfolgt nur
für die nachgewiesenen und vom AG anerkannten Mengen.

**04.0030 Sehr weicher bis fließfähiger Boden, Zulage, bis 10 cbm**
Zulage zu den zutreffenden Bodenaushubpositionen für
Boden, dessen Konsistenz und Bearbeitbarkeit wesentlich
vom kalkulatorisch zugrunde gelegten Regelfall abweicht
und der aufgrund sehr weicher, breiiger bis
fließfähiger Beschaffenheit nur mit erhöhtem Aufwand
gelöst, aufgenommen, geladen und gehandhabt werden
kann.
Hinsichtlich der Löse- und Bearbeitbarkeit vergleichbar
mit dem früher der Bodenklasse 2 nach DIN 18300:2012-09
zugeordneten Bereich.
Wasserhaltung, Bodenverbesserungsmaßnahmen sowie Abfuhr
und Verwertung des Aushubmaterials sind nicht
Bestandteil dieser Zulage und werden, soweit
erforderlich, über die hierfür vorgesehenen Positionen
vergütet.
Abrechnung nur für die tatsächlich nachgewiesene und
vom AG anerkannte Menge. Bis 10 cbm je Einzelauftrag.
Menge: 15,000 cbm

**04.0031 Sehr weicher bis fließfähiger Boden, Zulage, über 10 cbm**
Position wie vor, jedoch über 10 cbm je Einzelauftrag.
Menge: 35,000 cbm

**04.0032 Stark verfestigter Boden / leicht lösbarer Fels, Zulage**
Zulage zu den zutreffenden Bodenaushubpositionen für
stark verfestigten Boden, verwitterten oder gebrächen
Fels bzw. vergleichbares Material, dessen Löse- und
Bearbeitbarkeit wesentlich über dem kalkulatorisch
zugrunde gelegten Regelfall liegt.
Erforderliche zusätzliche Lösearbeiten mit geeigneten
Anbau- oder Zusatzgeräten, z. B. Reißzahn, Felslöffel
oder vergleichbaren Verfahren, sowie das Zerkleinern
auf eine für Aufnahme und Laden geeignete Stückgröße
sind einzurechnen.
Hinsichtlich der Löse- und Bearbeitbarkeit vergleichbar
mit dem früher der Bodenklasse 6 nach DIN 18300:2012-09
zugeordneten Bereich.
Abfuhr und Verwertung werden über die hierfür
vorgesehenen Positionen vergütet. Abrechnung nur für
die tatsächlich nachgewiesene und vom AG anerkannte
Menge.
Menge: 50,000 cbm

**04.0033 Schwer lösbarer Fels, Zulage**
Zulage zu den zutreffenden Bodenaushubpositionen für
kompakten bzw. schwer lösbaren Fels, der mit den für
den Regelaushub üblichen Erdbaumaschinen und
Lösewerkzeugen nicht wirtschaftlich gelöst werden kann
und den gezielten Einsatz von Hydraulikmeißel,
Felsfräse oder technisch gleichwertigen Verfahren
erfordert.
Das Lösen und erforderliche Zerkleinern des Materials
auf eine für Aufnahme und Laden geeignete Stückgröße
ist einzurechnen.
Hinsichtlich der Löse- und Bearbeitbarkeit vergleichbar
mit dem früher der Bodenklasse 7 nach DIN 18300:2012-09
zugeordneten Bereich.
Sprengarbeiten sind nicht Bestandteil der Position und
bedürfen vor Ausführung einer gesonderten Vereinbarung.
Abfuhr und Verwertung werden über die hierfür
vorgesehenen Positionen vergütet.
Abrechnung nur für die tatsächlich nachgewiesene und
vom AG anerkannte Menge.
Menge: 30,000 cbm

**04.0034 Bodenaushub gelagert, Abfuhr und Verwertung, BM-0**
Beprobtes Aushubmaterial der vorstehenden
Aushubpositionen aus Zwischenlager aufnehmen und einem
zulässigen Verwertungs- oder Entsorgungsweg zuführen.
Bei Inanspruchnahme einer Deponie sind die Annahme- und
Kippgebühren im Einheitspreis zu berücksichtigen.
Einstufung nach Ersatzbaustoffverordnung in der zum
Zeitpunkt der Ausführung gültigen Fassung: BM-0.
Der Verwertungs- bzw. Entsorgungsweg ist dem AG
nachzuweisen. Erforderliche Transport-, Übernahme-,
Wiege- und Entsorgungsnachweise sind dem jeweiligen
Einzelauftrag eindeutig zuzuordnen.
Abrechnung nach der dem Aushub zugeordneten,
nachgewiesenen Menge in cbm.
Menge: 1200,000 cbm

**04.0035 Bodenaushub gelagert, Abfuhr und Verwertung, BM-0*, Zulage**
Zulage zur Position Abfuhr und Verwertung BM-0 für
Material der Klasse BM-0*.
Die Zulage umfasst ausschließlich die gegenüber BM-0
entstehenden Mehrkosten des abweichenden Verwertungs-
bzw. Entsorgungsweges. Die Grundleistungen aus Position
"Bodenaushub gelagert, Abfuhr und Verwertung, BM-0"
werden nicht nochmals vergütet.
Menge: 1800,000 to

**04.0036 Bodenaushub gelagert, Abfuhr und Verwertung, BM-F0*, Zulage**
Position wie vor, jedoch Materialklasse BM-F0*.
Menge: 360,000 to

**04.0037 Bodenaushub gelagert, Abfuhr und Verwertung, BM-F1, Zulage**
Position wie vor, jedoch Materialklasse BM-F1.
Menge: 280,000 to

**04.0038 Bodenaushub gelagert, Abfuhr und Verwertung, BM-F2, Zulage**
Position wie vor, jedoch Materialklasse BM-F2.
Menge: 100,000 to

**04.0039 Bodenaushub gelagert, Abfuhr und Verwertung, BM-F3, Zulage**
Position wie vor, jedoch Materialklasse BM-F3.
Menge: 80,000 to

**04.0040 Handschachtung für Leitungsgraben, Zulage**
Zulage für den Erdaushub in Handarbeit innerhalb von
Gräben und Baugruben im Bereich vorhandener und
schutzbedürftiger Rohranschlüsse, Bauwerke, Schächte
oder Gebäude.
Die Abrechnungsbreite errechnet sich von der jeweiligen
Außenkante des schutzbedürftigen Bauteils zuzüglich 50
cm Arbeitsraum an jeder Seite. Für die Abrechnung der
Aushubtiefe werden jeweils 50 cm über und unter dem
Hindernis vergütet.
Diese Position wird nicht bei kreuzenden oder parallel
verlaufenden Leitungen vergütet, soweit hierfür die
gesonderten Erschwernispositionen anzuwenden sind.
Abrechnungsabgrenzung:
Bei der Herstellung von Anschlussleitungen bis
einschließlich DN 250 ist die Anwendung dieser Position
ausgeschlossen. Der hierfür kalkulatorisch vorgegebene
Handaushubanteil von 50 % ist bereits vollständig in
den Anschlussleitungs-Aushubpositionen enthalten.
Ausführung und Vergütung im Übrigen nur nach vorheriger
Anordnung bzw. Anerkennung durch den AG.
Menge: 210,000 cbm

**04.0041 Handschachtung für Leitungsgraben mit Maschineneinsatz, Zulage**
Zulage für den Erdaushub in Handarbeit wie in
vorstehender Position beschrieben, jedoch mit
unterstützendem Maschineneinsatz.
Abrechnungsabgrenzung:
Bei der Herstellung von Anschlussleitungen bis
einschließlich DN 250 ist die Anwendung dieser Position
ausgeschlossen. Der hierfür kalkulatorisch vorgegebene
Handaushubanteil von 50 % einschließlich des üblichen
unterstützenden Maschineneinsatzes ist bereits in den
Anschlussleitungs-Aushubpositionen enthalten.
Menge: 110,000 cbm

**04.0042 Erschwernis Versorgungsleitungen quer und längs zum Graben**
Zulage für Erschwernisse durch vorhandene
Versorgungsleitungen, die quer, schräg oder längs zur
Grabentrasse verlaufen, im Zuge der Erdarbeiten
innerhalb des planmäßigen Graben- bzw.
Baugrubenquerschnitts vorgefunden werden und während
der Arbeiten erhalten bleiben müssen.
In die Position sind das vorsichtige Freilegen im
unmittelbar erforderlichen Bereich, Unterfahren,
Sichern und erforderlichenfalls Aufhängen der Leitungen
sowie das Aufnehmen und Wiederherstellen vorhandener
Abdecksteine, Schutzrohre, Halbschalen und
vergleichbarer Schutzeinrichtungen nach den Vorgaben
der jeweiligen Versorgungsträger einzurechnen.
Die durch die vorhandenen Leitungen entstehenden
Erschwernisse bei den Erdarbeiten, dem Ein- und Ausbau
des Verbaus, der Rohrverlegung und der Rückverfüllung
des Grabens sind einzukalkulieren.
Beim Verfüllen des Grabens sind die vorhandenen
Leitungen ordnungsgemäß zu betten und mit den
erforderlichen Abdeck- bzw. Schutzeinrichtungen wieder
zu versehen.
Leitungsarten:
Strom- und Telekommunikationsleitungen mit oder ohne
Schutzrohr sowie Gas-, Wasser- und vergleichbare
Versorgungsleitungen.
Abrechnung:
Bei längs oder schräg zum Graben verlaufenden Leitungen
wird die tatsächlich durch die Bauarbeiten beeinflusste
Leitungslänge abgerechnet.
Bei quer zum Graben verlaufenden Leitungen wird die
innerhalb des Graben- bzw. Baugrubenquerschnitts
beeinflusste Leitungslänge zuzüglich jeweils 0,50 m
beidseitig des planmäßigen Grabenquerschnitts
abgerechnet.
Bei schräg verlaufenden Leitungen ist die tatsächliche
Länge der Leitung innerhalb des beeinflussten Bereiches
maßgebend.
Mehrere Kabel oder Leitungen, die baulich als
gemeinsames Leitungs- oder Kabelpaket geführt werden
und deren Abstand untereinander höchstens 50 cm
beträgt, werden bei gemeinsamer Sicherung und
Behandlung als ein Leitungsstrang abgerechnet. Räumlich
benachbarte, technisch voneinander unabhängige
Versorgungsleitungen unterschiedlicher Leitungssysteme
werden jeweils gesondert abgerechnet.
Nicht vergütet wird die Position für Leitungen, die im
Zuge der Maßnahme vollständig abgebrochen oder erneuert
werden.
Eine erforderliche Umlegung oder Änderung vorhandener
Versorgungsleitungen ist nicht Bestandteil dieser
Position und vor Ausführung mit dem AG und dem
jeweiligen Versorgungsträger gesondert abzustimmen.
Abrechnungsabgrenzung für Anschlussleitungen bis
einschließlich DN 250:
Bei der Herstellung von Anschlussleitungen bis
einschließlich DN 250 ist der erforderliche Handaushub
im Bereich vorhandener Versorgungsleitungen bereits
Bestandteil des in den zugehörigen Aushubpositionen
enthaltenen Handaushubanteils von 50 %.
Eine zusätzliche Vergütung des Handaushubs im Bereich
quer, schräg oder längs zum Graben verlaufender
Versorgungsleitungen erfolgt bei Anschlussleitungen bis
einschließlich DN 250 nicht.
Bei Anschlussleitungen bis einschließlich DN 250
vergütet diese Position daher ausschließlich die über
den bereits eingerechneten Handaushub hinausgehenden
Erschwernisse, insbesondere für das Unterfahren,
Sichern, erforderliche Aufhängen, Schützen sowie die
ordnungsgemäße Wiederbettung der erhalten bleibenden
Versorgungsleitungen und die Erschwernisse bei Verbau,
Rohrverlegung und Rückverfüllung.
Eine zusätzliche Abrechnung der Positionen für
Handschachtung bzw. Handschachtung mit unterstützendem
Maschineneinsatz für denselben Leitungsbereich ist
ausgeschlossen.
Menge: 70,000 m

**04.0043 Erschwernis Rohruntertunnelung, Zulage**
Zulage zu den Erd-, Verfüll- und Rohrlegearbeiten für
die Untertunnelung des best. Kanäle bis DN 600 für die
Verlegung der neuen Kanalrohre. Abrechnung je
Kanalquerung bis DN 600 innerhalb eines Grabens 1 St.
unabhängig der Anzahl der neuverlegten querenden Rohre.
Menge: 5,000 St

**04.0044 Erdplanum herstellen bis 25 qm**
Erdplanum auf der Graben- oder Baugrubensohle
herstellen, auf anstehendem Boden oder nach Einbau von
Schotter bzw. Grobschlag. Planum profil- und
höhengerecht herstellen und erforderlichenfalls
nachverdichten.
Verformungsmodul EV2 mindestens 45 MN/m2, soweit für
den jeweiligen Anwendungsbereich keine höhere
Anforderung vorgegeben ist. Zulässige Abweichung von
der Nennhöhe +/- 2,0 cm.
Bis 25 qm zusammenhängende Planumsfläche je
Einzelauftrag.
Menge: 340,000 qm

**04.0045 Erdplanum herstellen über 25 qm**
Position wie vor, jedoch über 25 qm zusammenhängende
Planumsfläche je Einzelauftrag.
Menge: 1500,000 qm

**04.0046 Geotextil GRK 3 verlegen**
Geotextil GRK 3 liefern und nach Angabe des AG auf der
Grabensohle, unter Tragschichten oder als Unterlage
einer Sickerpackung verlegen.
Notwendige Überlappungsbreiten von mindestens 50 cm
sind einzukalkulieren.
Abrechnung nach qm fertig verlegter Fläche ohne
Anrechnung der erforderlichen Stoßüberdeckungen.
Menge: 50,000 qm

**04.0047 Geotextil GRK 4 verlegen**
Position wie vor, jedoch GRK 4, Flächengewicht
mindestens 250 g/m2.
Menge: 50,000 qm

**04.0048 Rohrauflager u. -ummantelung Leitungszone Rohre bis DN 500**
Die Ausführung der Rohrbettung erfolgt nach Typ 1 der
DIN EN 1610. Vor dem Einbau der unteren Bettungsschicht
ist die Aushubsohle entsprechend vorzubereiten.
Herstellen des Planums und Nachverdichtung des
anstehenden Bodens im Auflagerbereich auf mindestens
mitteldichte Lagerung bzw. mindestens 97 % der
einfachen Proctordichte.
Füllmaterial gemäß DIN EN 1610 liefern und in der
Leitungszone für Anschluss- und Hauptleitungen
einbauen, für Auflager und Ummantelung von
Rohrleitungen bis DN 500.
Auflagerstärke 15 cm, Rohrüberdeckung innerhalb der
Leitungszone 30 cm, soweit für das eingesetzte
Rohrsystem keine abweichenden höheren Anforderungen
gelten.
Stoff: Kiessand oder Steinerde 0/16, geeignet für die
Leitungszone, kein Recycling-Material. Material
lagenweise einbauen und verdichten, Proctordichte
mindestens 97 %. Das Nachverdichten der Grabensohle ist
einzukalkulieren.
Abrechnung nach tatsächlich eingebautem Volumen im
verdichteten Zustand.
Abrechnungsabgrenzung:
Der Bodenaushub des Rohrgrabens, Verbau, Wasserhaltung
sowie die Verfüllung oberhalb der Leitungszone sind
nicht Bestandteil dieser Position.
Menge: 165,000 cbm

**04.0049 Rohrauflager aus Beton C 12/15**
Auflager und -ummantelung von Rohrleitungen aus Beton C
12/15 herstellen in Bereichen ungenügender
Tragfähigkeit der Rohrgrabensohle, Auflagerstärke und
Ummantelung 20-25 cm, profilgerecht, als Rohrauflager
oder Rohrvollummantelung, verdichten.
Ausführung nur nach besonderer Anweisung der
Bauüberwachung.
Das Aufmaß erfolgt im verdichteten Zustand.
Menge: 10,000 cbm

**04.0050 Austauschboden bis 0/32 mm liefern u. einbauen, bis 2 cbm**
Liefern und lagenweises Einbringen von frostsicherem
Einfüllmaterial - Steinerde (z.B. weitgestufte Kies-
Sand-Gemische der Bodengruppe GW, GI, SW nach DIN
18196, Einstufung nach EBV: BM-0).
Austauschmaterial für ungeeignete Böden.
Verdrängten Boden in Eigentum AN übernehmen und
abfahren.
Der Verbau wird im Zuge der Arbeiten taktweise
zurückgebaut, ein Verdichten gegen den Verbau ist nicht
zulässig, Verdichtungsgrad:
DPr mind. 100 % (bis 0,5 m unter Planum),
DPr mind. 98 % (> 0,5 m unter Planum).
Einsatz von mittlerem und schwerem Verdichtungsgerät
ist unter 1,0 m vom Rohrschaft gemessen (verdichteter
Zustand) nicht zulässig.
Das Aufmaß erfolgt im verdichteten Zustand.
Bis 2 cbm.
Menge: 30,000 cbm

**04.0051 Austauschboden bis 0/32 mm liefern u. einbauen, über 2 cbm**
Position wie vor, jedoch über 2 cbm.
Menge: 400,000 cbm

**04.0052 Hohlräume mit Sand 0/2 einschlämmen**
Vorhandene Hohlräume mit Sand der Körnung 0/2
verfüllen.
Sand 0/2 liefern, in die vorhandenen Hohlräume
einbringen und unter ausreichender Wasserzugabe
einschlämmen. Das Einbringen und Einschlämmen ist
abschnittsweise und erforderlichenfalls in mehreren
Arbeitsgängen so lange durchzuführen, bis die
zugänglichen Hohlräume ausgefüllt sind und keine
wesentliche weitere Materialaufnahme mehr feststellbar
ist.
Erforderliches Nachfüllen und Nachschlämmen,
Wasserzugabe, Verteilen des Materials sowie die für die
Ausführung erforderlichen Geräte und Hilfsmittel sind
einzurechnen.
Überschüssiges Material ist aufzunehmen und die
angrenzenden Flächen sind nach Abschluss der Arbeiten
zu reinigen.
Einschließlich Herstellen oder Öffnen gesonderter
Einfüll- bzw. Zugangsöffnungen im Erdreich.
Material: Sand 0/2, sauber und frei von schädlichen
oder organischen Bestandteilen.
Abrechnung nach tatsächlich eingebauter Sandmenge in
cbm je Einzelauftrag.
Menge: 10,000 cbm

**04.0053 Baum- und Pflanzsubstrat, liefern, einbauen**
Gruben mit Substrat verfüllen,
aus strukturstabilen mineralischen Bestandteilen
(gebrannter Tonschiefer in verschiedenen Fraktionen,
Lava, Schotter, kiesiger, sandiger Unterboden),
entmischungssicher zusammengesetzt.
In Pflanzgruben als Einschichtsubstrat lagenweise
(Schichtstärke ca. 30 cm) verfüllen und
pflanzenverträglich verdichten.
Schütt- und Abrechnungsgewicht ab Werk ca. 1,00-1,40 t/
m³; die Analysewerte müssen den einschlägigen FLL-
Anforderungen für nicht überbaubare Pflanzsubstrate
entsprechen.
Prüfzeugnisse sind vorzulegen.
Die nachfolgenden Kennwerte dienen als
Orientierungswerte. Abweichungen sind zulässig, sofern
die Eignung des Substrats gemäß den einschlägigen FLL-
Anforderungen nachgewiesen wird.
Gesamtporenvolumen 40,00-48,00 Vol.-%,
Proctordichte 1,26-1,80 g/cm³,
max. Wasserkapazität 32-43 Vol.-%,
wasserlösliche Salze im Gipsextrakt 110-150 mg/100 g
TS,
pH-Wert 7,30-8,00,
organische Substanz < 2,0 %.
Die Eignung des Substrats für nicht überbaubare
Pflanzgruben gemäß den einschlägigen FLL-Anforderungen
ist nachzuweisen.
Menge: 25,000 cbm

*Hinweis*
WIEDERHERSTELLUNG STRASSENOBERBAU
Wiederherstellung Straßenbau

### Titel 05 TRAGSCHICHTEN UNGEBUNDEN

**05.0001 Frostschutzschicht 0/45, bis d 30 cm, herstellen, bis 3 cbm**
Frostschutzschicht 0/45,
Material aus gebrochenem Natursteinmaterial,
gemäß ZTV SoB-StB 20, liefern, profilgerecht einbauen
und lagenweise verdichten,
Einbaudicke im verdichteten Zustand gemessen bis 30 cm,
Verformungsmodul EV2 auf der Oberfläche mindestens 100
MN/qm (Gehweg), 120 MN/qm (Fahrbahn)
unterschiedliche Einbaubreite,
Einbau in Gehweg oder Wohnweg Bk 0,3 bis 1,0;
Pflasterbauweise,
Fahrbahn Bk 1,8 bis 3,2; Asphaltbauweise,
unterschiedliche Einbaubreite,
kein Recycling-Material oder industriell hergestellte
Gesteinskörnungen (WSG).
Das Aufmaß erfolgt im verdichteten Zustand.
Lieferscheine sind vorzulegen.
Bis 3 cbm.
Menge: 35,000 cbm

**05.0002 Frostschutzschicht 0/45, bis d 30 cm, herstellen, über 3 cbm**
Position wie vor, jedoch über 3 cbm.
Menge: 400,000 cbm

**05.0003 Schottertragschicht 0/32, bis d 30 cm, herstellen, bis 3 cbm**
Schottertragschicht 0/32,
Material aus gebrochenem Natursteinmaterial),
gemäß ZTV SoB-StB 20, liefern, profilgerecht einbauen
und lagenweise verdichten,
Einbaudicke im verdichteten Zustand gemessen bis 30 cm,
Verformungsmodul EV2 auf der Oberfläche mindestens 120
MN/qm (Gehweg), 150 MN/qm (Fahrbahn)
unterschiedliche Einbaubreite,
Einbau in Gehweg oder Wohnweg Bk 0,3 bis 1,0;
Pflasterbauweise,
Fahrbahn Bk 1,8 bis 3,2; Asphaltbauweise,
kein Recycling-Material oder industriell hergestellte
Gesteinskörnungen (WSG).
Das Aufmaß erfolgt im verdichteten Zustand.
Lieferscheine sind vorzulegen.
Bis 3 cbm.
Menge: 35,000 cbm

**05.0004 Schottertragschicht 0/32, bis d 30 cm, herstellen, über 3 cbm**
Position wie vor, jedoch über 3 cbm.
Menge: 400,000 cbm

**05.0005 Frostschutz-/Schottertragschicht, zweite Einbaulage, Zulage**
Zulage zu den vorbeschriebenen Positionen für
Frostschutz- oder Schottertragschichten bei einer
Gesamteinbaudicke von mehr als 30 cm.
Mehraufwand für Einbau, Profilierung und Verdichtung
der zweiten Einbaulage einschließlich zusätzlicher
Geräte- und Personalaufwendungen.
Die Materiallieferung und die gesamte eingebaute
Materialmenge werden über die jeweiligen
Grundpositionen vergütet.
Abrechnung einmal je tatsächlich zweilagig
hergestellter Fläche.
Menge: 120,000 m2

**05.0006 Grobschotter 0/56 liefern u. einbauen**
Grobschotter 0/56,
Material aus gebrochenem Natursteinmaterial,
liefern und als Bodenverbesserungsmaterial einbauen.
Das Aufmaß erfolgt im verdichteten Zustand.
Menge: 30,000 cbm

**05.0007 Grobschotter 32/56 liefern u. einbauen**
Grobschotter 32/56,
Material aus gebrochenem Natursteinmaterial,
liefern und in Gabionen einbauen.
Das Aufmaß erfolgt im verdichteten Zustand.
Menge: 10,000 cbm

**05.0008 Einsanden Kabel**
Sandbettung und Sandummantelung für Kabel oder
Kabelschutzrohre mit Natursand 0/2 herstellen,
Breite des Kabelgrabens bis 50 cm,
Dicke der Sandbettung 10 cm,
und -überdeckung 10 cm,
Sand liefern und in Graben vor dem Kabelziehen als
Bettung einbauen,
Schutzrohre nach dem Verlegen mit Sand überdecken.
Markierung von Kabeltrassen liefern und herstellen,
aus Kabelwarnband.
Menge: 12,000 cbm

**05.0009 Wassergebundene Decke herstellen, d 4 cm, bis 5 qm**
Bessunger Kies o.ä., Körnung 0/7,
Farbe: gelblich/ grau liefern,
und ca. 4 cm stark auf planierter Schotterfläche in
feuchtem Zustand profilgerecht und eben einbauen und
abwalzen.
Bis 5 qm.
Menge: 20,000 qm

**05.0010 Wassergebundene Decke herstellen, d 4 cm, über 5 qm**
Position wie vor, jedoch über 5 qm.
Menge: 150,000 qm

**05.0011 Zementbeton-Tragschicht C 12/15 liefern u. einbauen**
Zementbeton-Tragschicht aus C 12/15 nach ZTV A-StB 12
liefern, einbauen und bis zur Standfestigkeit
verdichten.
Menge: 10,000 cbm

### Titel 06 ASPHALTSCHICHTEN

**06.0001 Bituminöse Flächen reinigen, bis 25 qm**
Bituminöse Flächen reinigen.
Reinigen von Hand oder mit Kehrmaschine.
Anfallendes Kehrgut der Verwertung nach Wahl des AN
zuführen.
Unterlage Asphaltbefestigung.
Bis 25 qm.
Menge: 250,000 qm

**06.0002 Bituminöse Flächen reinigen, über 25 qm**
Position wie vor, jedoch über 25 qm.
Menge: 2000,000 qm

**06.0003 Bitumenemulsion aufsprühen, bis 25 qm**
Bitumenemulsion zur Herstellung des Schichtenverbundes
auf gereinigte bituminöse Fläche maschinell gleichmäßig
und vollflächig aufsprühen.
Unterlage = Asphaltbefestigung.
Bindemittel = C40BF1-S für Bk 0,3 bis 1,8;
Bindemittel = C60BP1-S für Bk 3,2 bis 100;
Bindemittelmenge = 300 g/qm.
Vor Einbau Asphalttrag-/ deckschicht.
Bis 25 qm.
Menge: 250,000 qm

**06.0004 Bitumenemulsion aufsprühen, über 25 qm**
Position wie vor, jedoch über 25 qm.
Menge: 2000,000 qm

**06.0005 Selbstklebendes bituminöses Fugenband, bis 10 m**
Selbstklebendes bituminöses Fugenband mit
Überstandsprofilierung in der Dicke der
Asphaltdeckschicht liefern und einbauen.
Fugenflanke gereinigt und trocken.
Einbau nach ZTV Fug-StB. Profilbreite 10 mm.
Bis 10 m.
Menge: 250,000 m

**06.0006 Selbstklebendes bituminöses Fugenband, bis 30 m**
Position wie vor, jedoch über 10 bis 30 m.
Menge: 200,000 m

**06.0007 Selbstklebendes bituminöses Fugenband, über 30 m**
Position wie vor, jedoch über 30 m.
Menge: 600,000 m

**06.0008 Armierungsbahn selbstklebend, b 1,00 m liefern u. einbauen**
Armierungsbahn, selbstklebende Polymerbitumenbahn mit
rissüberbrückenden Eigenschaften,
zur Vermeidung der Weiterentwicklung von Rissen
untenliegender Asphaltschichten in dem Asphaltbeton der
Deckschicht und Verformungen der Fahrbahndecke,
liefern und auf Asphaltschicht einbauen.
Armierungsbahn bestehend aus Polymerbitumenmasse
eingebettet in Glasgewebe.
Breite: 1,0 m,
Dicke ca 2,5 mm,
Flächengewicht 2,5 kg/qm.
Menge: 500,000 qm

*Hinweis*
Schichtdickennachweise
Die ausgeschriebene Einbaudicke bezieht sich auf den
verdichteten Zustand.
Die Schichtdicke ist an geeigneten, repräsentativen
Stellen nachzuweisen und zu dokumentieren. Soweit die
Schichtdicke an freien Kanten festgestellt werden kann,
ist sie dort vor dem Verschließen der angrenzenden
Flächen zu messen und fotografisch zu dokumentieren.
Auf Verlangen des AG ist die Schichtdicke zusätzlich
durch geeignete Prüfverfahren bzw. Bohrkernentnahme
nachzuweisen.
Lieferscheine des eingebauten Asphaltmischgutes sind
dem jeweiligen Einzelauftrag zuzuordnen und vorzulegen.

**06.0009 Asphalttragschicht AC 32 T S, d 10 cm, herstellen, Hand. bis 5 qm**
Tragschicht aus bituminösem Mischgut AC 32 T S,
nach TL Asphalt-StB liefern und nach ZTV Asphalt, DIN
18317 2019-09,
einbauen und verdichten,
in Verkehrsflächen der Belastungsklasse 1,8-3,2;
unterschiedliche Breiten,
Mischgutart AC 32 T S,
Einbaustärke: 10 cm verdichtet,
resultierendes Bindemittel nach TL Asphalt-StB
entsprechend der jeweiligen Belastungsklasse,
Einbau mit Hand,
Lieferung im Thermobehälter.
Die Eignungsnachweise Asphalt sind vor dem Einbau
vorzulegen.
Schichtdickennachweis gemäß Vorbemerkungen zu
Asphaltschichten.
Die Lieferscheine sind vorzulegen.
Bis 5 qm.
Menge: 40,000 qm

**06.0010 Asphalttragschicht AC 32 T S, d 10 cm, herstellen, Hand. über 5 qm**
Position wie vor, jedoch über 5 qm.
Einbau mit Hand.
Menge: 350,000 qm

**06.0011 Asphalttragschicht AC 32 T S, d 10 cm, herstellen, Fertiger über 25 qm**
Position wie vor, jedoch über 25 qm.
Einbau mit Fertiger.
Menge: 900,000 qm

**06.0012 Asphalttragschicht AC 32 T S herstellen, Mehrdicke, Zulage**
Zulage für je 2 cm Mehrdicke zu v.g. Positionen.
Menge: 330,000 qm

**06.0013 Asphaltbinderschicht AC 16 B S, d 6 cm, herstellen, Hand. bis 5 qm**
Binderschicht aus bituminösem Mischgut AC 16 B S,
nach TL Asphalt-StB liefern und nach ZTV Asphalt, DIN
18317 2019-09,
einbauen und verdichten,
in Verkehrsflächen der Belastungsklasse 3,2;
unterschiedliche Breiten,
Mischgutart AC 16 B S,
Einbaustärke: 6 cm verdichtet,
resultierendes Bindemittel [10/40-65 A // PmB 10/25 VL]
,
Einbau mit Hand,
Lieferung im Thermobehälter.
Die Eignungsnachweise Asphalt sind vor dem Einbau
vorzulegen.
Schichtdickennachweis gemäß Vorbemerkungen zu
Asphaltschichten.
Die Lieferscheine sind vorzulegen.
Bis 5 qm.
Menge: 30,000 qm

**06.0014 Asphaltbinderschicht AC 16 B S, d 6 cm, herstellen, Hand. über 5 qm**
Position wie vor, jedoch über 5 qm.
Einbau mit Hand.
Menge: 110,000 qm

**06.0015 Asphaltbinderschicht AC 16 B S, d 6 cm, herstellen, Fertiger > 25 qm**
Position wie vor, jedoch über 25 qm.
Einbau mit Fertiger.
Menge: 300,000 qm

**06.0016 Asphaltbinderschicht AC 16 B S herstellen, Mehrdicke, Zulage**
Zulage für je 2 cm Mehrdicke zu v.g. Positionen.
Menge: 115,000 qm

**06.0017 Asphaltdeckschicht AC 8/11 D S, d 4 cm, herstellen, Hand. bis 5 qm**
Deckschicht aus bituminösem Mischgut
AC 8 D S oder AC 11 D S nach Vorgabe des AG,
nach TL Asphalt-StB liefern und nach ZTV Asphalt, DIN
18317 2019-09,
einbauen und verdichten,
in Verkehrsflächen der Belastungsklasse 1,8;
unterschiedliche Breiten,
Mischgutart AC 8 D S oder AC 11 D S,
Einbaustärke: 4 cm verdichtet,
resultierendes Bindemittel [25/55-55 A // PmB 25/45
VL],
Einbau mit Hand,
Lieferung im Thermobehälter.
Die Eignungsnachweise Asphalt sind vor dem Einbau
vorzulegen.
Schichtdickennachweis gemäß Vorbemerkungen zu
Asphaltschichten.
Die Lieferscheine sind vorzulegen.
Bis 5 qm.
Menge: 70,000 qm

**06.0018 Asphaltdeckschicht AC 8/11 D S, d 4 cm, herstellen, Hand. über 5 qm**
Position wie vor, jedoch über 5 qm.
Einbau mit Hand.
Menge: 350,000 qm

**06.0019 Asphaltdeckschicht AC 8/11 D S, d 4 cm, herstellen, Fertiger > 25 qm**
Position wie vor, jedoch über 25 qm.
Einbau mit Fertiger.
Menge: 1250,000 qm

**06.0020 Gussasphalt MA 8 S, d 4 cm, herstellen, Hand. bis 5 qm**
Deckschicht aus Gussasphalt MA 8 S,
nach TL Asphalt-StB liefern und nach ZTV Asphalt, DIN
18317 2019-09,
einbauen und verdichten,
in Verkehrsflächen der Belastungsklasse 3,2;
unterschiedliche Breiten,
Mischgutart MA 8 S,
Einbaustärke: 4 cm verdichtet,
Bindemittel 25/35 VH/VL,
Einbau mit Hand,
Lieferung im Thermobehälter.
Die Eignungsnachweise Asphalt sind vor dem Einbau
vorzulegen.
Schichtdickennachweis gemäß Vorbemerkungen zu
Asphaltschichten.
Die Lieferscheine sind vorzulegen.
Bis 5 qm.
Menge: 30,000 qm

**06.0021 Gussasphalt MA 8 S, d 4 cm, herstellen, Hand. über 5 qm**
Position wie vor, jedoch über 5 qm.
Einbau mit Hand.
Menge: 60,000 qm

**06.0022 Splittmastixasphalt SMA 8 S, d 4 cm, herstellen**
Deckschicht aus Splittmastixasphalt SMA 8 S,
nach TL Asphalt-StB liefern und nach ZTV Asphalt, DIN
18317 2019-09,
einbauen und verdichten,
in Verkehrsflächen der Belastungsklasse 3,2;
unterschiedliche Breiten,
Mischgutart SMA 8 S,
Einbaustärke: 4 cm verdichtet,
resultierendes Bindemittel [25/55-55 A // PmB 25/45
VL],
Einbau mit Hand oder Fertiger,
Lieferung im Thermobehälter.
Die Eignungsnachweise Asphalt sind vor dem Einbau
vorzulegen.
Schichtdickennachweis gemäß Vorbemerkungen zu
Asphaltschichten.
Die Lieferscheine sind vorzulegen.
Menge: 100,000 qm

**06.0023 Splittmastixasphalt SMA 8 S herstellen, Mehrdicke, Zulage**
Zulage für je 2 cm Mehrdicke zu v.g. Positionen.
Menge: 10,000 qm

**06.0024 Asphalttragdeckschicht AC 16 TD, d 10 cm, herstellen, Hand bis 5 qm**
Tragdeckschicht aus bituminösem Mischgut AC 16 TD,
nach TL Asphalt-StB liefern und nach ZTV Asphalt, DIN
18317 2019-09,
einbauen und verdichten,
in Verkehrsflächen der Belastungsklasse 0,3,
unterschiedliche Breiten,
Mischgutart AC 16 TD,
Einbaustärke: 10 cm verdichtet,
resultierendes Bindemittel [70/100 // 50/80 VL],
Einbau mit Hand,
Lieferung im Thermobehälter.
Die Eignungsnachweise Asphalt sind vor dem Einbau
vorzulegen.
Schichtdickennachweis gemäß Vorbemerkungen zu
Asphaltschichten.
Die Lieferscheine sind vorzulegen.
Bis 5 qm.
Menge: 30,000 qm

**06.0025 Asphalttragdeckschicht AC 16 TD, d 10 cm, herstellen, Hand. bis 25 qm**
Position wie vor, jedoch über 5 bis 25 qm.
Menge: 80,000 qm

**06.0026 Asphalttragdeckschicht AC 16 TD, d 10 cm, herstellen, Fertiger >25 qm**
Position wie vor, jedoch über 25 qm.
Einbau mit Fertiger.
Menge: 400,000 qm

**06.0027 Asphalttragdeckschicht AC 16 TD herstellen, Mehrdicke, Zulage**
Zulage für je 2 cm Mehrdicke zu v.g. Positionen.
Menge: 60,000 qm

**06.0028 Kalt-Asphalt d 5 cm liefern u. einbauen**
Kalt-Asphalt, d = 0-5 liefern und einbauen für
Anrampungen und dergleichen.
Abrechnung erfolgt nur mit Lieferschein.
Menge: 200,000 kg

**06.0029 Gussasphaltrinne B 15 cm, bis 5 m**
Gussasphalt als Entwässerungsrinne,
Mischgutart MA 8 S, Körnung 0/8 mm,
Einbaudicke 3,5 cm,
einschließlich eingedrücktem Abstreumaterial,
Bindemittel 25/35 VH/VL,
als Bord- und Pendelrinne,
Breite bis 15 cm,
einschl. Abstreumaterial = heller Natursand 0/2,
trocken, staubfrei, auf die noch heiße Oberfläche
aufbringen, von Hand abreiben, Materialmenge = 2,5 kg/
qm.
Das Einlegen von Bitumendichtungsband gem. ZTV-Asphalt
entlang der angrenzenden Borde und an den Aufsätzen der
Straßenabläufe ist einzurechnen.
Überschüssiges Material aufnehmen und beseitigen.
Bis 5 m.
Menge: 20,000 m

**06.0030 Gussasphaltrinne B 15 cm, über 5 m**
Position wie vor, jedoch über 5 m.
Menge: 20,000 m

**06.0031 Gussasphaltrinne B 30 cm, bis 5 m**
Position wie vor, jedoch Gussasphaltrinne B 30 cm, bis
5 m.
Menge: 20,000 m

**06.0032 Gussasphaltrinne B 30 cm, über 5 m**
Position wie vor, jedoch Gussasphaltrinne B 30 cm, über
5 m.
Menge: 20,000 m

### Titel 07 RINNEN u. BORDE

**07.0001 Entwässerungsrinne herstellen, Pultform, Platten 30/30/10, bis 10 m**
Entwässerungsrinne Betonrinnenplatten 30/30/10 cm,
Farbe grau, Kanten gefast,
Rinnenbreite 30 cm,
Fundament aus Beton C 20/25, Dicke 20 cm,
liefern, höhen- und fluchtgerecht einbauen,
vollständiges Verschlämmen der Fugen mit Zementmörtel
MG III.
Überschüssiger Zementmörtel ist sofort zu entfernen,
damit die Rinnenflächen ohne Zementschleier sichtbar
bleiben.
Einschließlich Herstellung von Dehnungsfugen aus
Neukautschuk-RC-Material, Dicke 10 mm, Dehnfugen alle
10 m sowie an Einbauten.
Bis 10 m.
Menge: 50,000 m

**07.0002 Entwässerungsrinne herstellen, Pultform, Platten 30/30/10, über 10 m**
Position wie vor, jedoch über 10 m.
Menge: 200,000 m

**07.0003 Entwässerungsrinne herstellen, Pultform, Platten 15/30/10, bis 10 m**
Position wie vor, jedoch für Betonplatten 15/30/10 bis
10 m.
Menge: 50,000 m

**07.0004 Entwässerungsrinne herstellen, Pultform, Platten 15/30/10, über 10 m**
Position wie vor, jedoch für Betonplatten 15/30/10 über
10 m.
Menge: 65,000 m

**07.0005 Entwässerungsrinne herstellen, Pultform, 2xPlatten 15/30/10, bis 10 m**
Position wie vor, jedoch für Rinnenbreite 30 cm
bestehend aus 2x Betonplatten 15/30/10 bis 10 m.
Menge: 25,000 m

**07.0006 Entwässerungsrinne herstellen, Pultform, 2xPlatten 15/30/10, über 10 m**
Position wie vor, jedoch für Rinnenbreite 30 cm
bestehend aus 2x Betonplatten 15/30/10 über 10 m.
Menge: 25,000 m

**07.0007 Entwässerungsrinne herstellen, Pultform Radius < 12 m, Zulage**
Zulage für das Verlegen der v.g. Rinnenplatten Pultform
in Radien <12 m. Einschließlich Gehrungsschnitte zur
Sicherstellung eines gleichmäßigen Fugenbildes.
Die Abrechnung erfolgt nach Rinnenlänge an der
Vorderkante des Bordsteines.
Menge: 20,000 m

**07.0008 Entwässerungsrinne, Betonplatten schneiden, bis D 10 cm**
Vorbeschriebene Rinnenplatten zur Herstellung von
Passlängen auf Passmaß trennen, mit Nassschneidgerät,
Rinnendicke bis 10 cm.
Menge: 40,000 St

**07.0009 Entwässerungsrinne herstellen, Muldensteine, 30/33/12, bis 5 m**
Entwässerungsrinne Betonrinnenplatten 30/33/12 cm,
Farbe grau,
Breite: 30 cm
Dicke: 12 cm
Stichmaß 2,0 cm
Farbe: grau,
Fundament aus Beton C 20/25, Dicke 20 cm,
liefern, höhen- und fluchtgerecht einbauen,
vollständiges Verschlämmen der Fugen mit Zementmörtel
MG III.
Überschüssiger Zementmörtel ist sofort zu entfernen,
damit die Rinnenflächen ohne Zementschleier sichtbar
bleiben.
Einschließlich Herstellung von Dehnungsfugen aus
Neukautschuk-RC-Material, Dicke 10 mm, Dehnfugen alle
10 m sowie an Einbauten.
Bis 5 m.
Menge: 25,000 m

**07.0010 Entwässerungsrinne herstellen, Muldensteine, 30/33/12, über 5 m**
Position wie vor, jedoch über 5 m.
Menge: 25,000 m

**07.0011 Rinnensystem herstellen, dreizeilig, Mulde, B 30 cm**
Liefern und Verlegen von dreizeiligen Pflasterrinnen-
Elementen, mit garantierter Frost- und
Tausalzbeständigkeit, erhöhtem Abrieb- und
Witterungswiderstand,
sowie einer Mindestvorsatzdicke von 8 mm,
ansonsten Güteeigenschaften nach DIN EN 1338:
Max. Differenz in der Diagonalen, Klasse: K
Witterungswiderstand Klasse: D,
Abriebwiderstand Klasse: I,
Gleit / Rutschwiderstand: SRT = 55,
Fundament aus Beton C 20/25 herstellen,
Dicke Fundament mind. 20 cm,
Breite: 30,9 cm
Dicke: 14 cm
Stichmaß 1,25 cm
Farbe: grau
Elemente vor dem Versetzen zur Verbesserung der
Haftzugfestigkeit an der Unterseite mit Haftvermittler
versehen. Fugen mit geeignetem, frosttausalzbeständigem Fugenmörtel ausschlämmen.
Einschließlich Herstellung von Dehnungsfugen aus
rückstellfähigen Dehnfugeneinlagen aus PE-
Polyolefinschaumstoff, Dicke 10 mm, Dehnfugen alle 5 m
sowie an Einbauten.
Menge: 20,000 m

**07.0012 Rinnensystem herstellen, dreizeilig, Mulde, B 50 cm**
Position wie vor, jedoch für Rinnensystem B 50 cm.
Breite: 50 cm
Dicke: 16 cm
Stichmaß 1,5 cm
Farbe: grau
Menge: 20,000 m

**07.0013 Rinnensystem dreizeilig, Mulde, B 30 cm, Radienelement, Zulage**
Zulage zu der Rinnenpositionen für die Lieferung und
den fachgerechten Einbau für Radienelemente im
Kurvenbereich für v.g. Rinnensystem dreizeilig, Mulde,
B 30,9 cm.
Menge: 10,000 m

**07.0014 Rinnensystem dreizeilig, Mulde, B 50 cm, Radienelement, Zulage**
Position wie vor, jedoch für Rinnensystem B 50 cm.
Menge: 10,000 m

**07.0015 Rinnensystem herstellen, dreizeilig, Mulde, B 30 cm, Abschluss, Zulage**
Zulage zu der Rinnenposition für die Lieferung und den
Einbau eines Abschlusssteins für v.g. Rinnensystem
dreizeilig, Mulde, B 30,9 cm.
Menge: 10,000 St

**07.0016 Rinnensystem herstellen, dreizeilig, Mulde, B 50 cm, Abschluss, Zulage**
Position wie vor, jedoch für Rinnensystem B 50 cm.
Menge: 10,000 St

**07.0017 Rinnensystem schneiden, D 14 cm**
Anschlussarbeiten für vorbeschriebenes Rinnensystem,
für das Herstellen von Schnittkanten,
mit Nassschneidgerät,
bei allen Anpassungen, Schrägen und Rundungen.
Rinnendicke bis 14 cm.
Menge: 10,000 St

**07.0018 Rinnensystem schneiden, D 16 cm**
Position wie vor, jedoch Rinnensystem schneiden D über
14 bis 16 cm.
Menge: 10,000 St

**07.0019 Pflasterrinne herstellen, zweizeilig, 16/16/14, bis 5 m**
Pflasterrinne aus Betonformsteinen 16/16/11-14,
zweizeilig, Kanten gefast,
Farbe grau,
Fundament aus Beton C 20/25, Dicke 20 cm,
höhen- und fluchtgerecht einbauen,
vollständiges Verschlämmen der Fugen mit Zementmörtel
MG III.
Überschüssiger Zementmörtel ist sofort zu entfernen,
damit die Rinnenflächen ohne Zementschleier sichtbar
bleiben.
Einschließlich Herstellung von Dehnungsfugen aus
Neukautschuk-RC-Material, Dicke 10 mm, Dehnfugen alle
10 m sowie an Einbauten.
Bis 5 m.
Menge: 20,000 m

**07.0020 Pflasterrinne herstellen, zweizeilig, 16/16/14, über 5 m**
Position wie vor, jedoch über 5 m.
Menge: 40,000 m

**07.0021 Pflasterrinne, zweizeilig, schneiden, bis D 14 cm**
Vorbeschriebene Rinnenplatten zur Herstellung von
Passlängen auf Passmaß trennen, mit Nassschneidgerät,
Rinnendicke bis 14 cm.
Menge: 10,000 St

**07.0022 Entwässerungsrinne aus Natursteinen herstellen, bis 5 qm**
Entwässerungsrinne aus Natursteinen,
Kopfsteinpflaster Granit 160-200/160/160 mm,
ein- bis dreizeilig liefern,
Fundament aus Beton C 20/25, Dicke 20 cm,
höhen- und fluchtgerecht einbauen,
vollständiges Verschlämmen der Fugen mit Zementmörtel
MG III.
Überschüssiger Zementmörtel ist sofort zu entfernen,
damit die Rinnenflächen ohne Zementschleier sichtbar
bleiben.
Bis 5 qm.
Menge: 15,000 qm

**07.0023 Entwässerungsrinne aus Natursteinen herstellen, über 5 qm**
Position wie vor, jedoch über 5 qm.
Menge: 15,000 qm

**07.0024 Bordstein H 15/30 liefern u. einbauen, bis 5 m**
Bordstein aus Beton liefern und setzen,
DIN EN 1340, Maße DIN 483, Qualität DIT,
Form H 15/30/100,
Farbe grau,
Fundament und Rückenstütze aus Beton C 20/25, Dicke 20
cm,
höhen- und fluchtgerecht einbauen,
Die Rückenstütze ist in der gesamten Höhe mindestens 15
cm dick in Schalung herzustellen,
die Oberkante der Rückenstütze richtet sich nach der
angrenzenden Flächenbefestigung,
die Oberkante der Rückenstütze ist nach außen leicht
abzuschrägen.
Fugenbreite soll mit ca. 5 mm ausgebildet werden,
eine Fugenverfüllung ist nicht erforderlich.
Einschließlich Herstellung von Dehnungsfugen aus
Neukautschuk-RC-Material, Dicke 10 mm, Dehnfugen alle
10 m sowie an Einbauten.
Bis 5 m.
Menge: 25,000 m

**07.0025 Bordstein H 15/30 liefern u. einbauen, bis 20 m**
Position wie vor, jedoch über 5 bis 20 m.
Menge: 40,000 m

**07.0026 Bordstein H 15/30 liefern u. einbauen, über 20 m**
Position wie vor, jedoch über 20 m.
Menge: 50,000 m

**07.0027 Bordstein R 15/22 liefern u. einbauen, bis 5 m**
Bordstein aus Beton liefern und setzen,
DIN EN 1340, Maße DIN 483, Qualität DIT,
Form R 15/22/100,
Farbe grau,
Fundament und Rückenstütze aus Beton C 20/25, Dicke 20
cm,
höhen- und fluchtgerecht einbauen,
Die Rückenstütze ist in der gesamten Höhe mindestens 15
cm dick in Schalung herzustellen,
die Oberkante der Rückenstütze richtet sich nach der
angrenzenden Flächenbefestigung,
die Oberkante der Rückenstütze ist nach außen leicht
abzuschrägen.
Fugenbreite soll mit ca. 5 mm ausgebildet werden,
eine Fugenverfüllung ist nicht erforderlich.
Einschließlich Herstellung von Dehnungsfugen aus
Neukautschuk-RC-Material, Dicke 10 mm, Dehnfugen alle
10 m sowie an Einbauten.
Bis 5 m.
Menge: 30,000 m

**07.0028 Bordstein R 15/22 liefern u. einbauen, bis 20 m**
Position wie vor, jedoch über 5 bis 20 m.
Menge: 40,000 m

**07.0029 Bordstein R 15/22 liefern u. einbauen, über 20 m**
Position wie vor, jedoch über 20 m.
Menge: 50,000 m

**07.0030 Kurvenstein Form H, R für Radien <8 m, Zulage**
Kurvenstein für v.g. Bordstein,
aus Beton,
Radius 0,5 m bis 8 m (Außenradius),
DIN EN 1340, Maße DIN 483,
Form H 15 x 30, R 15 x 22,
liefern und  einbauen.
Zulage zu vorbeschriebener Bordsteinverlegung.
Menge: 20,000 m

**07.0031 Übergangsstein Form H auf R, Zulage**
Übergangs- und Absenksteine,
von Hochbord 15/30 auf Rundbord 15/22 R 5,
Übergangsrichtung wahlweise links oder rechts,
liefern und einbauen.
Zulage zu vorbeschriebener Bordsteinverlegung.
Menge: 10,000 St

**07.0032 Bordstein Form H, R, Außen-/Innenecke, Zulage**
Außen-/ Innenecke für v.g. Bordstein,
aus Beton,
DIN EN 1340, Maße DIN 483,
Form H 15 x 30, R 15 x 22,
liefern und  einbauen.
Zulage zu vorbeschriebener Bordsteinverlegung.
Menge: 4,000 St

**07.0033 Zusätzliche Dehnungsfuge an Bord- oder Rinnenanlage herstellen, Zulage**
Zulage für die Herstellung einer vom AG zusätzlich
angeordneten Dehnungsfuge in einer Bord- oder
Rinnenanlage über die in der jeweiligen Grundposition
bereits enthaltenen Regel- und Anschlussfugen hinaus.
Rückstellfähige, wasser- und witterungsbeständige
Dehnfugeneinlage, Dicke 10 mm, liefern, zuschneiden und
über den vollständigen gebundenen Querschnitt der Bord-
und/oder Rinnenkonstruktion einbauen.
Kalkulationsgrenze je Fuge:
- Rinnen- bzw. Konstruktionsbreite bis 50 cm,
- gebundene Konstruktionshöhe einschließlich Fundament
und Rückenstütze bis 35 cm.
Fuge lot- bzw. fluchtgerecht ausbilden. Angrenzende
Beton-, Mörtel- und Steinflächen sauber voneinander
trennen. Erforderliches Zuschneiden und Anpassen der
Fugeneinlage ist einzukalkulieren.
Abrechnung je zusätzlich auf ausdrückliche Anordnung
des AG hergestellter Dehnungsfuge.
Abrechnungsabgrenzung:
Dehnungsfugen, die nach den zugehörigen Grundpositionen
bereits im Regelabstand oder an Einbauten herzustellen
sind, werden nicht zusätzlich vergütet.
Menge: 10,000 St

**07.0034 Betonstein H u. R schneiden**
Vorbeschriebene Bordsteine zur Herstellung von
Passlängen auf Passmaß trennen,
mit Nassschneidgerät,
Bordsteine Form H 15/30 und R 15/22.
Menge: 20,000 St

**07.0035 Bordstein T 8/30 liefern u. einbauen, bis 5 m**
Bordstein aus Beton liefern und setzen,
DIN EN 1340, Maße DIN 483, Qualität DIT,
Form T 8/30/100,
Farbe grau,
Fundament und Rückenstütze aus Beton C 20/25, Dicke 20
cm,
höhen- und fluchtgerecht einbauen,
Die Rückenstütze ist in der gesamten Höhe mindestens 15
cm dick in Schalung herzustellen,
die Oberkante der Rückenstütze richtet sich nach der
angrenzenden Flächenbefestigung,
die Oberkante der Rückenstütze ist nach außen leicht
abzuschrägen.
Fugenbreite soll mit ca. 5 mm ausgebildet werden,
eine Fugenverfüllung ist nicht erforderlich.
Einschließlich Herstellung von Dehnungsfugen aus
Neukautschuk-RC-Material, Dicke 10 mm, Dehnfugen alle
10 m sowie an Einbauten.
Bis 5 m.
Menge: 25,000 m

**07.0036 Bordstein T 8/30 liefern u. einbauen, über 5 m**
Position wie vor, jedoch über 5 m.
Menge: 165,000 m

**07.0037 Bordstein T 10/30 liefern u. einbauen, bis 5 m**
Position wie vor, jedoch Bordstein T 10/30 bis 5 m.
Menge: 25,000 m

**07.0038 Bordstein T 10/30 liefern u. einbauen, über 5 m**
Position wie vor, jedoch Bordstein T 10/30 über 5 m.
Menge: 10,000 m

**07.0039 Kurvenstein Form T für Radien <8 m, Zulage**
Kurvenstein für v.g. Bordstein,
aus Beton,
Radius 0,5 m bis 8 m (Außenradius),
DIN EN 1340, Maße DIN 483,
Form T 8-10 x 30,
liefern und  einbauen.
Zulage zu vorbeschriebener Bordsteinverlegung.
Menge: 20,000 m

**07.0040 Rasenkantenstein 5/30 liefern u. einbauen, bis 5 m**
Bordstein aus Beton liefern und setzen,
DIN EN 1340, Maße DIN 483, Qualität DIT,
Form Rasenkantenstein 5/30,
Farbe grau,
Fundament und Rückenstütze aus Beton C 20/25, Dicke 20
cm,
höhen- und fluchtgerecht einbauen,
Die Rückenstütze ist in der gesamten Höhe mindestens 15
cm dick in Schalung herzustellen,
die Oberkante der Rückenstütze richtet sich nach der
angrenzenden Flächenbefestigung,
die Oberkante der Rückenstütze ist nach außen leicht
abzuschrägen.
Fugenbreite soll mit ca. 5 mm ausgebildet werden,
eine Fugenverfüllung ist nicht erforderlich.
Einschließlich Herstellung von Dehnungsfugen aus
Neukautschuk-RC-Material, Dicke 10 mm, Dehnfugen alle
10 m sowie an Einbauten.
Bis 5 m.
Menge: 20,000 m

**07.0041 Rasenkantenstein 5/30 liefern u. einbauen, über 5 m**
Position wie vor, jedoch über 5 m.
Menge: 20,000 m

**07.0042 Kurvenstein Rasenkantenstein für Radien, Zulage**
Kurvenstein für v.g. Bordstein,
aus Beton,
Radius 0,25 und 0,5 m,
DIN EN 1340, Maße DIN 483,
Form Rasenkantenstein
liefern und einbauen.
Zulage zu vorbeschriebener Bordsteinverlegung.
Menge: 10,000 m

**07.0043 Betonstein T u. Rasenkantenstein schneiden**
Vorbeschriebene Bordsteine zur Herstellung von
Passlängen auf Passmaß trennen,
mit Nassschneidgerät,
Bordsteine Form T 8-10/30.
Menge: 15,000 St

**07.0044 Rampenstein 50/50/15-20 liefern u. einbauen**
Rampenstein aus Beton liefern und setzen,
DIN EN 1340, Maße DIN 483, Qualität DIT,
Format 50/50/15-20,
Farbe weiß, Weißvorsatz,
Fundament und Rückenstütze aus Beton C 20/25, Dicke 20
cm,
höhen- und fluchtgerecht einbauen,
Die Rückenstütze ist in der gesamten Höhe mindestens 15
cm dick in Schalung herzustellen,
die Oberkante der Rückenstütze richtet sich nach der
angrenzenden Flächenbefestigung,
die Oberkante der Rückenstütze ist nach außen leicht
abzuschrägen.
Fugenbreite soll mit ca. 5 mm ausgebildet werden,
eine Fugenverfüllung ist nicht erforderlich.
Menge: 10,000 m

**07.0045 Bordstein Querungsstelle liefern u. einbauen, Mittelstück 0-3, weiß**
Bordsteine aus Beton liefern und setzen,
DIN EN 1340, Maße DIN 483, Qualität DIT,
für Barrierefreie Querungshilfe nach DIN 18040-3 für
eine getrennte Überquerungsstelle,
Nullabsenkung Mittelstück 0-3, Querungsbereich
Mobilitätsbehinderte
Farbe weiß, Weißvorsatz,
Länge: 50 cm,
Breite: 30 cm,
Höhe: 17-20 cm,
Vorstand 0 cm zum Fahrbahnrand,
Witterungswiderstand Klasse: D,
Festigkeit Klasse: U,
Abriebwiderstand Klasse: I,
Oberfläche rutschhemmend R12 (SRT > 60),
Beton 30/45, XF4
Bordsteine auf ein mind. 20 cm dickes Fundament mit
einer mind. 15 cm dicken beidseitigen Rückenstütze aus
Beton C 20/25 versetzen,
Rückenstütze in Schalung herstellen,
abgeschrägt bis 12 cm unter Oberkante Bordstein,
Stoßfugen, ca. 5 mm breit, anordnen. Die DIN 18318 ist
zu beachten.
Das ausgewählte Produkt ist zu bemustern und bedarf der
Zustimmung des AG.
Menge: 8,000 St

**07.0046 Bordstein Querungsstelle liefern u. einbauen, Nullabsenkung 0-3-3,weiß**
Position wie vor, jedoch Übergangsstein Nullabsenkung
0-3-3,
Farbe: weiß, Weißvorsatz,
Länge: 50 cm,
Breite: 30 cm,
Höhe: 17-20-20 cm,
Vorstand 0-3 cm zum Fahrbahnrand,
auf Fase 2,
Übergangsrichtung wahlweise links oder rechts.
Menge: 8,000 St

**07.0047 Bordstein Querungsstelle liefern u. einbauen, Nullabsenkung 0-3-6,weiß**
Position wie vor, jedoch Übergangsstein Nullabsenkung
0-3-6,
Farbe: weiß, Weißvorsatz,
Länge: 50 cm,
Breite: 30 cm,
Höhe: 17-20-23 cm,
Vorstand 0-6 cm zum Fahrbahnrand,
auf Fase 2,
Übergangsrichtung wahlweise links oder rechts.
Menge: 8,000 St

**07.0048 Bordstein Querungsstelle liefern u. einbauen, Nullabsenkung 0-3-6, R5**
Position wie vor, jedoch Übergangsstein Nullabsenkung
0-3-6 R5,
Farbe: weiß, Weißvorsatz,
Länge: 50 cm,
Breite: 30 cm,
Höhe: 17-20-23 cm,
Vorstand 0-6 cm zum Fahrbahnrand,
auf R5,
Übergangsrichtung wahlweise links oder rechts.
Menge: 8,000 St

**07.0049 Bordstein Querungsstelle liefern u. einbauen, Einfahrtstein, weiß**
Position wie vor, jedoch Einfahrtstein,
Einbauhöhe +3 bzw. +6 cm, Querungsbereich
Sehbehinderte,
Farbe: weiß, Weißvorsatz,
Länge: 50 cm,
Breite: 30 cm,
Höhe: 18 cm,
Vorstand 3 bzw. 6 cm zum Fahrbahnrand,
mit Fase 2.
Menge: 8,000 St

**07.0050 Bordstein Querungsstelle liefern u. einbauen, Einfahrtstein, R5**
Position wie vor, jedoch Einfahrtstein R5,
Farbe: weiß, Weißvorsatz,
Länge: 50 cm,
Breite: 30 cm,
Höhe: 18 cm,
Vorstand 3 bzw. 6 cm zum Fahrbahnrand,
mit R5.
Übergangsrichtung wahlweise links oder rechts.
Menge: 8,000 St

**07.0051 Kurvensteine Querungsstelle liefern u. einbauen, Radien < 19 m, Zulage**
Kurvenstein für Bordstein Querungshilfe liefern und
setzen,
aus Beton,
DIN EN 1340, Maße DIN 483,
Radius 0,5 m bis 19 m,
Verwendung von Viertel- und Polygonalsteinen für
Mittelstück 0-3 und Einfahrtstein,
liefern und fachgerecht einbauen.
Zulage zu vorbeschriebener Bordsteinverlegung
Querungshilfe Mittelstück 0-3 und Einfahrtstein.
Menge: 8,000 m

**07.0052 Bordstein Querungsstelle schneiden**
Vorbeschriebene Bordsteine für die Querungsstelle zur
Herstellung von Passlängen auf Passmaß trennen,
mit Nassschneidgerät.
Menge: 8,000 St

**07.0053 Spezialadapter R 15x22 liefern u. einbauen, Fase 2, grau**
Bordsteine aus Beton liefern und setzen,
DIN EN 1340, Maße DIN 483, Qualität DIT
Spezialadapter links/rechts zum Rundbordstein
15/20 Fase 2,
Farbe grau,
Übergang Barrierefreie Querungshilfe zum Rundbordstein
Übergangsrichtung wahlweise links oder rechts,
Länge: 50 cm,
Breite: 15 cm,
Witterungswiderstand Klasse: D,
Festigkeit Klasse: U,
Abriebwiderstand Klasse: I,
Gleit / Rutschwiderstand: SRT = 55,
Bordsteine auf ein mind. 20 cm dickes Fundament mit
einer mind.15 cm dicken beidseitigen Rückenstütze aus
Beton versetzen,
Rückenstütze in Schalung herstellen,
abgeschrägt bis 10 cm unter Oberkante Bordstein,
Druckfestigkeit Beton von Fundament, Rückenstütze am
fertigen Bauteil: mind. 20 N/mm²,
Stoßfugen, ca. 5 mm breit, anordnen. Die DIN 18318 ist
zu beachten.
Menge: 8,000 St

**07.0054 Spezialadapter R 15x22 gekippt einbauen, Zulage**
Bordstein Beton Spezialadapter R 15x22, Fase 2, grau,
Übergang Nullabsenkung 0-3-6 auf Rundbord 15x22,
gekippt einbauen, einschl. Stirnseiten nachschneiden,
Übergangsrichtung wahlweise links oder rechts.
Zulage zum vorbeschriebenen Spezialadapter.
Menge: 8,000 St

**07.0055 Sonderbordstein, Buseinstiegsbord ausbauen, wieder versetzen**
Sonderbordstein aus Beton,
Einstiegbords für Haltestellen, L = 100 cm,
innerhalb vorhandener Bordanlage ausbauen,
Unterbeton und Rückenstütze aus Beton aufnehmen,
auszubauenden Bordstein und angrenzende Bordsteine
gegen Beschädigungen schützen,
ausgebauten Bordstein säubern und zum Wiedereinbau
lagern,
einschl. Erdarbeiten, Herstellung Arbeitsraum,
Bord nach Ausführung von Leitungsbauarbeiten wieder
versetzen, Herstellung Rückenstütze aus Beton C 20/25,
15 cm breit, Unterbeton C 20/25, 20 cm dick, gem. DIN
18318,
Wiedereinbau Schotter/Boden, standfest Verdichten.
Anfallende Stoffe beseitigen (inkl. Kippgebühr).
Menge: 2,000 St

**07.0056 Mini L-Winkelstein 40/40/22 liefern u. einbauen**
Mini L-Winkelstein aus Beton liefern und setzen,
für Einfassungen und Stabilisierungen ohne besondere
Anforderungen,
Abmessungen 40/40/22 cm,
ohne Bewehrung,
Farbe grau,
Fundament und Rückenstütze aus Beton C 20/25, Dicke 20
cm,
höhen- und fluchtgerecht einbauen,
Die Rückenstütze ist in der gesamten Höhe mindestens 15
cm dick in Schalung herzustellen,
die Oberkante der Rückenstütze ist nach außen leicht
abzuschrägen.
Bauhöhe: 40 cm
Fußbreite: 22 cm
Baulänge: 40 cm.
Menge: 20,000 m

**07.0057 Blockstufen liefern u. einbauen, 100/30/15, grau**
Liefern und Verlegen von Betonblockstufen mit
garantierter Frost- und Tausalzbeständigkeit von 5
Jahren, ansonsten Güteeigenschaften nach DIN EN 13198,
Blockstufen lot- und fluchtgerecht unter
Berücksichtigung der angegebenen Höhenpunkte verlegen.
Die Stufen werden in ein Mörtelbett aus drainagefähigem
Mörtel, Dicke 3 - 5 cm, der Mörtelgruppe III
(ausblühungsfrei, frostbeständig) zwängungsfrei auf ein
vorab hergestelltes, Betonfundament aus C 16/20, Dicke
ca. 20 cm, mit Eigengefälle versetzt.
Unterseite der Stufen im Bereich der Mörtelstreifen mit
Haftbrücke versehen.
Verlegung mit Lagerfuge, 0,5 bis 1 cm breit sowie mit
0,5 cm breiten Stoßfugen.
DIN 18333 ist zu beachten.
Einschl. Herstellung Fundament und Schalung.
Die Stufen werden mit einem Gefälle versetzt. Das
Gefälle muss zu einer zielsicheren Entwässerung
beitragen.
Stufe:
Länge: 100 cm
Breite: 30 cm
Höhe: 15 cm
Farbe: grau
Menge: 10,000 m

### Titel 08 PLATTEN u. PFLASTER

*Hinweis*
Pflasterarbeiten
Liefern und Verlegen von Betonpflastersteinen mit
garantierter Frost- und Tausalzbeständigkeit, ansonsten
Güteeigenschaften nach DIN EN 1338 bzw. DIN EN 1339 und
TL Pflaster-StB.

Die Lieferung beinhaltet sämtliche Materialien für den
Belag (Normalsteine und Formsteine (Rand- und
Abschlusssteine), wie z.B. Bischofsmützen, die Bettung
sowie Fugen(Kammer-) füllung.

Schneidarbeiten (Nassschneidgerät, falls nicht anders
vereinbart) an Kanten, Bordsteinen, Rundungen,
Aussparungen etc. sind so auszuführen, dass keine
Steine kleiner als 1/2-Stein verlegt werden müssen.

Die Absteckung der Bordsteine und sonst.
Randbegrenzungen ist soweit möglich auf das Pflastermaß
abzustimmen.
In Kurvenbereichen und/oder vor Schrägen und gebogenen
Bordsteinverläufen ist Pflasterverlegung in Bändern
einzukalkulieren.

Die DIN 18318, das Merkblatt für Flächenbefestigung mit
Pflaster- und Plattenbelägen und die Einbauempfehlungen
des Herstellers sind zu beachten.

Die Steine sind entsprechend dem beschriebenen
Verlegemuster, falls nicht anders beschrieben oder in
den Verlegevorschriften der Hersteller vorgeschrieben,
auf einer Bettung aus Edelbrechsand-Splitt-Gemisch der
Körnung 0-5 mm, Korngrößenverteilung Gu, in 4 cm Stärke
(verdichteter Zustand) und mit einer Fugenbreite von 3-
5 mm zu verlegen, unverzüglich mit Edelbrechsand der
Körnung 0/4 mm einzusanden und abzurütteln.
Bettungs- und Fugenmaterial abgestimmt auf
Filterstabilität mit den darunter liegenden Schichten,
ohne Kalkanteile.
Fugenmaterial trocken einkehren, Pflaster abrütteln,
anschließend Pflaster nochmals mit Fugenmaterial
einschlämmen, Fuge vollständig schließen.

Abrütteln mit einem geeigneten Plattenrüttler vom Rand
her, Pflaster durch zus. Neoprenplatte schützen.

Schneiden von Pflaster und Borden darf nur durch
Nassschnitt erfolgen.

In die Pflasterpositionen ist einmaliges Nachsanden der
Flächen nach Abnahme auf Anforderung des AG, innerhalb
des jeweiligen Gewährleistungszeitraums eines
Einzelauftrags, einzukalkulieren.

**08.0001 Gehwegplatten 30/30/6 liefern u. verlegen, bis 5 qm**
Gehwegplatten aus Beton,
Format 30/30/6,
Farbe grau,
liefern, höhen- und fluchtgerecht,
in ein Mörtelbett von 5 cm Stärke, der Mörtelgruppe III
verlegen, Fugenbreite 3-5 mm,
vollständiges Verschlämmen der Fugen mit Zementmörtel
MG III.
Überschüssiger Zementmörtel ist sofort zu entfernen,
damit die Pflasterfläche ohne Zementschleier sichtbar
bleibt.
Bis 5 qm.
Menge: 20,000 qm

**08.0002 Gehwegplatten 30/30/6 liefern u. verlegen, über 5 qm**
Position wie vor, jedoch über 5 qm.
Menge: 125,000 qm

**08.0003 Gehwegplatten schneiden**
Vorbeschriebene Gehwegplatten schneiden,
mit Nassschneidgerät.
Menge: 20,000 m

**08.0004 Betonverbundsteinpflaster liefern u. verlegen, bis D 10 cm, bis 5 qm**
Pflasterdecke gemäß ZTV Pflaster-StB 20,
aus Pflastersteinen aus Beton,
nach DIN EN 1338,
Betonrechteck-Pflaster 20/10 cm, Doppel-T,
Dicke bis 10 cm,
gefast (Mikrofase),
aus Beton mit erhöhter Frost- und
Tausalzwiderstandsfähigkeit,
erhöhtem Abrieb- und Witterungswiderstand,
max. Differenzen K,
Witterungswiderstand Klasse: D,
Abriebwiderstand Klasse: I
Oberfläche durchgefärbt,
Farbe: grau
liefern und höhen- und fluchtgerecht auf Bettung 0/5
(Sand-Splitt-Gemisch aus gebrochenem Naturstein),
4 cm stark (verdichtet),
im Reihen-, Ellenbogen- oder Fischgrätverband gemäß ZTV
Pflaster-StB 20 verlegen und abrütteln.
Einzurechnen ist. dass entlang der Bordsteine ein
Läuferstein zu verlegen ist. DAs Beischneiden an diesen
Läuferstein ist einzurechnen.
Das Angleichen an Armaturen, Schrägen, Kanten und
Rundungen wird durch Nassschnitt hergestellt und wird
in separater Position vergütet.
Die Fugen sind vollständig mit Fugenmaterial 0/3
(Edelbrechsand) zuerst einzukehren und anschließend
einzuschlämmen. Überschüssiges Fugenmaterial ist zu
entfernen.
Einschließlich Lieferung Bettung und Anfangs-/Endstein
für Doppel-T-Pflaster.
Bis 5 qm.
Menge: 15,000 qm

**08.0005 Betonverbundsteinpflaster liefern u. verlegen, bis D 10 cm, bis 25 qm**
Position wie vor, jedoch über 5 qm bis 25 qm.
Menge: 75,000 qm

**08.0006 Betonverbundsteinpflaster liefern u. verlegen, bis D 10 cm, über 25 qm**
Position wie vor, jedoch über 25 qm.
Menge: 500,000 qm

**08.0007 Betonverbundsteinpflaster, Läuferband, Zulage**
Zulage für die Herstellung eines zusätzlichen
einzeiligen Läuferbandes im Bereich von
Pflasterschnitten oder auf Anordnung des AG, soweit
dieses nicht bereits nach der Grundposition
herzustellen ist.
Betonverbundsteinpflaster, Dicke bis 10 cm,
als einzeiliges Läuferband im Bereich von
Pflasterschnitten und dergleichen verlegen.
Als Zulage zur Pflasterposition.
Menge: 110,000 m

**08.0008 Betonverbundsteinpflaster, Farbe rot, Zulage**
Zulage für Pflasterfarbe "rot" zu v.g.
Betonverbundsteinpflaster Positionen.
Menge: 16,000 qm

**08.0009 Betonverbundsteinpflaster, Farbe weiß, Zulage**
Zulage für Pflasterfarbe "weiß" zu v.g.
Betonverbundsteinpflaster Positionen.
Menge: 16,000 qm

**08.0010 Betonverbundsteinpflaster Tegula-Tec-System 10 liefern u. verlegen**
Pflasterdecke gemäß ZTV Pflaster-StB 20,
aus Pflastersteinen aus Beton,
nach DIN EN 1338,
Tegula-Tec-System 10,
Dicke 10 cm,
ohne Fase,
Farbe: herbstwald, anthrazit,
liefern und höhen- und fluchtgerecht auf Bettung 0/5
(Sand-Splitt-Gemisch aus gebrochenem Naturstein),
4 cm stark (verdichtet),
gemäß ZTV Pflaster-StB 20 verlegen und abrütteln.
Die Fugen sind vollständig mit Fugenmaterial 0/3
(Edelbrechsand) zuerst einzukehren und anschließend
einzuschlämmen. Überschüssiges Fugenmaterial ist zu
entfernen.
Einschließlich Bettung und Anfangs-/Endstein.
Menge: 30,000 qm

**08.0011 Betonverbundsteinpflaster Pasand liefern u. verlegen**
Pflasterdecke gemäß ZTV Pflaster-StB 20,
aus Pflastersteinen aus Beton,
nach DIN EN 1338,
Pasand,
Dicke bis 10 cm,
Farbe: weiß, granit,
liefern und höhen- und fluchtgerecht auf Bettung 0/5
(Sand-Splitt-Gemisch aus gebrochenem Naturstein),
4 cm stark (verdichtet),
gemäß ZTV Pflaster-StB 20 verlegen und abrütteln.
Die Fugen sind vollständig mit Fugenmaterial 0/3
(Edelbrechsand) zuerst einzukehren und anschließend
einzuschlämmen. Überschüssiges Fugenmaterial ist zu
entfernen.
Einschließlich Bettung.
Menge: 30,000 qm

**08.0012 Pflasterkante herstellen, bis D 10 cm**
Anschlussarbeiten für vorbeschriebene Pflasterdecken,
für das Herstellen von Schnittkanten,
mit Nassschneidgerät,
bei allen Anpassungen, Schrägen und Rundungen.
Pflasterdicke bis 10 cm.
Menge: 120,000 m

**08.0013 Hydranten-Pflastersatz liefern u. verlegen, bis D 10 cm**
Hydranten-Pflastersatz zur passgerechten Umpflasterung
von Hydrantenabdeckungen liefern und höhen- und
fluchtgerecht verlegen.
Farbe: grau, Format: 58/58/10, 8-teilig,
Modell "Taria".
Der Pflastersatz ist mit den geraden Außenkanten so
anzulegen, dass diese höhen- und fluchtgerecht zu den
Pflasterzeilen der anzuschließenden Pflasterfläche
liegen.
Menge: 5,000 St

**08.0014 Straßenkappen-Pflastersatz liefern u. verlegen, bis D 10 cm**
Position wie vor, jedoch Straßenkappen-Pflastersatz zur
passgerechten Umpflasterung von Schieberkappen (12 bzw.
19 cm) liefern und höhen- und fluchtgerecht verlegen.
Farbe: grau, Format: 30/30/10, 8-teilig,
Modell "Taria".
Einschließlich Bettung.
Menge: 10,000 St

**08.0015 Schachtdeckel-Pflastersatz liefern u. verlegen, bis D 10 cm**
Position wie vor, jedoch Schachtdeckel-Pflastersatz zur
passgerechten Umpflasterung von Schachtabdeckungen (LW
625 mm) liefern und höhen- und fluchtgerecht verlegen.
Farbe: grau, Format: 30/30/10, 8-teilig,
Modell "Taria".
Einschließlich Bettung.
Menge: 10,000 St

**08.0016 Pflastersatz, Farbe, Zulage**
Zulage für Farbe zu v.g. Pflastersätzenpositionen.
Menge: 7,000 St

**08.0017 Rasengittersteine 60/40/12 liefern u. verlegen**
Rasengittersteine aus Beton,
Format 60/40 cm,
Stärke 12 cm,
Farbe grau,
liefern und höhen- und fluchtgerecht auf Bettung 0/5
(Sand-Splitt-Gemisch aus gebrochenem Naturstein),
4 cm stark (verdichtet),
verlegen und abrütteln.
Für die Verfüllung der Gitterwaben ist gesiebter
Oberboden zu liefern (gesonderte Pos.) und die Waben
sind komplett zu verfüllen.
Einschließlich Lieferung Bettung.
Menge: 170,000 qm

**08.0018 Rasengittersteine schneiden, D 12 cm**
Anschlussarbeiten für vorbeschriebene Rasengittersteine
für das Herstellen von Schnittkanten,
mit Nassschneidgerät,
bei allen Anpassungen, Schrägen und Rundungen.
Steindicke 12 cm.
Menge: 25,000 m

**08.0019 Kleinpflaster, Mosaik, liefern u. einbauen**
Kleinpflaster aus Naturstein,
Mosaikpflaster aus Granit,
farblich passend zum vorbeschriebenen
Betonsteinpflaster,
Format bis 40 / 40 / 40 mm liefern,
und in Flächen, z.B. Zwickeln und Reststreifen,
in Mörtelbett C 20/25, 4-6 cm stark,
höhen- und fluchtgerecht einbauen,
vollständiges Verschlämmen der Fugen mit Zementmörtel
MG III.
Überschüssiger Zementmörtel ist sofort zu entfernen,
damit die Pflasterfläche ohne Zementschleier sichtbar
bleibt.
Mindestabrechnungsmenge sind 0,5 qm.
Menge: 15,000 qm

**08.0020 Großpflaster, Kopfstein, liefern u. einbauen, bis 5 qm**
Großpflaster aus Naturstein,
Kopfsteinpflaster aus Granit,
farblich passend zum vorbeschriebenen
Betonsteinpflaster,
Format bis 160-200/160/160 mm liefern,
in Fundament aus Beton C 20/25, 20 cm stark,
höhen- und fluchtgerecht einbauen,
vollständiges Verschlämmen der Fugen mit Zementmörtel
MG III.
Überschüssiger Zementmörtel ist sofort zu entfernen,
damit die Pflasterfläche ohne Zementschleier sichtbar
bleibt.
Bis 5 qm.
Menge: 12,000 qm

**08.0021 Großpflaster, Kopfstein, liefern u. einbauen, über 5 qm**
Position wie vor, jedoch über 5 qm.
Menge: 15,000 qm

*Hinweis*
Bodenindikatoren
Die Bodenindikatoren (Rippen- und Noppenplatten) sind
nach DIN mit ihrer Basis bündig zur OK des
Umgebungsbelags einzubauen (= talbündige Verlegung).
Die Bodenindikatoren können daher nicht gemeinsam mit
dem angrenzenden Pflaster verlegt und abgerüttelt
werden.
Die Bodenindikatoren werden nach dem Abrütteln der
Pflasterfläche talbündig eingelegt.

In einem ersten Arbeitsgang sind "glatte Platten" der
Größe 30x30x8 cm, zu verlegen, um die Pflasterfläche
abrütteln zu können.
In einem 2. Arbeitsgang sind die "glatten Platten" im
Leitstreifen aufzunehmen, die Bettung ist anzupassen
und die Rillenplatten sind mit "Überstand" zu verlegen.
Dieser Mehraufwand ist in die Pos. einzukalkulieren.

Das ausgewählte Produkt ist zu bemustern und bedarf der
Zustimmung des AG.

**08.0022 Blindenleitstreifen Rippenplatten liefern u. einbauen, 30x30, weiß**
Blindenleitstreifen Rippenplatten 30x30, weiß,
Leiteinrichtung für Blinde und Sehbehinderte nach DIN
32984,
aus Faserbeton,
gem. DIN EN 1338,
Oberfläche Trapez-Rippenprofil,
Achsabstand der Rippen ca. 38 mm,
Breite der Rippen 9,5 mm,
Höhe der Rippen 4,5 mm,
Format 30 x 30 x 8 cm,
Farbe weiß durchgefärbt,
in Gehwegen,
liefern und höhen- und fluchtgerecht auf Bettung 0/5
(Sand-Splitt-Gemisch aus gebrochenem Naturstein),
Belag mit Edelbrechsand einschlämmen, überschüssigen
Sand entfernen,
Abrütteln mit Rüttlern mit Gummischürze.
Verlegung als Feld bis Größe 60 cm x 200 cm.
Abrechnung nach verlegter Fläche.
Menge: 20,000 qm

**08.0023 Auffindestreifen Noppenplatten orthogonal od. diagonal 30x30, weiß**
Auffindestreifen aus Noppenplatten 30x30, weiß,
Leiteinrichtung für Blinde und Sehbehinderte nach DIN
32984 in der für den Auftrag maßgebenden Fassung,
aus Noppenplatten aus Faserbeton,
gem. DIN EN 1338,
Oberfläche Noppenstruktur symmetrisch,
orthogonale oder diagonale Noppenanordnung nach Vorgabe
des AG,
Abstand der Scheitelpunkte orthogonal = 50 mm,
Noppenhöhe 4,5 mm,
Noppendurchmesser im Tal = 25 mm,
Format 30 x 30 x 8 cm,
Farbe weiß durchgefärbt,
in Gehwegen und Mittelinseln,
liefern und höhen- und fluchtgerecht auf Bettung 0/5
(Sand-Splitt-Gemisch aus gebrochenem Naturstein),
Belag mit Edelbrechsand einschlämmen, überschüssigen
Sand entfernen,
Abrütteln mit Rüttlern mit Gummischürze.
Verlegung als Feld bis Größe 90 cm x 90 cm oder als
Einzel- bzw. Doppelband.
Abrechnung nach verlegter Fläche.
Menge: 10,000 qm

**08.0024 Kontraststreifen Begleitplatten 30x30, anthrazit**
Leiteinrichtung für Blinde und Sehbehinderte,
nach DIN 32984 in der für den Auftrag maßgebenden
Fassung,
Begleitplatte aus Faserbeton,
gem. DIN EN 1338,
Oberfläche glatt,
Format 30 x 30 x 8 cm,
Farbe: anthrazit,
Pflastersteine mit Vorsatzschicht aus Basalt,
Hartgesteinedelsplitt, anthrazit, wassergestrahlt,
mit umlaufender Fase und Abstandhaltern,
der Leuchtdichtekontrast muss gemäß DIN 32975, 4.2.2
größer 0,4 sein,
in Gehwegen und Mittelinseln,
liefern und höhen- und fluchtgerecht auf Bettung 0/5
(Sand-Splitt-Gemisch aus gebrochenem Naturstein),
Belag mit Edelbrechsand einschlämmen, überschüssigen
Sand entfernen,
Abrütteln mit Rüttlern mit Gummischürze.
Verlegung als Einzelband.
Abrechnung nach verlegter Fläche.
Menge: 20,000 qm

**08.0025 Betonplatten 30x30 schneiden**
Vorbeschriebene Betonplatten zur Herstellung von
Passstücken trennen, mit Nassschneidgerät.
Menge: 20,000 St

**08.0026 Jägerzaun liefern u. einbauen**
Jägerzaun aus Holz,
kesseldruckimprägniert,
einschl. Pfosten,
Zaunhöhe bis 1 m,
liefern und einbauen
einschl. Befestigungsmaterialien und Fundament.
Menge: 10,000 m

### Titel 09 STRASSENEINBAUTEN

**09.0001 Schieber- u. Hydrantenkappe ausbauen u. seitl. lagern**
Vorhandene Schieber- und Hydrantenkappe,
freilegen und ausbauen,
inkl. Ausgleichsring,
und Fundamente, ca. 40 x 40 x 30 cm,
reinigen und auf Funktionsfähigkeit prüfen,
defekte Schieber- und Hydrantenkappe aussortieren
(Entsorgung über gesonderte Pos.),
Schieber- und Hydrantenkappe innerhalb der Baustelle
lagern.
Die Stadtwerke Dreieich sind über die Freilegung zu
informieren. Für defekte Kappen ist Ersatz bei den
Stadtwerken Dreieich anzufordern und abzuholen.
Anfallendes Aufbruchmaterial aufnehmen und der
Verwertung nach Wahl des AN zuführen.
Aufbruch und Wiederherstellung des Oberbaus erfolgt
über die entsprechenden Positionen dieses LV.
Menge: 20,000 St

**09.0002 Schieber- u. Hydrantenkappe seitl. gelagert, entsorgen**
Schieber- u. Hydrantenkappe,
seitlich gelagert und ausgebaut,
aufnehmen, laden und Verwertung nach Wahl des AN
zuführen.
Menge: 10,000 St

**09.0003 Schieber- u. Hydrantenkappe seitl. gelagert, versetzen**
Schieber- und Hydrantenkappe, seitlich gelagert oder
als Ersatz durch die Stadtwerke Dreieich
bereitgestellt, aufnehmen und auf planmäßige Höhe
setzen, inkl. Betontragplatte.
Menge: 10,000 St

**09.0004 Schachtabdeckung ausbauen u. seitl. lagern**
Vorhandene Schachtabdeckung inkl. Rahmen,
LW 625 bis LW 800, bis Kl. D,
Gusseisen o. BEGU,
freilegen und ausbauen,
ev. inkl. Ausgleichsringe,
defekte Abdeckungen und Schmutzfänger aussortieren
(Entsorgung über gesonderte Pos.),
Abdeckungen und Schmutzfänger säubern und innerhalb der
Baustelle lagern,
anfallendes Aufbruchmaterial aufnehmen und der
Verwertung nach Wahl des AN zuführen.
Aufbruch und Wiederherstellung des Oberbaus erfolgt
über die entsprechenden Positionen dieses LV.
Menge: 25,000 St

**09.0005 Schachtabdeckung seitl. gelagert, entsorgen**
Schachtabdeckung inkl. Rahmen,
LW 625 bis LW 800, bis Kl. D,
Gusseisen o. BEGU,
seitlich gelagert und ausgebaut,
aufnehmen, laden und Verwertung nach Wahl des AN
zuführen.
Menge: 13,000 St

**09.0006 Auflagering seitl. gelagert, entsorgen**
Betonauflagering LW 625,
Höhe 60-100 mm,
seitlich gelagert und ausgebaut,
aufnehmen, laden und Verwertung nach Wahl des AN
zuführen.
Menge: 34,000 St

**09.0007 Auflagering liefern u. einbauen, Höhe 60 mm**
Betonauflagering nach DIN 4034, Teil 1,
lichter Durchmesser = 625 mm,
verschiebesicher, mit beidseitigem Falz liefern und
einbauen, Fugen mit geeignetem zementgebundenem Mörtel
für Entwässerungssysteme nach DIN 19573 in der für den
Auftrag maßgebenden Fassung füllen.
Ringhöhe = 60 mm.
Menge: 20,000 St

**09.0008 Auflagering liefern u. einbauen, Höhe 80 mm**
Position wie vor, jedoch Höhe 80 mm.
Menge: 15,000 St

**09.0009 Auflagering liefern u. einbauen, Höhe 100 mm**
Position wie vor, jedoch Höhe 100 mm.
Menge: 10,000 St

**09.0010 Auflagering liefern u. einbauen, Zulage**
Zulage für LW 800 zu v.g. Positionen.
Menge: 5,000 St

**09.0011 Schachtabdeckung seitl. gelagert, versetzen**
Schachtabdeckung inkl. Rahmen,
LW 625 bis LW 800, bis Kl. D,
Gusseisen o. BEGU,
seitlich gelagert, aufnehmen,
auflegen und entsprechend Bauablauf Zug um Zug bis auf
planmäßige Höhe setzen.
Fugen mit geeignetem zementgebundenem Mörtel für
Entwässerungssysteme nach DIN 19573 in der für den
Auftrag maßgebenden Fassung füllen.
Füllung glattstreichen.
Anschlüsse als Fuge herstellen.
Menge: 12,000 St

**09.0012 Schachtabdeckung BEGU liefern u. einbauen, LW 625, D 400**
Schachtabdeckung BEGU LW 625,
liefern u. einbauen,
Klasse D 400,
entsprechend DIN EN 124-2 und DIN 1229,
lichte Weite Ø 605 mm,
Bauhöhe 160 mm, ohne Scharnier,
mit BEGU-Deckel DIN 19584-2, rund,
mit Lüftungsöffnungen, Lüftungsquerschnitt ca. 180 cm²,
mit einbau- und fahrtrichtungsunabhängiger rutschfester
Oberfläche,
BEGU-Rahmen, hochziehbar, rund,
mit integrierter Aufnahme für Einstiegshilfe
entsprechend DIN 19572,
mit 4 Taschen zum Einhängen eines Schmutzfängers nach
DIN 1221,
mit formschlüssig gesicherter dämpfender Einlage,
Nut für Einlage mechanisch bearbeitet,
kompatibel zu Deckel DIN 19584,
BEGU-Deckel aus Gusseisen mit Betonfüllung gemäß DIN
19584-2,
Auflagefläche mechanisch bearbeitet.
Menge: 10,000 St

**09.0013 Schachtabdeckung BEGU liefern u. einbauen, LW 625, D 400, einwalzbar**
Schachtabdeckung BEGU LW 625, einwalzbar,
liefern u. einbauen,
Klasse D 400,
entsprechend DIN EN 124-2 und DIN 1229,
lichte Weite Ø 605 mm,
Bauhöhe 170-230 mm,
ohne Scharnier,
mit BEGU-Deckel DIN 19584-2, rund,
mit Lüftungsöffnungen, Lüftungsquerschnitt ca. 180 cm²,
zum oberflächenbündigen Einbau in bituminöse
Fahrbahnbeläge,
Rahmen aus Gusseisen, mit winkelförmigem Querschnitt,
mit eckigem Flanschrand, hochziehbar, rund,
mit integrierter Aufnahme für Einstiegshilfe
entsprechend DIN 19572,
mit 4 Taschen zum Einhängen eines Schmutzfängers nach
DIN 1221,
mit formschlüssig gesicherter dämpfender Einlage,
Nut für Einlage mechanisch bearbeitet,
kompatibel zu Deckel DIN 19584,
mit metallischem Adapterring BEGU-Deckel aus Gusseisen
mit Betonfüllung gemäß DIN19584-2,
Auflagefläche mechanisch bearbeitet.
Menge: 5,000 St

**09.0014 Schachtabdeckung BEGU liefern u. einbauen, LW 800, D 400, einwalzbar**
Position wie vor, jedoch LW 800 Klasse D 400.
Menge: 3,000 St

**09.0015 Schmutzfänger ersetzen**
Schmutzfänger nach DIN 1221, verzinkt, Form F,
schwere Ausführung mit Rundstahlträger,
passend für die Schachtabdeckungen DN 625 mm der
bestehenden Schächte,
liefern und in die Schächte fachgerecht einsetzen.
Kaputte Schmutzfänger aufnehmen und der Verwertung nach
Wahl des AN zuführen.
Menge: 20,000 St

**09.0016 Aufsatz Straßenablauf 300x500 o. 500x500 ausbauen u. seitl. lagern**
Vorhandenen Aufsatz für Straßenablauf,
300x500 oder 500x500,
Pult- oder Rinnenform,
Gusseisen,
freilegen und ausbauen,
ev. obersten Ausgleichsring.
Defekte Aufsätze aussortieren (Entsorgung über
gesonderte Pos.); defekte Schlammeimer aufnehmen und
der Verwertung nach Wahl des AN zuführen.
Aufsatz und Schlammeimer säubern und innerhalb der
Baustelle lagern,
anfallendes Aufbruchmaterial aufnehmen und der
Verwertung nach Wahl des AN zuführen.
Aufbruch und Wiederherstellung des Oberbaus erfolgt
über die entsprechenden Positionen dieses LV.
Menge: 25,000 St

**09.0017 Aufsatz Straßenablauf 300x500 o. 500x500, seitl. gelagert, entsorgen**
Aufsatz für Straßenablauf,
300x500 oder 500x500,
Pult- oder Rinnenform,
Gusseisen,
und ev. obersten Ausgleichsring,
seitlich gelagert und ausgebaut,
aufnehmen, laden und Verwertung nach Wahl des AN
zuführen.
Menge: 15,000 St

**09.0018 Aufsatz Straßenablauf 300x500 o. 500x500, seitl. gelagert, versetzen**
Aufsatz für Straßenablauf,
300x500 o. 500x500,
Pult- oder Rinnenform,
seitlich gelagert, aufnehmen,
auflegen und entsprechend Bauablauf Zug um Zug bis auf
planmäßige Höhe setzen.
Fugen mit geeignetem zementgebundenem Mörtel für
Entwässerungssysteme nach DIN 19573 in der für den
Auftrag maßgebenden Fassung füllen.
Füllung glattstreichen.
Anschlüsse als Fuge herstellen.
Menge: 10,000 St

**09.0019 Straßenablauf Bodenteil Beton, 300x500 o. 500x500**
Bodenteil für Straßenablauf aus Beton,
300x500 oder 500x500,
ohne Schlammraum,
DIN 4052, Typ 1a mit KG-Einsatz,
liefern und auf Betonauflager, Mindestdicke 20 cm,
setzen.
Ablauf an Leitung anschließen.
Menge: 15,000 St

**09.0020 Straßenablauf Zwischenteil Beton, 300x500 o. 500x500**
Zwischenteil für Straßenablauf aus Beton,
300x500 oder 500x500,
DIN 4052, Typ 6a oder 6b,
liefern und einbauen.
Menge: 15,000 St

**09.0021 Straßenablauf Schaft Beton, 300x500 o. 500x500**
Schaft für Straßenablauf aus Beton,
300x500 oder 500x500,
DIN 4052, Typ 5c oder 5d,
liefern und einbauen.
Menge: 15,000 St

**09.0022 Straßenablauf Schaftkonus Beton, 300x500**
Schaftkonus für Straßenablauf aus Beton,
300x500,
ohne Schlammraum,
DIN 4052, Typ 11,
liefern und einbauen.
Menge: 15,000 St

**09.0023 Auflagering liefern u. einbauen**
Betonauflageringe nach DIN 4052,
für Aufsatz für Straßenablauf,
300x500 oder 500x500,
Typ 10a oder 10b
Höhe: 60 mm,
liefern und einbauen.
Menge: 15,000 St

**09.0024 Eimer Straßenablauf 300x500 liefern u. einsetzen, lang**
Eimer DIN 4052 für Straßenablauf,
Form C3, Bauhöhe 575 mm,
Stahl verzinkt oder Kunststoff nach Vorgabe AG,
liefern und einbauen.
Menge: 5,000 St

**09.0025 Eimer Straßenablauf 300x500 liefern u. einsetzen, kurz**
Position wie vor, jedoch Form D1, Bauhöhe 325 mm.
Menge: 5,000 St

**09.0026 Eimer Straßenablauf 500x500 liefern u. einsetzen, lang**
Eimer DIN 4052 für Straßenablauf,
Form A4, Bauhöhe 600 mm,
Stahl verzinkt oder Kunststoff nach Vorgabe AG,
liefern und einbauen.
Menge: 5,000 St

**09.0027 Eimer Straßenablauf 500x500 liefern u. einsetzen, kurz**
Position wie vor, jedoch Form B1, Bauhöhe 250 mm.
Menge: 5,000 St

**09.0028 Aufsatz Straßenablauf 300/500 liefern u. einbauen, Pultform**
Aufsatz für Straßenablauf DIN 4052,
Roste aus Gusseisen,
Rahmen mit Eimerauflage,
Klasse D 400
DIN EN 124-2 und DIN 1229,
Maße L/B 300/500 mm,
pultförmig, mit Einlage,
geeignet in Straßen,
liefern,
höhengerecht in Fundament aus Beton C 20/25,
mindestens 20 cm stark, setzen,
mit umlaufender Schürze zum bauseitigen Einbau in
Betonbettung,
mit schraubloser verkehrssicherer Arretierung,
Bauhöhe 100 mm.
Einlaufquerschnitt ca. 667 cm².
Menge: 10,000 St

**09.0029 Aufsatz Straßenablauf D 400 L/B 500/500 mm, Pultform**
Position wie vor, jedoch L/B 500/500 mm,
Bauhöhe 150 mm,
Einlaufquerschnitt ca. 1125 cm².
Menge: 10,000 St

**09.0030 Aufsatz Straßenablauf D 400 L/B 300/500 mm, Rinnenform**
Aufsatz für Straßenablauf DIN 4052,
Roste aus Gusseisen,
Rahmen mit Eimerauflage,
Klasse D 400
DIN EN 124-2 und DIN 1229,
Maße L/B 300/500 mm,
rinnenförmig, mit Einlage,
geeignet in Straßen,
liefern,
höhengerecht in Fundament aus Beton C 12/15,
mindestens 20 cm stark, setzen,
mit umlaufender Schürze zum bauseitigen Einbau in
Betonbettung,
mit schraubloser verkehrssicherer Arretierung,
Bauhöhe 125 mm,
Stichmaß 15 mm,
Einlaufquerschnitt ca. 650 cm².
Menge: 5,000 St

**09.0031 Aufsatz Straßenablauf D 400 L/B 500/500 mm, Rinnenform**
Position wie vor, jedoch L/B 500/500 mm,
Bauhöhe 175 mm,
Stichmaß 25 mm,
Einlaufquerschnitt ca. 1113 cm².
Menge: 5,000 St

**09.0032 Entwässerungsrinne NW 100 liefern u. einbauen**
Entwässerungsrinne NW 100,
für Niederschlagswasser,
entsprechend DIN EN 1433 und DIN 19580,
für Entwässerung von Fahrbahnflächen,
wasserdicht gemäß IKT Prüfsiegel D01059,
mit integrierter EPDM-Dichtung am Rinnenstoß,
aus frost- und tausalzbeständigem Polymerbeton,
mit integriertem Kantenschutz aus verzinktem Stahl,
mit schraubloser Sicherheitsarretierung,
mit Endstirnwand,
mit verschraubtem Rost, Gusseisen, gemäß DIN EN 1433
und DIN 19580.
Nennweite 10,0 cm,
Baubreite 13,5 cm,
Baulänge 100,0 cm,
Bauhöhe 15,0 cm bis 20,0 cm mit Sohlengefälle 0,5 % als
Eigengefälle in der Rinnensohle,
mit fließoptimiertem V-Querschnitt, mit Ausnehmungen an
der Außenwand zur Verankerung im Fundamentbeton,
liefern und nach Einbauanleitung des Herstellers
höhengerecht in Fundament aus Beton C 20/25, mindestens
20 cm stark, setzen.
Menge: 10,000 m

**09.0033 Entwässerungsrinne NW 150 liefern u. einbauen**
Position wie vor, jedoch NW 150.
Nennweite 15,0 cm,
Baubreite 18,5 cm,
Baulänge 100,0 cm,
Bauhöhe 21,0 cm bis 26,0 cm mit Sohlengefälle 0,5 % als
Menge: 6,000 m

**09.0034 Einlaufkasten NW 100 liefern u. einbauen, Zulage**
Einlaufkasten zur v.g. Entwässerungsrinne NW 100,
aus frost- und tausalzbeständigem Polymerbeton,
mit integriertem Kantenschutz aus Stahl verzinkt,
mit schraubloser Arretierung,
Nennweite: 10 cm
Baulänge 50,0 cm,
Baubreite 13,5 cm,
Bauhöhe 45,0 cm,
mit Lippenlabyrinthdichtung aus NBR für waagerechten
wasserdichten Rohranschluss DN/OD 160,
mit Schlammeimer aus Kunststoff PP,
mit einer beigepackten Stirnwand zum wasserdichten
Verschließen einer Stirnseite, wenn der Einlaufkasten
am Ende des Rinnenstranges positioniert ist, mit
Montageanleitung,
mit Abdeckung wie Rinnen der Hauptposition,
liefern und nach Einbauanleitung des Herstellers
einbauen.
Als Zulage zu v.g. Entwässerungsrinne.
Menge: 3,000 St

**09.0035 Einlaufkasten NW 150 liefern u. einbauen, Zulage**
Position wie vor, jedoch Einlaufkasten NW 150.
Nennweite: 15 cm
Baulänge 50,0 cm,
Baubreite 18,5 cm,
Bauhöhe 66,0 cm.
Menge: 2,000 St

**09.0036 Lichtschachtabdeckung ausbauen u. seitl. lagern**
Vorhandenen Abdeckung für Lichtschacht,
inkl. Rahmen,
freilegen und ausbauen,
Abdeckung und Rahmen säubern und innerhalb der
Baustelle lagern,
anfallendes Aufbruchmaterial aufnehmen und der
Verwertung nach Wahl des AN zuführen.
Aufbruch und Wiederherstellung des Oberbaus erfolgt
über die entsprechenden Positionen dieses LV.
Menge: 5,000 St

**09.0037 Lichtschachtabdeckung seitl. gelagert, versetzen**
Abdeckung für Lichtschacht,
inkl. Rahmen, seitlich gelagert, aufnehmen,
auflegen und auf planmäßige Höhe setzen.
Menge: 5,000 St

### Titel 10 ROHRE u. SCHÄCHTE

*Hinweis*
Entwässerungskanalarbeiten
Schachtfertigteile aus Beton
Schachtfertigteile aus Beton, Stahlfaserbeton oder
Stahlbeton müssen DIN EN 1917 in Verbindung mit DIN
4034-1 und DIN 4034-101 sowie den einschlägigen FBS-
Qualitätsrichtlinien in der für den Auftrag maßgebenden
Fassung entsprechen. Der Nachweis der FBS-Qualität ist
auf Anforderung vorzulegen.
Muffenverbindungen und Dichtungen sind entsprechend den
einschlägigen Normen und Herstellervorgaben
auszuführen.
Steigeinrichtungen müssen den einschlägigen DIN-/DIN-
EN-Normen sowie der DGUV Regel 103-008 entsprechen.
Die Höhen der Schachtteile sind grundsätzlich so zu
bestellen, dass jeweils noch zwei Auflageringe beim
Versetzen der Schächte zum Höhenausgleich eingebaut
werden können.
Für Rohre und Formstücke aus Beton, Stahlfaserbeton und
Stahlbeton gelten DIN EN 1916 und DIN V 1201 in der für
den Auftrag maßgebenden Fassung.

Verlegung
Generell zu beachten sind DIN EN 1610, DWA-A 139 sowie
die Einbaurichtlinien der Hersteller.
Für die Herstellung der Anschlussleitungen, zusätzlich
DIN EN 752.
Stutzen für spätere Anschlüsse sind durch
Verschlussdeckel wasserdicht zu verschließen,
einzumessen und über der Abdeckung zu markieren.
Während der Bauzeit sind die offenen Rohrenden gegen
das Eindringen von Fremdkörpern und Erde zu sichern

Leitungsprüfung
Die Prüfung der Dichtheit der Rohrleitungen
einschließlich der Anschlüsse, Schächte und
Inspektionsöffnungen erfolgt nach DIN EN 1610 Abschnitt
13 und 14 sowie nach den zusätzlichen Festlegungen des
Arbeitsblattes DWA-A 139.
Bei Druckprüfungen, Befahrungen und sämtlichen weiteren
Leistungen, die der Prüfung, Überwachung und dem
Nachweis der Eignung dienen, sind der Bauüberwachung am
Untersuchungstag Baustellenprotokolle mit einer
Übersicht zu den Untersuchungsergebnissen zu übergeben.
Ein vollständiger Bericht zu jedem Vorgang ist der
Bauüberwachung spätestens 10 Arbeitstage nach Abschluss
der Probenahme, Versuchsdurchführung, Prüfung, etc. in
schriftlicher Form vorzulegen. Bei verspätetem Eingang
von Nachweisen und Berichten behält sich der AG vor,
eigene Untersuchungen auf Kosten des AN durchzuführen.
Untersuchungsberichte sind vom AN vor Weitergabe an die
Bauüberwachung des AG auf die Übereinstimmung mit den
geforderten Anforderungen hin zu überprüfen. Eventuelle
Abweichungen sind der Bauüberwachung umgehend
mitzuteilen.

Anbohren von Entwässerungsleitungen
Für das Einbaupersonal ist auf Verlangen der
Bauüberwachung die erforderliche Fachkenntnis zum
Einbau des Anschlusssystems nachzuweisen, z.B. in Form
von Belegen über Baustellenanweisungen oder Schulungen
des Herstellers.
Die Kanalrohrhauptleitung ist im Bereich oberhalb des
Kämpfers anzubohren. Ein Aufstemmen ist untersagt.
Die angegebenen Bohrlochtoleranzen sind einzuhalten.
Fehlerhafte Bohrkronen (Unwucht) dürfen nicht verwendet
werden.
Das angebohrte Kanalrohr darf durch den Bohrvorgang
nicht beschädigt werden (z.B. dürfen keine Dübel zur
Befestigung des Bohrgeräts eingebracht werden).
Das Bohrgerät ist mit geeigneten Mitteln zu fixieren.
Eine "Freihand-Kernbohrung" ist untersagt.
Die Beseitigung aller durch Bohrung und Einbau
verursachten Schäden gehen zu Lasten des ANs.
Beim Einbau des Anschlusssystems ist die
Montageanleitung des Herstellers zu beachten.
Die Verfüllung der Baugrube darf erst erfolgen, wenn
der Einbau des Anschlusssystems vom zuständigen
Mitarbeiter des Unternehmens bzw. AGs abgenommen worden
ist.
Das zur Dokumentation notwendige Einmessen der Stutzen
ist vom AN vorzunehmen.

Muffenverbindungen
Bei Rohren mit Muffenverbindung ist sicherzustellen,
dass das Zusammenziehen, bzw. Zusammenschieben der
Rohre nach den Vorgaben (Verlegeanleitung) des
Rohrherstellers erfolgt.

Abrechnung
In die Einheitspreise der Formstücke, Rohre und
Schachtfertigteile sind das Liefern und das Einbauen
einzurechnen. Das Ablängen bzw. Schneiden der neu zu
liefernden Kunststoffrohre ist in den Rohr- und
Formstückpositionen enthalten. Schnitte an vorhandenen
Bestandsrohren werden ausschließlich über die hierfür
vorgesehenen Rohrschnittpositionen vergütet.
Einbau von Doppel- oder Überschiebmuffen nur in
Absprache mit der Bauüberwachung. Verschnitt von Rohren
ist generell einzurechnen. Dem AN wird keinesfalls
gestattet, Doppelmuffen allein für die Weiterverwendung
von Reststücken zu verwenden.

*Hinweis*
Schächte
Die Anschlussmuffe (Schachtfutter, Einbindering) der
Schachtunterteile, muss jeweils so ausgebildet sein,
dass keine Höhenversätze im Übergangsbereich zwischen
Rohr und Schachtgerinne entsteht.
Steigbügel müssen den Anforderungen nach DGUV Regel
103-008 "Sicherheitsregeln für Steigeisen und
Steigeisengänge" genügen.
Sohlunterschiede zw. Zu- und Ablaufleitungen bis 20 cm
innerhalb eines Schachtunterteils sowie die Fertigung
gekrümmter Gerinne sind einzurechnen.
Die Höhen der Schachtteile sind grundsätzlich so zu
bestellen, dass jeweils noch zwei Auflageringe beim
Versetzen der Schächte zum Höhenausgleich eingebaut
werden können.

*Hinweis*
Anschlussleitungen
Anschlussleitungen sind geradlinig, rechtwinklig und
auf dem
kürzesten Weg von dem Entwässerungskanal zum Gebäude,
Straßenablauf, Kastenrinne, o.ä. zu führen.
Generell zu beachten sind DIN EN 1610, DIN EN 752 und
die Einbaurichtlinien der Hersteller.

*Hinweis*
Vorbemerkungen
Stutzen für spätere Anschlüsse sind durch
Verschlussdeckel wasserdicht zu verschließen,
einzumessen und über der Abdeckung zu markieren.
Während der Bauzeit sind die offenen Rohrenden gegen
das Eindringen von Fremdkörpern und Erde zu sichern.

*Hinweis*
Steinzeugrohre

**10.0001 Steinzeug-Rohr DN 100 bis DN 200 N liefern u. verlegen**
Steinzeug-Rohr DN 100 bis DN 200,
Tragfähigkeitsklasse: 34 (N),
Steckmuffe: L,
Verbindungssystem: F,
liefern und verlegen.
Menge: 20,000 m

**10.0002 Steinzeug-Rohr DN 250 bis DN 350 N liefern u. verlegen**
Steinzeug-Rohr DN 250 bis DN 350,
Tragfähigkeitsklasse: 40 (N),
Steckmuffe: S,
Verbindungssystem: C,
liefern und verlegen.
Menge: 20,000 m

**10.0003 Steinzeug-Rohr DN 400 bis DN 500 N liefern u. verlegen**
Steinzeug-Rohr DN 400 bis DN 500,
Tragfähigkeitsklasse: 64 (N),
Steckmuffe: S,
Verbindungssystem: C,
liefern und verlegen.
Menge: 5,000 m

**10.0004 Steinzeug-Passstück DN 100 bis DN 200 liefern u. verlegen, Zulage**
Steinzeug-Passstück DN 100 bis DN 200,
Die Position beinhaltet das Ablängen auf das
erforderliche Maß inkl. Verschnitt. Die Schnittflächen
sind zu entgraten.
Zulage zur Rohrverlegeposition.
Menge: 5,000 St

**10.0005 Steinzeug-Passstück DN 250 bis DN 350 liefern u. verlegen, Zulage**
Position wie vor, jedoch DN 250 bis DN 350.
Menge: 5,000 St

**10.0006 Steinzeug-Passstück DN 400 bis DN 500 liefern u. verlegen, Zulage**
Position wie vor, jedoch DN 400 bis DN 500.
Menge: 5,000 St

**10.0007 Steinzeug-Rohrschnitt DN 100 bis DN 200 im Graben**
Steinzeug-Rohrschnitt DN 100 bis DN 200 im Graben.
Vorhandenes Rohr innerhalb des Grabens fachgerecht auf
die erforderliche Länge abzulängen und zu entgraten.
Menge: 5,000 St

**10.0008 Steinzeug-Rohrschnitt DN 250 bis DN 350 im Graben**
Position wie vor, jedoch DN 250 bis  DN 350.
Menge: 5,000 St

**10.0009 Steinzeug-Rohrschnitt DN 400 bis DN 500 im Graben**
Position wie vor, jedoch DN 400 bis DN 500.
Menge: 5,000 St

**10.0010 Steinzeug-Gelenkstück DN 100 bis DN 200 liefern u. verlegen, Zulage**
Steinzeug-Gelenkstück DN 100 bis DN 200,
Tragfähigkeitsklasse: 34 (N),
Steckmuffe: L,
Verbindungssystem: F,
Zulage Rohrverlegeposition.
Menge: 5,000 St

**10.0011 Steinzeug-Gelenkstück DN 250 bis DN 350 liefern u. verlegen, Zulage**
Position wie vor, jedoch DN 250 bis DN 350.
Menge: 5,000 St

**10.0012 Steinzeug-Gelenkstück DN 400 bis DN 500 liefern u. verlegen, Zulage**
Position wie vor, jedoch DN 400 bis DN 500.
Menge: 5,000 St

**10.0013 Steinzeug-Bögen DN 100 bis DN 200 liefern u. verlegen, Zulage**
Steinzeug-Bögen DN 100 bis DN200,
Grad 15/30/45,
Tragfähigkeitsklasse: 34 (N),
Steckmuffe: L,
Verbindungssystem: F,
Zulage Rohrverlegeposition.
Menge: 10,000 St

**10.0014 Steinzeug-Bögen DN 250 bis DN 350 liefern u. verlegen, Zulage**
Position wie vor, jedoch DN 250 bis DN 350.
Menge: 5,000 St

**10.0015 Reparatur-Abzweig DN 150/150/45 liefern u. verlegen, Zulage**
Reparatur-Abzweig DN 150/150/45 Grad,
Tragfähigkeitsklasse: 32/34 (N),
Steckmuffe: L,
Verbindungssystem: F,
Zulage zur Rohrverlegeposition.
Menge: 3,000 St

**10.0016 Reparatur-Abzweig DN 200/150/45 liefern u. verlegen, Zulage**
Position wie vor, jedoch DN 200/150/45.
Menge: 3,000 St

**10.0017 Reparatur-Abzweig DN 250/150/45 liefern u. verlegen, Zulage**
Position wie vor, jedoch DN 250/150/45.
Menge: 10,000 St

**10.0018 Reparatur-Abzweig DN 300/150/45 liefern u. verlegen, Zulage**
Position wie vor, jedoch DN 300/150/45.
Menge: 3,000 St

**10.0019 Stz.-Übergangsstück DN 100 bis DN 200 liefern u. verlegen, Zulage**
Steinzeug-Übergangsstück
DN 100/125, DN 125/150, DN 150/200,
Tragfähigkeitsklasse: 34/34 (N),
Steckmuffe: L,
Verbindungssystem: F,
Zulage Rohrverlegeposition.
Menge: 3,000 St

**10.0020 Stz.-Verschlussteller DN 100 bis DN 200 liefern u. verlegen, Zulage**
Steinzeug-Verschlussteller DN 100 bis DN 200,
Tragfähigkeitsklasse: 34 (N),
Steckmuffe: L,
Verbindungssystem: F,
Zulage Rohrverlegeposition.
Menge: 5,000 St

**10.0021 Stz.-Verschlussteller DN 250 bis DN 350 liefern u. verlegen, Zulage**
Position wie vor, jedoch DN 250 bis DN 350.
Menge: 3,000 St

**10.0022 Stz.-Verschlussteller DN 400 bis DN 500 liefern u. verlegen, Zulage**
Position wie vor, jedoch DN 400 bis DN 500.
Menge: 3,000 St

**10.0023 Pass-Ring DN 150 bis DN 250 für Stz.-Muffenrohre liefern u. einbauen**
Passring DN 150 bis DN 250 als Dichtung eines
abgelängten Steinzeugrohres für die Übergänge Stz-
Spitzende auf Muffen anderer Rohrmaterialien.
Menge: 10,000 St

**10.0024 Pass-Ring DN 300 bis DN 500 für Stz.-Muffenrohre liefern u. einbauen**
Position wie vor, jedoch DN 300 bis DN 500.
Menge: 8,000 St

**10.0025 Manschettendichtung für Stz DN 100 bis DN 200 liefern u. einbauen**
Manschettendichtung Typ 2B für Stz DN 100 bis DN 200
(N),
mit äußerem Edelstahlstützkörper mit Spannschlössern
für die Verbindung von glatten Rohrenden von
Steinzeugrohren liefern und einbauen.
Menge: 10,000 St

**10.0026 Manschettendichtung für Stz DN 250 bis DN 350 liefern u. einbauen**
Position wie vor, jedoch DN 250 bis DN 350.
Menge: 10,000 St

**10.0027 Manschettendichtung für Stz DN 400 bis DN 500 liefern u. einbauen**
Position wie vor, jedoch DN 400 bis DN 500.
Menge: 5,000 St

**10.0028 BI-Adapter DN 250 bis DN 350 liefern u. einbauen**
BI-Adapter bzw. gleichwertiges Übergangssystem für die
wasserdichte Verbindung von Bestandsrohren mit innen
kreisrundem Querschnitt und nicht bzw. nur
eingeschränkt für eine Außenkupplung geeigneter
Außengeometrie liefern und fachgerecht einbauen.
Für Rohrnennweiten DN 250 bis DN 350.
Einschließlich erforderlicher Dichtungen, Spann- und
Befestigungselemente sowie aller für die vollständige
und dauerhaft dichte Verbindung erforderlichen
Systembauteile u. Spezialgleitmittel.
Anschluss an das weiterführende Rohr einschließlich
erforderlicher geeigneter Rohrkupplung (VPC-
Rohrkupplung).
Anpassung an vorhandene Rohrwerkstoffe und
Außendurchmesser ist einzurechnen.
Farbe: silbergrau/schwarz,
Einbau nach Herstellervorgaben.
Menge: 3,000 St

**10.0029 BI-Adapter DN 400 bis DN 500 liefern u. einbauen**
Position wie vor, jedoch DN 400 bis DN 500.
Menge: 3,000 St

*Hinweis*
PP-Rohre

**10.0030 PP-Rohr DA 110, SN12, liefern u. verlegen**
Vollwand-Kanalrohr DA 110,
Rohre nach DIN EN 1852 mit Doppelsteckmuffe und
formschlüssig fixierten Dichtungen aus EPDM nach DIN EN
681-1,
Ringsteifigkeit mind. 12 kN/qm,
Farbe: Orange, durchgehend eingefärbt,
liefern und verlegen.
Menge: 25,000 m

**10.0031 PP-Rohr DA 160, SN12, liefern u. verlegen**
Position wie vor, jedoch DA 160.
Menge: 180,000 m

**10.0032 PP-Rohr DA 200, SN12, liefern u. verlegen**
Position wie vor, jedoch DA 200.
Menge: 10,000 m

**10.0033 PP-Rohr DA 250 bis DA 315, SN12, liefern u. verlegen**
Position wie vor, jedoch DA 250 bis DA 315.
Menge: 10,000 m

**10.0034 PP-Passstück DA 110, PP, liefern u. verlegen, Zulage**
Zulage zur Rohrleitung für das Liefern und Verlegen von
Passstücken DA 110,
Materialgüte, Materialeigenschaften, Dichtsystem und
Farbe wie Rohrleitung, Nachgewiesene Ringsteifigkeit
mindestens 12 kN/qm.
Passstück auf der Baustelle schneiden,
Schnitt rechtwinklig zur Rohrachse, Schnittkanten nach
Angaben des Rohrherstellers anfasen,
Schnittgut geht in Besitz des AN über.
Menge: 10,000 St

**10.0035 PP-Passstück DA 160, PP, liefern u. verlegen, Zulage**
Position wie vor, jedoch DA 160.
Menge: 20,000 St

**10.0036 PP-Passstück DA 200, PP, liefern u. verlegen, Zulage**
Position wie vor, jedoch DA 200.
Menge: 3,000 St

**10.0037 PP-Passstück DA 250 bis DA 315, PP, liefern u. verlegen, Zulage**
Position wie vor, jedoch DA 250 bis DA 315.
Menge: 3,000 St

**10.0038 PP-Rohrschnitt DA 110 im Graben**
PP-Rohrschnitt DA 110 im Graben.
Vorhandenes Bestandsrohr innerhalb des Grabens
fachgerecht auf die erforderliche Länge abzulängen und
zu entgraten.
Menge: 10,000 St

**10.0039 PP-Rohrschnitt DA 160 im Graben**
Position wie vor, jedoch DA 160.
Menge: 12,000 St

**10.0040 PP-Rohrschnitt DA 200 im Graben**
Position wie vor, jedoch DA 200.
Menge: 3,000 St

**10.0041 PP-Rohrschnitt DA 250 bis DA 315 im Graben**
Position wie vor, jedoch DA 250 bis DA 315.
Menge: 3,000 St

**10.0042 PP-Bogen DA 110,15-30 Grad, liefern u. verlegen, Zulage**
Zulage zur Rohrleitung für das Liefern und Verlegen von
Bögen DA 110. Materialgüte, Materialeigenschaften,
Dichtsystem und Farbe wie Rohrleitung. Nachgewiesene
Ringsteifigkeit mindestens 12 kN/qm.
Abwinklung 15, 30 Grad.
Menge: 20,000 St

**10.0043 PP-Bogen DA 160,15-30 Grad, liefern u. verlegen, Zulage**
Position wie vor, jedoch DA 160.
Menge: 80,000 St

**10.0044 PP-Bogen DA 200,15-30 Grad, liefern u. verlegen, Zulage**
Position wie vor, jedoch DA 200.
Menge: 5,000 St

**10.0045 PP-Überschiebmuffe DA 110, liefern u. verlegen, Zulage**
Zulage zur Rohrleitung für das Liefern und Verlegen von
Überschiebmuffen DA 110. Materialgüte,
Materialeigenschaften, Dichtsystem und Farbe wie
Rohrleitung. Überschiebmuffe für nachträglich
einzubauende Rohrleitungsstücke und Abzweige.
Nachgewiesene Ringsteifigkeit mindestens 12 kN/qm.
Menge: 10,000 St

**10.0046 PP-Überschiebmuffe DA 160, liefern u. verlegen, Zulage**
Position wie vor, jedoch DA 160.
Menge: 20,000 St

**10.0047 PP-Überschiebmuffe DA 200, liefern u. verlegen, Zulage**
Position wie vor, jedoch DA 200.
Menge: 5,000 St

**10.0048 PP-Abzweig DA 110/110/45 liefern u. verlegen, Zulage**
Zulage zur Rohrleitung für das Liefern und Verlegen von
Abzweigen DA 110/110. Materialgüte,
Materialeigenschaften, Dichtsystem und Farbe wie
Rohrleitung. Nachgewiesene Ringsteifigkeit mindestens
12 kN/qm.
Einfachabzweig: 45 Grad.
Menge: 5,000 St

**10.0049 PP-Abzweig DA 160/110/45 bis DN 160/160/45 liefern u. verlegen, Zulage**
Position wie vor, jedoch DA 160/110/45 bis DN 160/160/
45.
Menge: 10,000 St

**10.0050 PP-Abzweig DA 200/160/45 bis DN 200/200/45 liefern u. verlegen, Zulage**
Position wie vor, jedoch DA 200/160/45 bis DN 200/200/
45.
Menge: 5,000 St

**10.0051 PP-Übergangsrohr DA 160/110 liefern u. verlegen, Zulage**
Zulage zur Rohrleitung für das Liefern und Verlegen von
Übergangsrohren DA 160/110. Materialgüte,
Materialeigenschaften, Dichtsystem und Farbe wie
Rohrleitung. Nachgewiesene Ringsteifigkeit mindestens
12 kN/qm.
Menge: 5,000 St

**10.0052 PP-Übergangsrohr DA 200/160 liefern u. verlegen, Zulage**
Position wie vor, jedoch DA 200/160.
Menge: 3,000 St

**10.0053 PP-Muffenstopfen DA 110 liefern u. verlegen, Zulage**
Liefern und Einbauen von polymeren Muffenstopfen als
Rohrverschluss DA 110.
Menge: 5,000 St

**10.0054 PP-Muffenstopfen DA 160 liefern u. verlegen, Zulage**
Position wie vor, jedoch DA 160.
Menge: 10,000 St

**10.0055 PP-Muffenstopfen DA 200 liefern u. verlegen, Zulage**
Position wie vor, jedoch DA 200.
Menge: 5,000 St

**10.0056 Übergang Steinzeugrohr DN 100 auf PP-Rohrmuffe DA 110, Zulage**
Zulage zur Rohrleitung für das Liefern und Verlegen von
Übergangsstücken (KGUS) Steinzeug DN 100 auf PP DN/OD
110 nach DIN EN 1852-1.
Übergangsstück zur Verbindung eines
Steinzeugrohrspitzendes DN 100 auf eine
Kunststoffrohrmuffe DN/OD 110.
Materialgüte, Materialeigenschaften, Dichtsystem und
Farbe wie Rohrleitung.
Nachgewiesene Ringsteifigkeit mindestens 12 kN/qm.
Menge: 5,000 St

**10.0057 Übergang Steinzeugrohr DN 150 auf PP-Rohrmuffe DA 160, Zulage**
Position wie vor, jedoch Übergang Steinzeugrohr DN 150
auf PP DN/OD 160.
Menge: 20,000 St

**10.0058 Übergang Steinzeugrohr DN 200 auf PP-Rohrmuffe DA 200, Zulage**
Position wie vor, jedoch Übergang Steinzeugrohr DN 200
auf PP DN/OD 200.
Menge: 5,000 St

**10.0059 Übergang PP-Rohr DA 110 auf Steinzeugrohrmuffe DN 100, Zulage**
Zulage zur Rohrleitung für das Liefern und Verlegen von
Übergangsstücken (KGUSM) PP-Rohr DA110 auf
Steinzeugrohrmuffe DN 100,
Übergangsstück zur Verbindung eines
Kunststoffrohrspitzendes nach DIN EN 1852-1 mit einer
Steinzeugmuffe DN 100 Typ L.
Materialgüte, Materialeigenschaften, Dichtsystem und
Farbe wie Rohrleitung.
Nachgewiesene Ringsteifigkeit mindestens 12 kN/qm.
Menge: 20,000 St

**10.0060 Übergang PP-Rohr DA 160 auf Steinzeugrohrmuffe DN 150, Zulage**
Position wie vor, jedoch Übergang PP-Rohr DA 160 auf
Steinzeugrohrmuffe DN 150.
Menge: 15,000 St

**10.0061 Übergang PP-Rohr DA 200 auf Steinzeugrohrmuffe DN 200, Zulage**
Position wie vor, jedoch Übergang PP-Rohr DA 200 auf
Steinzeugrohrmuffe DN 200.
Menge: 5,000 St

**10.0062 Vorh. Rohr DN 100-250 ausbauen, anpassen, wieder einbauen**
Vorhandene, im Zuge der Bauarbeiten freigelegte und zur
Wiederverwendung bestimmte Rohrleitung DN 100 bis DN
250 aus Steinzeug, Beton oder Kunststoff vorsichtig aus
der vorhandenen Lage lösen und ausbauen.
Rohrleitung reinigen, auf äußerlich erkennbare Schäden
und Wiederverwendbarkeit prüfen und innerhalb der
Einsatzstelle fachgerecht zwischenlagern.
Vorhandene Rohrleitung entsprechend der neuen
Anschluss- und Höhenlage anpassen und wieder einbauen.
Erforderliche Passschnitte am Bestandsrohr
einschließlich fachgerechter Bearbeitung der
Schnittflächen sind einzurechnen.
Rohrleitung höhen-, flucht- und gefällegerecht wieder
verlegen und anschlussfertig ausrichten.
Werden vor oder während des Ausbaus Schäden
festgestellt, die eine Wiederverwendung ausschließen,
ist der AG vor dem weiteren Einbau zu informieren.
Neue Rohre, Formstücke, Übergangs- und Kupplungsstücke
sind nicht Bestandteil dieser Position und werden über
die entsprechenden Positionen des LV vergütet.
Erdarbeiten, Verbau, Wasserhaltung, Rohrbettung und
Leitungszone werden ebenfalls gesondert vergütet.
Abrechnung nach tatsächlich ausgebauter, angepasster
und wieder eingebauter Rohrlänge
Menge: 5,000 m

**10.0063 Vorh. Rohr DN >250-600 ausbauen, anpassen, wieder einbauen**
Position wie vor, jedoch vorhandene Rohrleitung über DN
250 bis DN 600.
Menge: 10,000 m

**10.0064 Kernbohrung d 200 mm für Sattelstück am Hauptkanal herstellen**
Anschluss mittels Kernbohrgerät (Bohrung Ø 200 mm) am
Hauptkanal für Sattelstück.
Menge: 15,000 St

**10.0065 Kernbohrung d 250 mm für Sattelstück am Hauptkanal herstellen**
Position wie vor, jedoch Bohrung Ø 250 mm.
Menge: 5,000 St

**10.0066 Sattelstück DN/OD 160/90° mit Kugelgelenk, KG an Beton, Stb, Stz**
Sattelstück DN/OD 160/90 Grad,
aus Polypropylen mit integriertem Kugelgelenk liefern
und einbauen.
Sattelanschluss- und Rohranschlussdichtung aus säuren-
und laugenbeständigem EPDM.
Anschlussleitung im Kugelgelenk allseitig zwischen 0
und 7,5° (gesamt 15°) stufenlos abwinkelbar.
Sattelanschlussdichtung zusätzlich mit innenliegender
Lippendichtung und Quelldichtung zur Bohrlochlaibung
aus thermoplastischem Elastomer zur möglichen
Kompensation von Bohrlochunregelmäßigkeiten.
Schraubkrone mit Anschlagring zur definierten
Einbautiefe in Dichtung und Hauptrohr.
Sattelstück mit bauaufsichtlicher Zulassung zum
seitlichen Anschluss von glattwandigen Kanalrohren DN/
OD 160 an Beton-, Stahlbeton- oder Steinzeugrohre.
Menge: 10,000 St

**10.0067 Sattelstück DN/OD 200/90° mit Kugelgelenk, KG an Beton, Stb, Stz**
Position wie vor, jedoch DN/OD 200/90 Grad,
Menge: 5,000 St

**10.0068 Anschlusssystem DN 160/90° an glattwandige Rohre DN/OD 200-400**
Anschlusssystem DN/OD 160/90° zum seitlichen Anschluss
an glattwandige Kunststoffrohre DN/OD 200 bis 400
liefern und fachgerecht einbauen, einschließlich aller
erforderlichen Dichtungs- und Befestigungselemente.
Menge: 3,000 St

**10.0069 Liner-Anschluss-Stutzen DN 160/162 für Hauptrohre DN 200-300**
Liner-Anschluss Stutzen DN/OD 160/162,
für Hauptrohrnennweiten DN 200 bis DN 300,
mit eingezogenem GFK- oder Nadelfilz Schlauchliner,
liefern und einbauen,
Farbe: grau/beige (RAL7037/RAL1015).
Technische Eigenschaften:
Material: Polyvinylchlorid (PVC-U),
stufenlos abwinkelbar 0°-11°,
mit einer angeformten Muffe,
inkl. Einbauanleitung, Gleitmittel, Reiniger und 2-K
Dichtmasse.
Erstellung eines "Montagefensters" in der
Altrohrwandung mit einem Winkelschleifer mit passender
Trennscheibe (Durchmesser je nach Wandung 115 oder 125
mm) und Anschlagscheibe, oder einem Trennschneider mit
einem Tiefenanschlag als Schnitttiefenbegrenzung zu
verwenden, der Liner darf keinesfalls an- oder
durchgeschnitten werden.
Einschließlich Bohrung am Liner mit einer GFK-Bohrkrone
(162 mm mit Zentrierstift) und der entsprechenden
Zentrierschablone.
Menge: 3,000 St

**10.0070 Liner-Anschluss-Stutzen DN 160/200 für Hauptrohre DN 400-1500**
Position wie vor, jedoch Liner-Anschluss-Stutzen DN
160/200 für Hauptrohre DN 400-1500.
Menge: 3,000 St

**10.0071 Drainageleitung DN 100 bis DN 125**
Drainageleitung DN 100 bis DN 125 inkl. aller Form- und
Verbindungsstücke liefern und fachgerecht an Kanal oder
Schacht anschließen,
im Leitungsgraben auslegen und mit Rollkies 16/32
allseitig min. 15 cm ummanteln.
Menge: 25,000 m

*Hinweis*
Schachtbauwerke

**10.0072 Bauseitiges Schachtunterteil bis DN 1200 transportieren u. versetzen**
Schachtunterteil des AG, DN 1000 bis DN 1200,
als Stahlbetonfertigteil gemäß DIN EN 1917 mit DIN
4034-1 und FBS-Qualitätsrichtlinie Teil 2,
auf Lager des AG aufnehmen, im Stadtgebiet Dreieich zur
Baustelle transportieren
und auf einer vom AN herzustellenden, ausgehärteten
Lastenverteilungsplatte aus Beton C 12/15,
Mindeststärke 10 cm höhen- und fluchtgereicht
aufstellen.
Menge: 3,000 St

**10.0073 Betonschachtring SR-M 1000x500 liefern u. versetzen**
Schachtring SR-M DN 1000x500,
als Stahlbetonfertigteil gemäß DIN EN 1917 mit DIN
4034-1 und FBS-Qualitätsrichtlinie Teil 2,
mit eingebauten Dicht- und Lastübertragungselementen,
liefern und versetzen.
Menge: 3,000 St

**10.0074 Betonschachtring SR-M 1000x750 liefern u. versetzen**
Position wie vor, jedoch SR-M 1000x750.
Menge: 3,000 St

**10.0075 Betonschachtring SR-M 1000x1000 liefern u. versetzen**
Position wie vor, jedoch SR-M 1000x1000.
Menge: 3,000 St

**10.0076 Betonschachthals SH-M 1000/625x350 liefern u. versetzen**
Schachtring SH-M DN 1000/625x350,
als Stahlbetonfertigteil gemäß DIN EN 1917 mit DIN
4034-1 und FBS-Qualitätsrichtlinie Teil 2,
mit eingebauten Dicht- und Lastübertragungselementen,
liefern und versetzen.
Menge: 3,000 St

**10.0077 Betonschachthals SH-M 1000/625x600 liefern u. versetzen**
Position wie vor, jedoch SH-M 1000/625x600.
Menge: 3,000 St

**10.0078 Betonschachthals SH-M 1000/800x350 liefern u. versetzen**
Position wie vor, jedoch SH-M 1000/800x350.
Menge: 3,000 St

**10.0079 Betonschachthals SH-M 1000/800x600 liefern u. versetzen**
Position wie vor, jedoch SH-M 1000/800x600.
Menge: 3,000 St

**10.0080 Fugenmörtel in der Schachtsohle erneuern**
Losen Fugenmörtel in der Schachtsohle in Schächten
auskratzen und mit Spezialmörtel für den
Abwasserbereich neu verfugen.
Die Verarbeitungsvorschriften des Produktherstellers
sind zu beachten.
Hauptkanal/ Gerinne: DN 200 bis DN 600,
LW Schacht: DN 1000-DN 1500,
Einstieg: mind. 625 mm,
Tiefe bis 4,00 m.
Menge: 5,000 qm

**10.0081 Kanalklinker erneuern**
Untergrund mittels Hochdruck reinigen,
abwasserbeständige Kanalklinker nach DIN 4051-1 (alle
Formate) in kunstharzgebundenen Mörtel verlegen und mit
sulfatbeständigem Mörtel verfugen. Sanierungsmaßnahme
in einem Schacht.
Menge: 10,000 St

**10.0082 Gerinne (K) aus Voll-Kanalklinker herstellen**
Gerinne (K) aus Voll-Kanalklinker herstellen,
mit bis zu 2 Zuläufen, 1 Ablauf,
Auftrittsgefälle: 1:20,
das Gerinne ist bis zum Scheitel Abgangsrohr (bis DN
600) hochzuziehen.
Für die Ausrollung und Podestabdeckung ist Kanalklinker
(NF K DIN 4051) zu verwenden.
Für die Podestabdeckung Klinkerplatten Vorderkante mit
Kopfrundung, rot.
Die Sichtflächen sind glatt zu verstreichen.
Der verwendete Beton / Estrich muss HS-beständig sein.
Einkalkulieren ist:
- die Wasserhaltung mit Mittel nach Wahl des AN für den
Zeitraum der Umänderung,
- nach Beendigung der Arbeiten (Feierabend, Wochenenden
und Feiertags) hat die Überleitung in einem geschlossen
Rohr zu erfolgen. Der Querschnitt darf dabei nur
unwesentlich eingeschränkt werden,
- bei dem Einsatz von Blasen sind die eingestauten
Kanäle regelmäßig auf Rückstau zu prüfen. Wenn nichts
anderes angeordnet wird, ist bei einem Aufstau von mehr
als 1 m über den Rohrscheitel das Abwasser abzupumpen.
- sämtliche Erschwernisse,
- der Beton für die Unterbettung.
Abgerechnet wird die innere Aufsichtsfläche
(Projektionsfläche) des Bauwerkes.
Menge: 5,000 qm

**10.0083 Gerinne (K) aus Estrich herstellen**
Position wie vor, jedoch Gerinne aus Estrich.
Menge: 5,000 qm

**10.0084 Anschluss DN 150 Beton-/Stahlbetonschacht nachträglich herstellen**
Anschluss DN 150 Beton-/Stahlbetonschacht- nachträglich
herstellen,
bis 30 cm Wandstärke,
Die Schachtwand ist mittels Vorbohrungen vorsichtig zu
öffnen. Ein Schachtfutter / Einmauerungsstück ist
wasserdicht einzumauern. Die Schachtwand in der
Innenseite ist im Anschluss zu verfugen.
Die Herstellung der Rohranschlüsse umfasst folgende
Leistungen:
- Wasserdichtes Einsetzen der anzuschließenden Rohre
bzw. Schachtfutter,
- Einbetonieren mit wasserundurchlässigem Beton C20/25
einschl. der erforderlichen Schalung,
Vorhandener Dichtungsanstrich:
Ist der Schacht, an dem die Rohre angeschlossen werden,
mit einem Dichtungs- oder Schutzanstrich versehen, so
ist dieser auf der gesamten beigearbeiteten
Schachtfläche nach vorheriger gründlicher Reinigung zu
erneuern.
Abänderung der Schachtsohlen, einschließlich der
erforderlichen Stemmarbeiten, entsprechend dem
vorhandenen Material, wird gesondert vergütet.
In die Einheitspreise sind alle Materiallieferungen und
die Entsorgung des anfallenden Schutts auf einer Kippe
einrechnen.
Die Abrechnung erfolgt nach Stück.
Menge: 3,000 St

**10.0085 Anschluss DN 200 Beton-/Stahlbetonschacht nachträglich herstellen**
Position wie vor, jedoch DN 200.
Menge: 3,000 St

**10.0086 Anschluss Mauerwerksschacht nachträglich herstellen, Zulage**
Zulage für Anschluss an Mauerwerksschacht nachträglich
herstellen zu v.g. Positionen.
Beimauern unter Herstellen eines Entlastungsbogens, des
Außenputzes und des inneren Fugenputzes.
Menge: 3,000 St

**10.0087 Defekte Steigeisen ausbauen und entsorgen**
Abgebrochene oder korrodierte Steigeisen ausstemmen und
fachgerecht entsorgen. Die Stemmlöcher müssen auch
nachhaltig gegen eindringendes Wasser abgedichtet sein.
Ausbaustellen mit geeignetem zementgebundenem
Reparaturmörtel für Entwässerungssysteme nach DIN 19573
dauerhaft schließen.
Menge: 10,000 St

**10.0088 Steigseisen nach DIN 1212GS liefern und einsetzen**
Steigeisen zum Anschrauben nach DIN 1212 Teil 3 - Form
GS und EN 13101 für zweiläufige Steigeisengänge mit
Auftrittsbreite von 155 mm und einer Auftrittstiefe von
150 mm sowie seitlicher Aufkantung, aus Gusseisen EN -
GJL-200 nach DIN EN 1561, Typ KBS.1212GS oder glw., mit
geeignetem Befestigungsmaterial (aus nichtrostendem
Stahl der Widerstandsklasse III oder IV, mit
Hinterschnitt und galvanischer Trennung, Typ KBS-BSL-
Anker oder glw.), mit einem Steigmaß von 250 mm,
anschrauben, liefern und einsetzen.
Menge: 10,000 St

**10.0089 Steigbügel nach DIN 19555, Ausführung B liefern und einsetzen**
Steigeisen nach DIN 1955 und EN 13101 für einläufige
Steigeisengänge (Steigbügel) gemäß DIN 19555,
Ausführung B, mit einer Auftrittsbreite von min. 300 mm
und seitlicher Aufkantung liefern und in vorh.
Schachtbauwerken einbauen.
Material: Edelstahl - PP-ummantelt, Farbe: rot/orange.
Steigmaß 250 mm.
Die DGUV Regel 103-008 ,Steiggänge für Behälter und
umschlossene Räume' ist zu beachten.
Menge: 10,000 St

**10.0090 Steigleiter aus Edelstahl bis 3,00 m liefern u. einbauen**
Steigleiter aus Edelstahl 1.4571,
DIN EN 14396, Breite 400 mm,
Sprossenabstand 280 mm,
Sprossen aus U-Profil,
Sprossenbreite 30 mm,
rutsch- und trittsicher durch Lochprofil einschl. des
Befestigungsmaterials aus bauaufsichtlich zugelassenen
Dübeln und Schrauben aus Edelstahl liefern und
einbauen.
Einbaulänge bis 3,00 m (10 Sprossen).
Menge: 1,000 St

**10.0091 Steigleiter aus Edelstahl liefern u. einbauen, Zulage**
Zulage Leiterlänge für jede weitere Sprosse (280 mm)
zur vorgenannten Position.
Menge: 5,000 St

**10.0092 Steigleiter, bauseits, bis. 5,50 m in Schacht oder Bauwerk einbauen**
Steigleiter des AG aus Edelstahl,
auf Lager des AG aufnehmen, im Stadtgebiet Dreieich zum
Einbauort transportieren
und fachgerecht in Schacht oder Bauwerk montieren.
Befestigungsmaterial aus bauaufsichtlich zugelassenen
Dübeln und Schrauben aus Edelstahl liefern und
einbauen.
Einzurechnen sind alle erforderlichen
Sicherungsmaßnahmen bei der Montage.
Einbaulänge bis 5,50 m.
Menge: 3,000 St

### Titel 11 UNTERSUCHUNGEN, PRÜFUNGEN

**11.0001 Dynamischer Lastplattendruckversuch**
Dynamischer Plattendruckversuch mit Leichtem
Fallgewichtsgerät nach TP BF-StB Teil B 8.3 für
Kontrollprüfungen des AG durchführen,
Plattendruckversuch auf vorhandenem Untergrund oder auf
ungebundenen Tragschichten durchführen,
mit leichtem Fallgewicht,
Messergebnisse aufzeichnen, auswerten und darstellen
und der Bauleitung in 2-facher Ausfertigung übergeben.
Vergütet werden nur vom AG angeordnete, über die
notwendige Eigenüberwachung gem. ZTVE-StB und ZTVSoB
hinausgehende Lastplattendruckversuche.
Menge: 50,000 St

**11.0002 Umwelttechnische Untersuchung von Asphaltflächen**
Chem. Laboruntersuchung von Asphaltproben auf
Teerhaltigkeit, Kontaminationseinschätzung auf PAK und
Phenol-Index. DIN 38409/16. Phenolgehalt am Eluat, PAK-
Gehalt am Feststoff. Probenahme, Bewertung der Proben,
Analysebericht, Festlegung der Verwertungsklasse nach
RuVA-StB 01.
Inkl. Probenahme, Bohrkernentnahme, Transport und
sämtlicher Nebenkosten. Beprobung der Schichten am
Bohrkern getrennt. Festlegung von unterschiedlichen
Ausbau- bzw. Fräsvorgängen.
Untersuchungen sind nur auf Anweisung des AG bei
begründetem Verdacht durchzuführen.
Menge: 8,000 St

**11.0003 Probenahme und Beprobung nach Ersatzbaustoffverordnung**
Zusätzliche Beprobung von Bodenmaterial nach
ausdrücklicher Anordnung des AG.
Probenahme und Beprobung nach Ersatzbaustoffverordnung
(ErsatzbaustoffV).
Probenahme aus Haufwerk (1 Stück je 500 m³) gemäß PN
98.
Bodenanalyse gemäß EBV, Anlage 1, Tabelle 3, inkl.
Säulenkurztest (2:1).
Bewertung des Bodens in Abhängigkeit der Bodenarten
Sand, Lehm (Schluff) oder Ton.
Inkl. Probenahme, Transport und sämtlicher Nebenkosten.
Menge: 10,000 St

**11.0004 Doppelbohrkerne, Durchmesser 15 cm entnehmen**
Bohrkerne nach Anweisung des AG bis zu einer Tiefe von
max. 30 cm entnehmen.
Die Straßenbefestigung besteht aus Schwarzdecke,
Durchmesser der Bohrkerne 2 x 15 cm.
Gestellung der erforderlichen Geräte und Maschinen
einschl. Bedienung ist in den Preis einzurechnen.
Menge: 10,000 St

**11.0005 Kontrollprüfung Bohrkerne**
Kontrollprüfung der eingebauten Asphaltschichten an
Bohrkernen durch ein unabhängiges Baugrundlabor im
Auftrag des AN durchführen und bewerten lassen.
Prüfumfang:
- Einbau / Schichtstärke
- Korngrößenverteilung
- Ermittlung des Anteils gebrochenen Korns in den
einzelnen Fraktionen
- Bindemittelgehalt
- Erweichungspunkt Ring und Kugel des zurückgewonnenen
Bindemittels
- Raumdichte und Hohlraumgehalt der Marshall-
Probekörper
- Marshall-Stabilität und -fließwert
- Verdichtungsgrad
Nachweis: Einhaltung der zulässigen Abweichungen
gegenüber den Sollwerten der Eignungsprüfung gem. ZTV
Asphalt-StB.
Menge: 10,000 St

**11.0006 Doppel-Bohrkernlöcher vergießen**
Bohrkernlöcher in Asphaltflächen mit plastischem Beton
C 20/25 bis 6 cm unter OK vergießen.
Die oberen 6 cm in 2 Lagen - mit Asphaltbeton (Körnung
0/5 mm) oder mit Gussasphalt füllen und verdichten.
Tiefe Bohrloch: bis 30 cm
Durchmesser Bohrloch: 2 x 15 cm
Menge: 10,000 St

**11.0007 Druckprüfung mit Luft Kanalhausanschlüsse DN 150-200**
Druckprüfung der Kanalrohre von Anschlussleitungen zum
Nachweis der Dichtigkeit der neu verlegten Rohre
durchführen.
Druckprüfung durch Einsatz von Packern, Prüfdruck 0,2
bar,
Standzeit gem. DIN EN 1610.
Der Prüfdruckverlauf ist graphisch zu protokollieren
und die Prüfprotokolle sind der Bauleitung vor Abnahme
vorzulegen.
Undicht festgestellte Muffen sind sofort auf Kosten des
AN abzudichten und die Druckprüfung ist zu wiederholen.
Kanal vor der Muffendruckprüfung mit Hochdruckspülung
reinigen,
Rohrleitungen DN 150 bis 200.
Menge: 20,000 St

USt %: 19,00
